# TV-3223. Pradell de la Teixeta.

- Propietat de l'arxiu: RIB Spain
- Format: FIEBDC-3/2020
- Programa: Presto 22.03
- Data: 12/03/2026
- Tipus: pressupost
- Data dels preus: 16/01/2026
- Divisa: EUR
- Costos indirectes: 6 %
- Despeses generals: 13 %
- Benefici industrial: 6 %
- IVA: 21 %
Import: 2112036.62

## 01 TREBALLS PREVIS I ENDERROCS (15/01/2025)
Import: 74066.03

**E0203** m3 Enderroc murs de contenció de pedra, inclòs transport a abocador (15/01/2025)
889.9 m3 × 34.82 (36.91 amb costos indirectes) = 32846.21
Enderroc de murs de contenció de pedra, inclòs transport dels materials a l'abocador, cànon i condicionament del mateix.

| Codi | Ut | Descripció | Rendiment | Preu | Import |
|---|---|---|---|---|---|
| O0102 | h | Oficial 1ª (mà d'obra) | 0.1 | 24.9 | 2.49 |
| O0110 | h | Peó (mà d'obra) | 0.5 | 20.75 | 10.38 |
| M0207B | h | Retroexcavadora 100 hp equipada amb martell trencadora (maquinària) | 0.21 | 68.89 | 14.47 |
| M0212B | h | Camió de trabuc 16 m³ (maquinària) | 0.125 | 45.4 | 5.68 |
| P1613 | u | Cànon d'abocador (15/01/2025) | 1.2 | 1.5 | 1.80 |
|  |  | Total |  |  | 34.82 |

| Amidament | Uts. | Llarg | Ample | Parcial |
|---|---|---|---|---|
| Eix 1 Tronc: PK 0+018 a 0+062 | 44 | 0.5 | 1.3 | 28.60 |
| Eix 1 Tronc: PK 0+105 a 0+120 | 24 | 0.5 | 2.1 | 25.20 |
| Eix 1 Tronc: PK 0+123 a 0+144 | 32 | 0.5 | 2.5 | 40.00 |
| Eix 1 Tronc: PK 0+145 a 0+155 | 10 | 0.5 | 1 | 5.00 |
| Eix 1 Tronc: PK 0+205 a 0+221 | 26 | 0.5 | 1.5 | 19.50 |
| Eix 1 Tronc: PK 0+210 a 0+230 | 26 | 0.5 | 1.5 | 19.50 |
| Eix 1 Tronc: PK 0+218 a 0+252 | 47 | 0.5 | 2 | 47.00 |
| Eix 1 Tronc: PK 0+220 a 0+258 | 32 | 0.5 | 1.5 | 24.00 |
| Eix 1 Tronc: PK 0+230 a 0+255 | 37 | 0.5 | 2.2 | 40.70 |
| Eix 1 Tronc: PK 0+252 a 0+255 | 4 | 0.5 | 1.5 | 3.00 |
| Eix 1 Tronc: PK 0+255 a 0+265 | 17 | 0.5 | 2.2 | 18.70 |
| Eix 1 Tronc: PK 0+265 a 0+270 | 11 | 0.5 | 1 | 5.50 |
| Eix 1 Tronc: PK 0+290 a 0+365 | 92 | 0.5 | 1.8 | 82.80 |
| Eix 1 Tronc: PK 0+330 a 0+348 | 21 | 0.5 | 1.2 | 12.60 |
| Eix 1 Tronc: PK 0+332 a 0+368 | 41 | 0.5 | 1.5 | 30.75 |
| Eix 1 Tronc: PK 0+334 a 0+370 | 50 | 0.5 | 1.5 | 37.50 |
| Eix 1 Tronc: PK 0+373 | 23 | 0.5 | 1.2 | 13.80 |
| Eix 1 Tronc: PK 0+373 a 0+405 | 34 | 0.5 | 1.2 | 20.40 |
| Eix 1 Tronc: PK 0+515 | 14 | 0.5 | 1.2 | 8.40 |
| Eix 1 Tronc: PK 0+560 | 11 | 0.5 | 1 | 5.50 |
| Eix 1 Tronc: PK 0+560 a 0+570 | 23 | 0.5 | 1 | 11.50 |
| Eix 1 Tronc: PK 0+570 | 11 | 0.5 | 0.5 | 2.75 |
| Eix 1 Tronc: PK 0+575 a 0+685 | 113 | 0.5 | 0.7 | 39.55 |
| Eix 1 Tronc: PK 0+737 a 0+777 | 44 | 0.5 | 0.4 | 8.80 |
| Eix 1 Tronc: PK 0+835 a 0+850 | 17 | 0.5 | 0.5 | 4.25 |
| Eix 1 Tronc: PK 0+866 a 0+885 | 27 | 0.5 | 0.6 | 8.10 |
| Eix 1 Tronc: PK 0+891 a 0+940 | 75 | 0.5 | 0.8 | 30.00 |
| Eix 1 Tronc: PK 0+898 | 14 | 0.5 | 0.7 | 4.90 |
| Eix 1 Tronc: PK 0+910 a 0+930 | 25 | 0.5 | 0.7 | 8.75 |
| Eix 1 Tronc: PK 0+925 a 0+935 | 25 | 0.5 | 0.7 | 8.75 |
| Eix 1 Tronc: PK 0+980 a 0+992 | 14 | 0.5 | 0.7 | 4.90 |
| Eix 1 Tronc: PK 1+001 a 1+005 | 4 | 0.5 | 0.4 | 0.80 |
| Eix 1 Tronc: PK 0+993 a 1+073 | 85 | 0.5 | 2 | 85.00 |
| Eix 1 Tronc: PK 1+005 a 1+018 | 15 | 0.5 | 1 | 7.50 |
| Eix 1 Tronc: PK 1+071 a 1+075 | 6 | 0.5 | 0.6 | 1.80 |
| Eix 1 Tronc: PK 1+078 a 1+080 | 6 | 0.5 | 1.5 | 4.50 |
| Eix 1 Tronc: PK 1+078 a 1+140 | 67 | 0.5 | 0.6 | 20.10 |
| Eix 1 Tronc: PK 1+142 a 1+163 | 22 | 0.5 | 0.4 | 4.40 |
| Eix 1 Tronc: PK 1+218 a 1+222 | 9 | 0.5 | 0.4 | 1.80 |
| Eix 1 Tronc: PK 1+223 a 1+232 | 13 | 0.5 | 1.5 | 9.75 |
| Eix 1 Tronc: PK 1+270 a 1+289 | 20 | 0.5 | 1.5 | 15.00 |
| Eix 1 Tronc: PK 1+306 a 1+310 | 4 | 0.5 | 1 | 2.00 |
| Eix 1 Tronc: PK 1+363 a 1+366 | 6 | 0.5 | 1.5 | 4.50 |
| Eix 1 Tronc: PK 1+394 a 1+432 | 38 | 0.5 | 0.6 | 11.40 |
| Eix 1 Tronc: PK 1+435 a 1+483 | 48 | 0.5 | 0.6 | 14.40 |
| Eix 2 horts: PK 0+000 a 0+065 | 69 | 0.5 | 2.5 | 86.25 |
| Subtotal |  |  |  | 889.90 |
| Total |  |  |  | 889.9 |

**E02085** m3 Enderroc estructures formigó armat, inclòs transport a abocador (15/01/2025)
87.61 m3 × 46.67 (49.47 amb costos indirectes) = 4334.07
Enderroc d'estructures de formigó armat, inclòs transport a l'abocador, cànon i condicionament del mateix.

| Codi | Ut | Descripció | Rendiment | Preu | Import |
|---|---|---|---|---|---|
| O0102 | h | Oficial 1ª | 0.14 | 24.9 | 3.49 |
| O0110 | h | Peó | 0.7 | 20.75 | 14.53 |
| M0229 | h | Compressor d'aire de gasoil 3m³ (maquinària; 13/01/2026) | 0.4 | 7.06 | 2.82 |
| M0207B | h | Retroexcavadora 100 hp equipada amb martell trencadora | 0.25 | 68.89 | 17.22 |
| M0212B | h | Camió de trabuc 16 m³ | 0.15 | 45.4 | 6.81 |
| P1613 | u | Cànon d'abocador | 1.2 | 1.5 | 1.80 |
|  |  | Total |  |  | 46.67 |

| Amidament | Uts. | Llarg | Ample | Parcial |
|---|---|---|---|---|
| OF 0.1 existent pou d'entrada | 2.5 |  |  | 2.50 |
| OF 0.1 existent broc sortida | 5 |  |  | 5.00 |
| OD 0+718 existent pou d'entrada | 1.5 |  |  | 1.50 |
| OD 0+718 existent broc sortida | 2 |  |  | 2.00 |
| OD 1+253 existent pou d'entrada | 1.5 |  |  | 1.50 |
| OD 1+253 existent broc sortida | 2 |  |  | 2.00 |
| Graons escales ámbit OF 0.2 | 16 | 2.5 | 0.5 | 20.00 |
| Mur escales ámbit OF 0.2 | 16 | 0.3 | 1 | 4.80 |
| Cantell est OF 0.2 | 6.5 | 0.45 | 2 | 5.85 |
| Cantell oest OF 0.2 | 6.5 | 0.45 | 2 | 5.85 |
| Aleta 1 OF 0.2 | 3 | 0.3 | 2 | 1.80 |
| Aleta 2 OF 0.2 | 3 | 0.3 | 2 | 1.80 |
| Aleta 3 OF 0.2 | 3 | 0.3 | 2 | 1.80 |
| Aleta 4 OF 0.2 | 3 | 0.3 | 2 | 1.80 |
| OD 1+253 mur existent sortida | 10 | 0.5 | 1 | 5.00 |
| Mur ortogonal escales i riera àmbit OF 0.2 | 7.5 | 2.5 | 0.35 | 6.56 |
| Volta OF 0.2 | 25 | 0.4 |  | 10.00 |
| Solera OF 0.2 | 25 | 0.3 |  | 7.50 |
| Mur ortogonal escales àmbit OF 0.2 |  | 0.35 |  | 0.35 |
| Subtotal |  |  |  | 87.61 |
| Total |  |  |  | 87.61 |

**E0207** m3 Enderroc estructures de maó, inclòs transport a abocador (15/01/2025)
16.8 m3 × 27.18 (28.81 amb costos indirectes) = 484.01
Enderroc d'estructures de maó, inclòs transport a l'abocador, cànon i condicionament del mateix.

| Codi | Ut | Descripció | Rendiment | Preu | Import |
|---|---|---|---|---|---|
| O0102 | h | Oficial 1ª | 0.04 | 24.9 | 1.00 |
| O0110 | h | Peó | 0.37 | 20.75 | 7.68 |
| M0207B | h | Retroexcavadora 100 hp equipada amb martell trencadora | 0.16 | 68.89 | 11.02 |
| M0212B | h | Camió de trabuc 16 m³ | 0.125 | 45.4 | 5.68 |
| P1613 | u | Cànon d'abocador | 1.2 | 1.5 | 1.80 |
|  |  | Total |  |  | 27.18 |

| Amidament | Uts. | Llarg | Ample | Alt | Parcial |
|---|---|---|---|---|---|
| Segons amidaments CAD |  |  |  |  |  |
| Parterres escales ámbit OF 0.2 | 8 | 0.3 | 1 | 7 | 16.80 |
| Subtotal |  |  |  |  | 16.80 |
| Total |  |  |  |  | 16.8 |

**E0633** m2 Fresat paviment asfàltic fins a 15 cm (15/01/2025)
3010.97 m2 × 2.25 (2.39 amb costos indirectes) = 7196.22
Fresat mecànic de paviment asfàltic fins una profunditat màxima de 15 cm amb fresadora de càrrega automàtica, inclòs encaixos laterals i finals, talls i entregues a tapes i reixes amb compressor, càrrega i transport de runes a l'abocador, cànon d'abocament i escombrat i neteja de la superfície fresada.

| Codi | Ut | Descripció | Rendiment | Preu | Import |
|---|---|---|---|---|---|
| O0101 | h | Cap de colla (mà d'obra) | 0.006 | 26.37 | 0.16 |
| O0110 | h | Peó | 0.015 | 20.75 | 0.31 |
| M0242 | h | Fresadora (maquinària; 13/01/2026) | 0.007 | 133.01 | 0.93 |
| M0212B | h | Camió de trabuc 16 m³ | 0.007 | 45.4 | 0.32 |
| M0220 | h | Escombradora autopropulsada (maquinària) | 0.007 | 42.15 | 0.30 |
| P1613 | u | Cànon d'abocador | 0.15 | 1.5 | 0.23 |
|  |  | Total |  |  | 2.25 |

| Amidament | Uts. | Llarg | Parcial |
|---|---|---|---|
| s/m auxiliars |  |  |  |
| eix1 | 1 | 3010.966 | 3010.97 |
| Subtotal |  |  | 3010.97 |
| Total |  |  | 3010.97 |

**E0334** m Tall serra disc paviment mescles bituminoses, formigó o panot, fins 25 cm (13/01/2026)
2150 m × 1.9 (2.01 amb costos indirectes) = 4321.50
Tall amb serra de disc de paviment de mescles bituminoses, formigó o panot, fins a una fondària de 25 cm.

| Codi | Ut | Descripció | Rendiment | Preu | Import |
|---|---|---|---|---|---|
| O0101 | h | Cap de colla | 0.01 | 26.37 | 0.26 |
| O0110 | h | Peó | 0.05 | 20.75 | 1.04 |
| M0334 | h | Serra de disc (maquinària; 13/01/2026) | 0.05 | 12 | 0.60 |
|  |  | Total |  |  | 1.9 |

| Amidament | Uts. | Llarg | Parcial |
|---|---|---|---|
| eix1 | 2 | 752 | 1504.00 |
| Connexions aglomerat existent | 1 | 5.5 | 5.50 |
|  | 1 | 5 | 5.00 |
|  | 1 | 7 | 7.00 |
|  | 1 | 7 | 7.00 |
|  | 1 | 7 | 7.00 |
| Connexions paviment formigó existent | 1 | 4 | 4.00 |
|  | 1 | 8 | 8.00 |
|  | 1 | 2.5 | 2.50 |
| Tall connexió ferm nou-vell aprofitament ferm | 1 | 300 | 300.00 |
|  | 1 | 300 | 300.00 |
| Subtotal |  |  | 2150.00 |
| Total |  |  | 2150 |

**E0312** m2 Escarificat del ferm (13/01/2026)
2191.2 m2 × 0.62 (0.66 amb costos indirectes) = 1446.19
Estriat amb escarificador de paviment de mescles bituminoses, inclosa la neteja de la superfície, càrrega i transport a l'abocador del material sobrant, cànon d'abocament i manteniment de l'abocador

| Codi | Ut | Descripció | Rendiment | Preu | Import |
|---|---|---|---|---|---|
| O0101 | h | Cap de colla | 0.004 | 26.37 | 0.11 |
| O0110 | h | Peó | 0.01 | 20.75 | 0.21 |
| M0206 | h | Pala carregadora sobre orugues amb escarificador (maquinària; 13/01/2026) | 0.004 | 75.31 | 0.30 |
|  |  | Total |  |  | 0.62 |

| Amidament | Uts. | Parcial |
|---|---|---|
| antiga carretera | 2191.2 | 2191.20 |
| Total |  | 2191.2 |

**E0213** m2 Demolició paviment de mescla bituminosa, mitjans mecànics, fondària 25 cm (15/01/2025)
3945.1 m2 × 4.2 (4.45 amb costos indirectes) = 17555.70
Demolició de paviment de mescla bituminosa,amb mitjans mecànics, fins a una profunditat de 25 cm., inclòs transport dels materials de runa a l'abocador, cànon i condicionament del mateix.

| Codi | Ut | Descripció | Rendiment | Preu | Import |
|---|---|---|---|---|---|
| O0110 | h | Peó | 0.02 | 20.75 | 0.42 |
| M0201 | h | Compressor aire gasoil 13,3 m³/h (maquinària) | 0.008 | 21.09 | 0.17 |
| M0207B | h | Retroexcavadora 100 hp equipada amb martell trencadora | 0.01 | 68.89 | 0.69 |
| M0212B | h | Camió de trabuc 16 m³ | 0.012 | 45.4 | 0.54 |
| M0204 | h | Pala carregadora pneumàtics (maquinària) | 0.01 | 58.27 | 0.58 |
| P1613 | u | Cànon d'abocador | 1.2 | 1.5 | 1.80 |
|  |  | Total |  |  | 4.2 |

| Amidament | Uts. | Parcial |
|---|---|---|
| Demolició analítica | 1753.9 | 1753.90 |
| eix1 calçada en desús | 2191.2 | 2191.20 |
| Subtotal |  | 3945.10 |
| Total |  | 3945.1 |

**E02110** m2 Demolició de paviment de formigó, transport abocador (15/01/2025)
355 m2 × 5.6 (5.94 amb costos indirectes) = 2108.70
Demolició de paviment de formigó, inclòs transport dels materials de runa a l'abocador, cànon i condicionament del mateix.

| Codi | Ut | Descripció | Rendiment | Preu | Import |
|---|---|---|---|---|---|
| O0110 | h | Peó | 0.05 | 20.75 | 1.04 |
| M0204 | h | Pala carregadora pneumàtics | 0.016 | 58.27 | 0.93 |
| M0212B | h | Camió de trabuc 16 m³ | 0.016 | 45.4 | 0.73 |
| M0207B | h | Retroexcavadora 100 hp equipada amb martell trencadora | 0.016 | 68.89 | 1.10 |
| P1613 | u | Cànon d'abocador | 1.2 | 1.5 | 1.80 |
|  |  | Total |  |  | 5.6 |

| Amidament | Uts. | Parcial |
|---|---|---|
| Eix 1 Tronc: entrador PK 0+120 | 5 | 5.00 |
| Àmbit OF 0.2 existent zona superior | 250 | 250.00 |
| Àmbit OF 0.2 existent zona pati accés escoles | 95 | 95.00 |
| Eix 1 Tronc: entrador PK 1+223 | 5 | 5.00 |
| Subtotal |  | 355.00 |
| Total |  | 355 |

**E0216** m3 Demolició de planta d'edificació,inclòs transport a abocador (15/01/2025)
120 m3 × 5.46 (5.79 amb costos indirectes) = 694.80
Demolició de planta d'edificació, inclòs transport de runes a l'abocador, cànon i condicionament del mateix.

| Codi | Ut | Descripció | Rendiment | Preu | Import |
|---|---|---|---|---|---|
| O0110 | h | Peó | 0.02 | 20.75 | 0.42 |
| M0204 | h | Pala carregadora pneumàtics | 0.04 | 58.27 | 2.33 |
| M0212B | h | Camió de trabuc 16 m³ | 0.02 | 45.4 | 0.91 |
| P1613 | u | Cànon d'abocador | 1.2 | 1.5 | 1.80 |
|  |  | Total |  |  | 5.46 |

| Amidament | Uts. | Llarg | Parcial |
|---|---|---|---|
| Eix 1 Tronc: Edificació adjacent a murs àmbit OF 0.2 PK 0+255 | 15 | 4 | 60.00 |
| Eix 1 Tronc: Edificació oròxima àmbit a piscina PK 0+322 | 15 | 2 | 30.00 |
| Eix 1 Tronc: Casetó àmbit connexió variant-antiga TV-3223 PK 0+5 | 15 | 2 | 30.00 |
| Subtotal |  |  | 120.00 |
| Total |  |  | 120 |

**E02111** m2 Demolició de cuneta de formigó, transport abocador (15/01/2025)
97.5 m2 × 5.42 (5.75 amb costos indirectes) = 560.63
Demolició de cuneta revestida de formigó de qualsevol tipus i gruix, inclòs cànon i transport dels materials de runa a l'abocador.

| Codi | Ut | Descripció | Rendiment | Preu | Import |
|---|---|---|---|---|---|
| O0110 | h | Peó | 0.05 | 20.75 | 1.04 |
| M0204 | h | Pala carregadora pneumàtics | 0.015 | 58.27 | 0.87 |
| M0212B | h | Camió de trabuc 16 m³ | 0.015 | 45.4 | 0.68 |
| M0207B | h | Retroexcavadora 100 hp equipada amb martell trencadora | 0.015 | 68.89 | 1.03 |
| P1613 | u | Cànon d'abocador | 1.2 | 1.5 | 1.80 |
|  |  | Total |  |  | 5.42 |

| Amidament | Uts. | Parcial |
|---|---|---|
| Eix 1 Tronc: PK 0+697 a 0+705 marge esquerre | 9 | 9.00 |
| Eix 1 Tronc: PK 0+737 a 0+785 marge dret | 35 | 35.00 |
| Eix 1 Tronc: PK 0+828 a 0+838 marge esquerre | 10 | 10.00 |
| Eix 1 Tronc: PK 0+828 a 0+844 marge dret | 16 | 16.00 |
| Eix 1 Tronc: PK 0+850 a 0+870 marge esquerre | 20 | 20.00 |
| Eix 1 Tronc: PK 1+250 a 1+255 marge esquerre | 7.5 | 7.50 |
| Subtotal |  | 97.50 |
| Total |  | 97.5 |

**E0222** m3 Demolició pas salvacunetes (15/01/2025)
15.6 m3 × 19.88 (21.07 amb costos indirectes) = 328.69
Demolició de pas salvacunetes o tub de drenatge o sanejament existent de qualsevol diàmetre o material, en volum aparent, inclòs càrrega i transport de la runa a l'abocador (inclòs cànon).

| Codi | Ut | Descripció | Rendiment | Preu | Import |
|---|---|---|---|---|---|
| O0102 | h | Oficial 1ª | 0.1 | 24.9 | 2.49 |
| O0110 | h | Peó | 0.3 | 20.75 | 6.23 |
| M0204 | h | Pala carregadora pneumàtics | 0.06 | 58.27 | 3.50 |
| M0201 | h | Compressor aire gasoil 13,3 m³/h | 0.1 | 21.09 | 2.11 |
| M0212B | h | Camió de trabuc 16 m³ | 0.08 | 45.4 | 3.63 |
| M0229 | h | Compressor d'aire de gasoil 3m³ | 0.06 | 7.06 | 0.42 |
| P1613 | u | Cànon d'abocador | 1 | 1.5 | 1.50 |
|  |  | Total |  |  | 19.88 |

| Amidament | Uts. | Llarg | Ample | Parcial |
|---|---|---|---|---|
| Eix 1 Tronc: PK 0+868 a 0+872 marge dret | 4 | 1 | 1 | 4.00 |
| Àmbit OF 0.2 existent | 15 | 0.8 | 0.8 | 9.60 |
| Eix 1 Tronc: PK 1+140 a 1+142 marge dret | 2 | 1 | 1 | 2.00 |
| Subtotal |  |  |  | 15.60 |
| Total |  |  |  | 15.6 |

**E0223** m Demolició de col·lector existent de fins a 800 mm de diàmetre (15/01/2025)
32.5 m × 7.96 (8.44 amb costos indirectes) = 274.30
Demolició de col·lector existent de fins a 800 mm de diàmetre de qualsevol material, amb mitjans mecànics i càrrega sobre camió, inclòs transport a abocador, cànon i condicionament del mateix.

| Codi | Ut | Descripció | Rendiment | Preu | Import |
|---|---|---|---|---|---|
| O0102 | h | Oficial 1ª | 0.04 | 24.9 | 1.00 |
| O0110 | h | Peó | 0.08 | 20.75 | 1.66 |
| M0201 | h | Compressor aire gasoil 13,3 m³/h | 0.06 | 21.09 | 1.27 |
| M0204 | h | Pala carregadora pneumàtics | 0.02 | 58.27 | 1.17 |
| M0212B | h | Camió de trabuc 16 m³ | 0.03 | 45.4 | 1.36 |
| P1613 | u | Cànon d'abocador | 1 | 1.5 | 1.50 |
|  |  | Total |  |  | 7.96 |

| Amidament | Uts. | Parcial |
|---|---|---|
| OF 0.1 existent | 5.5 | 5.50 |
| Canonada existent PK 0+575 | 15 | 15.00 |
| OD 0+718 existent | 6 | 6.00 |
| OD 1+253 existent | 6 | 6.00 |
| Subtotal |  | 32.50 |
| Total |  | 32.5 |

**E0224** u Demolició de pou de diàmetre 100 cm, de parets de 30 cm de maó, amb mitjans mecànics i càrrega sobre (15/01/2025)
1 u × 71.54 (75.83 amb costos indirectes) = 75.83
Demolició de pou de diàmetre 100 cm, de parets de 30 cm de maó, amb mitjans mecànics i càrrega sobre camió, inclòs transport a abocador, cànon i condicionament del mateix.

| Codi | Ut | Descripció | Rendiment | Preu | Import |
|---|---|---|---|---|---|
| O0102 | h | Oficial 1ª | 0.7 | 24.9 | 17.43 |
| O0110 | h | Peó | 0.7 | 20.75 | 14.53 |
| M0207 | h | Retroexcavadora 100 hp (maquinària) | 0.45 | 59.41 | 26.73 |
| M0212B | h | Camió de trabuc 16 m³ | 0.25 | 45.4 | 11.35 |
| P1613 | u | Cànon d'abocador | 1 | 1.5 | 1.50 |
|  |  | Total |  |  | 71.54 |

| Amidament | Uts. | Parcial |
|---|---|---|
| Pou intermig canonada existent PK 0+575 | 1 | 1.00 |
| Total |  | 1 |

**E0215** u Desmuntatge de senyal de trànsit i demolició ancoratges (15/01/2025)
2 u × 16.26 (17.24 amb costos indirectes) = 34.48
Desmuntatge de senyal de trànsit i demolició d'ancoratges amb base de formigó, inclòs càrrega i transport al magatzem de Diputació, inclòs cànon d'abocador.

| Codi | Ut | Descripció | Rendiment | Preu | Import |
|---|---|---|---|---|---|
| O0102 | h | Oficial 1ª | 0.05 | 24.9 | 1.25 |
| O0110 | h | Peó | 0.3 | 20.75 | 6.23 |
| M0201 | h | Compressor aire gasoil 13,3 m³/h | 0.025 | 21.09 | 0.53 |
| M0207 | h | Retroexcavadora 100 hp | 0.01 | 59.41 | 0.59 |
| M0229 | h | Compressor d'aire de gasoil 3m³ | 0.1 | 7.06 | 0.71 |
| M0212B | h | Camió de trabuc 16 m³ | 0.12 | 45.4 | 5.45 |
| P1613 | u | Cànon d'abocador | 1 | 1.5 | 1.50 |
|  |  | Total |  |  | 16.26 |

| Amidament | Uts. | Parcial |
|---|---|---|
| Eix 1 Tronc: P-30 PK 1+430 | 1 | 1.00 |
| Eix 1 Tronc: R-203/S-800 PK 1+478 | 1 | 1.00 |
| Subtotal |  | 2.00 |
| Total |  | 2 |

**E0220V** u Desmuntatge de placa de senyal de trànsit (15/01/2025)
1 u × 8.13 (8.62 amb costos indirectes) = 8.62
Desmuntatge de placa de senyal de trànsit, inclòs càrrega i transport a abocador, inclòs cànon

| Codi | Ut | Descripció | Rendiment | Preu | Import |
|---|---|---|---|---|---|
| O0102 | h | Oficial 1ª | 0.05 | 24.9 | 1.25 |
| O0110 | h | Peó | 0.15 | 20.75 | 3.11 |
| M0212B | h | Camió de trabuc 16 m³ | 0.05 | 45.4 | 2.27 |
| P1613 | u | Cànon d'abocador | 1 | 1.5 | 1.50 |
|  |  | Total |  |  | 8.13 |

| Amidament | Uts. | Parcial |
|---|---|---|
| Eix 4: R-203 Desmontatge per substitució | 1 | 1.00 |
| Total |  | 1 |

**E0214** m Desmuntatge barrera de seguretat flexible i demolició ancoratges (15/01/2025)
24 m × 7.91 (8.38 amb costos indirectes) = 201.12
Desmuntatge de barrera de seguretat flexible i demolició d'ancoratges amb base de formigó,inclòs p.p. de suports i transport a abocador o magatzem, i cànon.

| Codi | Ut | Descripció | Rendiment | Preu | Import |
|---|---|---|---|---|---|
| O0102 | h | Oficial 1ª | 0.05 | 24.9 | 1.25 |
| O0110 | h | Peó | 0.1 | 20.75 | 2.08 |
| M0212B | h | Camió de trabuc 16 m³ | 0.03 | 45.4 | 1.36 |
| M0229 | h | Compressor d'aire de gasoil 3m³ | 0.1 | 7.06 | 0.71 |
| M0207 | h | Retroexcavadora 100 hp | 0.01 | 59.41 | 0.59 |
| M0201 | h | Compressor aire gasoil 13,3 m³/h | 0.02 | 21.09 | 0.42 |
| P1613 | u | Cànon d'abocador | 1 | 1.5 | 1.50 |
|  |  | Total |  |  | 7.91 |

| Amidament | Uts. | Parcial |
|---|---|---|
| Eix 1 Tronc: OF 0.1 existent PK 0+100 | 12 | 12.00 |
| Eix 5 Enllaç N-420 (substitució abatiment per connexió a nova bi | 12 | 12.00 |
| Subtotal |  | 24.00 |
| Total |  | 24 |

**E0218** m Desmuntatge barana de ferro existent i demolició ancoratges (15/01/2025)
79 m × 15.11 (16.02 amb costos indirectes) = 1265.58
Desmuntatge de barana de ferro existent i demolició d'ancoratges amb base de formigó, inclòs transport de les runes a l'abocador o magatzem, i cànon.

| Codi | Ut | Descripció | Rendiment | Preu | Import |
|---|---|---|---|---|---|
| O0102 | h | Oficial 1ª | 0.05 | 24.9 | 1.25 |
| O0110 | h | Peó | 0.25 | 20.75 | 5.19 |
| M0226 | h | Grup electrògen de 20/30 kVA (maquinària; 13/01/2026) | 0.25 | 4.74 | 1.19 |
| M0201 | h | Compressor aire gasoil 13,3 m³/h | 0.025 | 21.09 | 0.53 |
| M0212B | h | Camió de trabuc 16 m³ | 0.12 | 45.4 | 5.45 |
| P1613 | u | Cànon d'abocador | 1 | 1.5 | 1.50 |
|  |  | Total |  |  | 15.11 |

| Amidament | Uts. | Parcial |
|---|---|---|
| Àmbit OF 0.2 existent | 30 | 30.00 |
|  | 42 | 42.00 |
|  | 7 | 7.00 |
| Subtotal |  | 79.00 |
| Total |  | 79 |

**E0219** m Desmuntatge tanca de fusta, inclòs transport a abocador (15/01/2025)
3 m × 8.48 (8.99 amb costos indirectes) = 26.97
Desmuntatge de tanca de fusta, inclòs càrrega, i demolició d'ancoratges amb base de formigó, transport dels materials i cànon de l'abocador autoritzat.

| Codi | Ut | Descripció | Rendiment | Preu | Import |
|---|---|---|---|---|---|
| O0102 | h | Oficial 1ª | 0.03 | 24.9 | 0.75 |
| O0110 | h | Peó | 0.2 | 20.75 | 4.15 |
| M0201 | h | Compressor aire gasoil 13,3 m³/h | 0.01 | 21.09 | 0.21 |
| M0212B | h | Camió de trabuc 16 m³ | 0.04 | 45.4 | 1.82 |
| M0226 | h | Grup electrògen de 20/30 kVA | 0.01 | 4.74 | 0.05 |
| P1613 | u | Cànon d'abocador | 1 | 1.5 | 1.50 |
|  |  | Total |  |  | 8.48 |

| Amidament | Uts. | Parcial |
|---|---|---|
| Connexió nova vorera amb camí del cementiri | 3 | 3.00 |
| Total |  | 3 |

**E0215V** u Desmuntatge d'element de balissament (15/01/2025)
2 u × 3.52 (3.73 amb costos indirectes) = 7.46
Desmuntatge d'element de balissament, inclòs càrrega i transport al magatzem de Diputació, inclòs cànon d'abocador.

| Codi | Ut | Descripció | Rendiment | Preu | Import |
|---|---|---|---|---|---|
| O0102 | h | Oficial 1ª | 0.01 | 24.9 | 0.25 |
| O0110 | h | Peó | 0.05 | 20.75 | 1.04 |
| M0229 | h | Compressor d'aire de gasoil 3m³ | 0.01 | 7.06 | 0.07 |
| M0212B | h | Camió de trabuc 16 m³ | 0.01 | 45.4 | 0.45 |
| M0201 | h | Compressor aire gasoil 13,3 m³/h | 0.01 | 21.09 | 0.21 |
| P1613 | u | Cànon d'abocador | 1 | 1.5 | 1.50 |
|  |  | Total |  |  | 3.52 |

| Amidament | Uts. | Parcial |
|---|---|---|
| Eix 1 Tronc: Balissa PK 1+360 | 1 | 1.00 |
| Eix 1 Tronc: Balissa PK 1+385 | 1 | 1.00 |
| Subtotal |  | 2.00 |
| Total |  | 2 |

**E9932** u Retirada d'elements d'urbanització existents (15/01/2025)
1 u × 146.48 (155.27 amb costos indirectes) = 155.27
Retirada de mobiliari i elements d'urbanització existents a zona d'aplec indicada per la propietat, conservació, manteniment i posterior muntatge del mateix, inclòs tots els treballs necessaris de desmuntatge i recol·locació.

| Codi | Ut | Descripció | Rendiment | Preu | Import |
|---|---|---|---|---|---|
| O0101 | h | Cap de colla | 0.2 | 26.37 | 5.27 |
| O0102 | h | Oficial 1ª | 0.8 | 24.9 | 19.92 |
| O0110 | h | Peó | 0.8 | 20.75 | 16.60 |
| M0207 | h | Retroexcavadora 100 hp | 0.16 | 59.41 | 9.51 |
| M0201 | h | Compressor aire gasoil 13,3 m³/h | 0.6 | 21.09 | 12.65 |
| M0226 | h | Grup electrògen de 20/30 kVA | 0.65 | 4.74 | 3.08 |
| M0214 | h | Camió grua 12 tn (maquinària; 15/01/2025) | 0.5 | 62.74 | 31.37 |
| M0212B | h | Camió de trabuc 16 m³ | 0.2 | 45.4 | 9.08 |
| A0901 | pp | Elements de muntatge (material; 13/01/2026) | 100 | 0.18 | 18.00 |
| P1613 | u | Cànon d'abocador | 14 | 1.5 | 21.00 |
|  |  | Total |  |  | 146.48 |

| Amidament | Uts. | Parcial |
|---|---|---|
| Piló escales àmbit OF 0.2 existent | 1 | 1.00 |
| Total |  | 1 |

**E10215** u Retirada llumenera, inclòs columna, demolició de la fonamentació (15/01/2025)
1 u × 131.77 (139.68 amb costos indirectes) = 139.68
Retirada de llumenera, inclòs columna, demolició de la fonamentació, rebliment del forat, càrrega i transport de les runes, fanal, cablejat i de tots els elements a l'abocador controlat, inclòs cànons.

| Codi | Ut | Descripció | Rendiment | Preu | Import |
|---|---|---|---|---|---|
| O0101 | h | Cap de colla | 0.02 | 26.37 | 0.53 |
| O0102 | h | Oficial 1ª | 0.2 | 24.9 | 4.98 |
| O0110 | h | Peó | 0.8 | 20.75 | 16.60 |
| M0214 | h | Camió grua 12 tn | 0.8 | 62.74 | 50.19 |
| P0502 | m3 | Formigó 15 N/mm2, =5% d'àrids reciclats, inclòs transport a l'obra (material) | 0.6 | 88 | 52.80 |
| P1609 | m3 | Excavació de terres (13/01/2026) | 0.6 | 11.12 | 6.67 |
|  |  | Total |  |  | 131.77 |

| Amidament | Uts. | Parcial |
|---|---|---|
| Àmbit OF 0.2 existent | 1 | 1.00 |
| Total |  | 1 |

## 02 MOVIMENT DE TERRES (15/01/2025)
Import: 309630.03

**E0313** m2 Esbrossada del terreny, inclòs càrrega i transport. (15/01/2025)
19383.88 m2 × 0.73 (0.77 amb costos indirectes) = 14925.59
Esbrossada en qualsevol tipus de terreny, amb part proporcional d'arbres, mesurat sobre perfil teòric, inclosa arrancada o tala d'arbres, soca i arrels, càrrega i transport a l'abocador o aplec, cànon d'abocament i manteniment de l'abocador

| Codi | Ut | Descripció | Rendiment | Preu | Import |
|---|---|---|---|---|---|
| O0101 | h | Cap de colla | 0.0011 | 26.37 | 0.03 |
| O0102 | h | Oficial 1ª | 0.0011 | 24.9 | 0.03 |
| O0110 | h | Peó | 0.0044 | 20.75 | 0.09 |
| M203A | h | Excavadora giratòria sobre pneumàtics o cadenes fins a 20 t.. (maquinària) | 0.0044 | 94 | 0.41 |
| M0212B | h | Camió de trabuc 16 m³ | 0.0011 | 45.4 | 0.05 |
| M0214 | h | Camió grua 12 tn | 0.0009 | 62.74 | 0.06 |
| M0355 | h | Trituradora forestal rotor polser (maquinària) | 0.0009 | 62 | 0.06 |
| M0358 | h | Motoserra per a la tala d'arbres (maquinària) | 0.0011 | 2.55 | 0.00 |
|  |  | Total |  |  | 0.73 |

| Amidament | Uts. | Llarg | Parcial |
|---|---|---|---|
| s/m auxiliars |  |  |  |
| eix1 | 1 | 18025.42 | 18025.42 |
| eix2 | 1 | 516.02 | 516.02 |
| eix3 | 1 | 505.61 | 505.61 |
| cami | 1 | 336.83 | 336.83 |
| Subtotal |  |  | 19383.88 |
| Total |  |  | 19383.88 |

**E0314** m3 Excavació de terra vegetal, càrrega i transport.
5366.11 m3 × 4.23 (4.48 amb costos indirectes) = 24040.17
Excavació de terra vegetal, amb mitjans mecànics, amb càrrega i transport al lloc d'ús i manteniment fins la seva utilització o a l'abocador controlat, inclòs cànon d'abocament i manteniment de l'abocador.

| Codi | Ut | Descripció | Rendiment | Preu | Import |
|---|---|---|---|---|---|
| O0101 | h | Cap de colla | 0.004 | 26.37 | 0.11 |
| O0110 | h | Peó | 0.02 | 20.75 | 0.42 |
| M203A | h | Excavadora giratòria sobre pneumàtics o cadenes fins a 20 t.. | 0.02 | 94 | 1.88 |
| M0212B | h | Camió de trabuc 16 m³ | 0.04 | 45.4 | 1.82 |
|  |  | Total |  |  | 4.23 |

| Amidament | Uts. | Llarg | Parcial |
|---|---|---|---|
| s/m auxiliars |  |  |  |
| eix1 | 1 | 4632.07 | 4632.07 |
| eix2 | 1 | 154.81 | 154.81 |
| eix3 | 1 | 91.4 | 91.40 |
| 10% imprevistos | 0.1 | 4878.28 | 487.83 |
| Subtotal |  |  | 5366.11 |
| Total |  |  | 5366.11 |

**E0302** m3 Excavació en desmunt en qualsevol tipus de terreny, càrrega i transport
10979.36 m3 × 8.05 (8.53 amb costos indirectes) = 93653.94
Excavació en desmunt en qualsevol tipus de terreny, incloses parts proporcionals de roca, amb mitjans mecànics, amb càrrega i transport a l'interior d'obra o abocador controlat, inclòs canon d'abocament i manteniment de l'abocador.

| Codi | Ut | Descripció | Rendiment | Preu | Import |
|---|---|---|---|---|---|
| O0101 | h | Cap de colla | 0.0113 | 26.37 | 0.30 |
| O0110 | h | Peó | 0.045 | 20.75 | 0.93 |
| M203B | h | Excavadora giratòria sobre pneumàtics o cadenes fins a 20 t. equipada amb martell trencador (maquinària) | 0.02 | 110 | 2.20 |
| M203A | h | Excavadora giratòria sobre pneumàtics o cadenes fins a 20 t.. | 0.025 | 94 | 2.35 |
| M0212B | h | Camió de trabuc 16 m³ | 0.05 | 45.4 | 2.27 |
|  |  | Total |  |  | 8.05 |

| Amidament | Uts. | Llarg | Parcial |
|---|---|---|---|
| s/m auxiliars |  |  |  |
| eix1 | 1 | 9829.88 | 9829.88 |
| eix2 | 1 | 16.48 | 16.48 |
| eix3 | 1 | 87.59 | 87.59 |
| eix cami | 1 | 47.29 | 47.29 |
| 10% imprevistos | 0.1 | 9981.24 | 998.12 |
| Subtotal |  |  | 10979.36 |
| Total |  |  | 10979.36 |

**E0315** m3 Terraplè amb compactació, material pròpia obra, inclòs càrrega i transport
7685.57 m3 × 5.51 (5.84 amb costos indirectes) = 44883.73
Terraplenat amb sòl procedent de la pròpia obra, inclòs selecció, matxuqueix, garbellat, càrregues i transports intermedis, estesa i compactació segons condicions del Plec de Prescripcions Tècniques.

| Codi | Ut | Descripció | Rendiment | Preu | Import |
|---|---|---|---|---|---|
| O0101 | h | Cap de colla | 0.0053 | 26.37 | 0.14 |
| O0110 | h | Peó | 0.0267 | 20.75 | 0.55 |
| M0208 | h | Motoanivelladora (maquinària) | 0.0133 | 73.35 | 0.98 |
| M0213 | h | Camió cisterna de 8 m³ (maquinària) | 0.0133 | 48 | 0.64 |
| M0210B | h | Corró vibratori autop. 12 a 14 t (maquinària) | 0.0267 | 57.5 | 1.54 |
| M0204 | h | Pala carregadora pneumàtics | 0.0267 | 58.27 | 1.56 |
| P1601 | m3 | Aigua (material) | 0.05 | 1.93 | 0.10 |
|  |  | Total |  |  | 5.51 |

| Amidament | Uts. | Llarg | Parcial |
|---|---|---|---|
| desmunt | 0.7 | 9981.24 | 6986.87 |
| 10% imprevistos | 0.1 | 6986.96 | 698.70 |
| Subtotal |  |  | 7685.57 |
| Total |  |  | 7685.57 |

**E0331** m3 Terraplè amb compactació, material seleccionat, inclòs transport
6685.86 m3 × 14.47 (15.34 amb costos indirectes) = 102561.09
Terraplenat amb sòl seleccionat tipus 2 procedent de préstec, estesa i compactació segons condicions del Plec de Prescripcions Tècniques, inclòs cànon d'extracció i transport a l'obra.

| Codi | Ut | Descripció | Rendiment | Preu | Import |
|---|---|---|---|---|---|
| O0101 | h | Cap de colla | 0.0053 | 26.37 | 0.14 |
| O0110 | h | Peó | 0.0533 | 20.75 | 1.11 |
| M0208 | h | Motoanivelladora | 0.0133 | 73.35 | 0.98 |
| M0213 | h | Camió cisterna de 8 m³ | 0.0133 | 48 | 0.64 |
| M0210B | h | Corró vibratori autop. 12 a 14 t | 0.0267 | 57.5 | 1.54 |
| M0204 | h | Pala carregadora pneumàtics | 0.0267 | 58.27 | 1.56 |
| P0311 | m3 | Sòl seleccionat tipus 2 de préstec, inclòs transport a l'obra (material) | 1.05 | 8 | 8.40 |
| P1601 | m3 | Aigua | 0.05 | 1.93 | 0.10 |
|  |  | Total |  |  | 14.47 |

| Amidament | Uts. | Llarg | Parcial |
|---|---|---|---|
| s/m auxiliars esplanada |  |  |  |
| eix1 | 1 | 4289.23 | 4289.23 |
| s/m auxiliars terraplè |  |  |  |
| eix1 | 1 | 7810.01 | 7810.01 |
| eix2 | 1 | 462.59 | 462.59 |
| eix3 | 1 | 267.85 | 267.85 |
| eix cami | 1 | 235.24 | 235.24 |
| terraplè propia obra | -1 | 6986.87 | -6986.87 |
| 10% imprevistos | 0.1 | 6078.05 | 607.81 |
| Subtotal |  |  | 6685.86 |
| Total |  |  | 6685.86 |

**E0344** m2 Repàs i piconatge de la base del terraplè i del fons de la caixa
12735.56 m2 × 1.52 (1.61 amb costos indirectes) = 20504.25
Repàs i piconatge de la base del terraplens i dels fons de caixa amb mitjans mecànics i compactació amb base l'assaig de referència.

| Codi | Ut | Descripció | Rendiment | Preu | Import |
|---|---|---|---|---|---|
| O0110 | h | Peó | 0.01 | 20.75 | 0.21 |
| M0208 | h | Motoanivelladora | 0.01 | 73.35 | 0.73 |
| M0210B | h | Corró vibratori autop. 12 a 14 t | 0.01 | 57.5 | 0.58 |
|  |  | Total |  |  | 1.52 |

| Amidament | Uts. | Llarg | Parcial |
|---|---|---|---|
| s/m auxiliars |  |  |  |
| eix1 | 1 | 10623.332 | 10623.332 |
| eix2 | 1 | 401.33 | 401.330 |
| eix3 | 1 | 319.713 | 319.713 |
| eix cami | 1 | 233.404 | 233.404 |
| 10% imprevistos | 0.1 | 11577.78 | 1157.778 |
| Subtotal |  |  | 12735.557 |
| Total |  |  | 12735.56 |

**E0333** m2 Reperfilat de talussos
5298.98 m2 × 1.61 (1.71 amb costos indirectes) = 9061.26
Reperfilat de talús, carrega i transport de terres sobrants a abocador, amidat sobre perfil

| Codi | Ut | Descripció | Rendiment | Preu | Import |
|---|---|---|---|---|---|
| O0110 | h | Peó | 0.012 | 20.75 | 0.25 |
| M0203A | h | Excavadora giratòria sobre pneumàtics o cadenes fins a 20 t.. (maquinària) | 0.012 | 94 | 1.13 |
| M0212B | h | Camió de trabuc 16 m³ | 0.005 | 45.4 | 0.23 |
|  |  | Total |  |  | 1.61 |

| Amidament | Uts. | Llarg | Parcial |
|---|---|---|---|
| desmunt | 1 | 1761.05 | 1761.05 |
| terraplè | 1 | 3537.93 | 3537.93 |
| Subtotal |  |  | 5298.98 |
| Total |  |  | 5298.98 |

## 03 FERMS I PAVIMENTS (12/01/2009)
Import: 415973.39

**E0601** m3 Base granular de tot-u artificial, amb motoanivelladora
4120.95 m3 × 24.36 (25.82 amb costos indirectes) = 106402.93
Base granular de tot-u artificial ZA 0/32 o ZA 0/20, SE>35, LA<35, no plàstica, estesa amb motoanivelladora, humectació i compactació segons condicions del Plec de Prescripcions Tècniques, inclòs transport a l'obra.

| Codi | Ut | Descripció | Rendiment | Preu | Import |
|---|---|---|---|---|---|
| O0101 | h | Cap de colla | 0.008 | 26.37 | 0.21 |
| O0110 | h | Peó | 0.016 | 20.75 | 0.33 |
| M0208 | h | Motoanivelladora | 0.016 | 73.35 | 1.17 |
| M0213 | h | Camió cisterna de 8 m³ | 0.008 | 48 | 0.38 |
| M0210B | h | Corró vibratori autop. 12 a 14 t | 0.016 | 57.5 | 0.92 |
| P1601 | m3 | Aigua | 0.05 | 1.93 | 0.10 |
| P03061 | m3 | Tot-u artificial SE>35 NP ZA20 ZA32, inclòs transport a l'obra (material) | 1 | 21.25 | 21.25 |
|  |  | Total |  |  | 24.36 |

| Amidament | Uts. | Llarg | Alt | Parcial |
|---|---|---|---|---|
| s/m auxiliars |  |  |  |  |
| eix1 | 1 | 3309.65 |  | 3309.65 |
| eix2 | 1 | 163 |  | 163.00 |
| eix3 | 1 | 88.52 |  | 88.52 |
| eix cami | 1 | 44.87 |  | 44.87 |
| entradors | 6 | 22 | 0.25 | 33.00 |
| acces eix 2 | 1 | 95 | 0.25 | 23.75 |
| acces esculleres | 1 | 62 | 0.25 | 15.50 |
| cami esculleres | 1 | 50 | 0.25 | 12.50 |
| cami piscines | 1 | 129.06 | 0.25 | 32.27 |
| acces final 1+450 | 1 | 93 | 0.25 | 23.25 |
| 10% imprevistos | 0.1 | 3746.4 |  | 374.64 |
| Subtotal |  |  |  | 4120.95 |
| Total |  |  |  | 4120.95 |

**E0604A** t Paviment de MBC tipus AC16 surf S 50/70 GR (= 5% d'àrids reciclats)
1437.07 t × 65.16 (69.07 amb costos indirectes) = 99258.42
Paviment de mescla bituminosa en calent tipus formigó bituminós AC16 surf 50/70 S amb granulat granític per a capa de trànsit, amb un mínim del 5% d'àrid reciclat, estesa i compactada.

| Codi | Ut | Descripció | Rendiment | Preu | Import |
|---|---|---|---|---|---|
| O0101 | h | Cap de colla | 0.0174 | 26.37 | 0.46 |
| O0102 | h | Oficial 1ª | 0.0348 | 24.9 | 0.87 |
| O0110 | h | Peó | 0.0696 | 20.75 | 1.44 |
| M0236 | h | Estenedora per a mescles (maquinària) | 0.0174 | 70.66 | 1.23 |
| M0210B | h | Corró vibratori autop. 12 a 14 t | 0.0174 | 57.5 | 1.00 |
| M0237 | h | Piconadora de pneumàtics 15 tn (maquinària) | 0.0174 | 62.36 | 1.09 |
| M0220 | h | Escombradora autopropulsada | 0.0174 | 42.15 | 0.73 |
| M0212A | h | Camió banyera 32t (maquinària) | 0.0755 | 64 | 4.83 |
| P04140 | t | M.B.C. tipus AC16 surf S en obra (= 5% d'àrids reciclats) (material) | 1 | 53.51 | 53.51 |
|  |  | Total |  |  | 65.16 |

| Amidament | Uts. | Llarg | Ample | Alt | Parcial |
|---|---|---|---|---|---|
| s/m auxiliars |  |  |  |  |  |
| eix1 | 1 | 481.49 | 2.45 |  | 1179.65 |
| eix2 | 1 | 17.69 | 2.45 |  | 43.34 |
| eix3 | 1 | 10.84 | 2.45 |  | 26.56 |
| eix cami | 1 | 11.22 | 2.45 |  | 27.49 |
| entradors | 6 | 22 | 2.45 | 0.05 | 16.17 |
| acces eix 2 | 1 | 95 | 2.45 | 0.05 | 11.64 |
| acces esculleres | 1 | 62 | 2.45 | 0.05 | 7.60 |
| cami piscines | 1 | 129.06 | 2.45 | 0.05 | 15.81 |
| acces final 1+450 | 1 | 93 | 2.45 | 0.05 | 11.39 |
| n-420 | 1 | 236.62 | 2.45 | 0.05 | 28.99 |
| 5% imprevistos | 0.05 | 1368.64 |  |  | 68.43 |
| Subtotal |  |  |  |  | 1437.07 |
| Total |  |  |  |  | 1437.07 |

**E0606A** t Paviment de MBC tipus AC22 base G 50/70 CA (= 10% d'àrids reciclats)
1943.68 t × 57.4 (60.84 amb costos indirectes) = 118253.49
Paviment de mescla bituminosa en calent tipus formigó bituminós AC22 base 50/70 G amb granulat calcari, estesa en capa base, intermitja, saneigs, apedaçats i/o regularitzacions, amb un mínim del 10% d'àrid reciclat, estesa i compactada

| Codi | Ut | Descripció | Rendiment | Preu | Import |
|---|---|---|---|---|---|
| O0101 | h | Cap de colla | 0.0184 | 26.37 | 0.49 |
| O0102 | h | Oficial 1ª | 0.0368 | 24.9 | 0.92 |
| O0110 | h | Peó | 0.0736 | 20.75 | 1.53 |
| M0236 | h | Estenedora per a mescles | 0.0184 | 70.66 | 1.30 |
| M0210B | h | Corró vibratori autop. 12 a 14 t | 0.0184 | 57.5 | 1.06 |
| M0237 | h | Piconadora de pneumàtics 15 tn | 0.0184 | 62.36 | 1.15 |
| M0220 | h | Escombradora autopropulsada | 0.0184 | 42.15 | 0.78 |
| M0212A | h | Camió banyera 32t | 0.0755 | 64 | 4.83 |
| P0417 | t | M.B.C. tipus AC22 base G en obra (= 10% d'àrids reciclats) (material) | 1 | 45.34 | 45.34 |
|  |  | Total |  |  | 57.4 |

| Amidament | Uts. | Llarg | Ample | Alt | Parcial |
|---|---|---|---|---|---|
| s/m auxiliars |  |  |  |  |  |
| eix1 | 1 | 549.1 | 2.45 |  | 1345.30 |
| regularitzacions | 1 | 147.24 | 2.45 |  | 360.74 |
| eix2 | 1 | 18.18 | 2.45 |  | 44.54 |
| eix3 | 1 | 22.75 | 2.45 |  | 55.74 |
| cami piscines | 1 | 129.06 | 2.45 | 0.05 | 15.81 |
| n-420 | 1 | 236.62 | 2.45 | 0.05 | 28.99 |
| 5% imprevistos | 0.05 | 1851.12 |  |  | 92.56 |
| Subtotal |  |  |  |  | 1943.68 |
| Total |  |  |  |  | 1943.68 |

**E0611** m2 Reg emprimació tipus C50BF4 IMP (dotació 1,2 kg/m2) (15/01/2025)
9052.23 m2 × 1.98 (2.1 amb costos indirectes) = 19009.68
Reg d'emprimació amb emulsió bituminosa catiònica tipus C50BF4 IMP (dotació 1,20 kg/m2) i protecció del reg, inclòs preparació de la superfície existent.

| Codi | Ut | Descripció | Rendiment | Preu | Import |
|---|---|---|---|---|---|
| O0102 | h | Oficial 1ª | 0.0014 | 24.9 | 0.03 |
| O0110 | h | Peó | 0.0014 | 20.75 | 0.03 |
| M0217 | h | Camió cisterna reg asfàltic (maquinària) | 0.0014 | 30.63 | 0.04 |
| P0412 | kg | Emulsió bitum. catiònica en dissolució al 50% per a impermeabilitzacions (material; 15/01/2025) | 1.2 | 1.57 | 1.88 |
|  |  | Total |  |  | 1.98 |

| Amidament | Uts. | Parcial |
|---|---|---|
| Sota AC22 base G sobre ferm nou analític | 9052.23 | 9052.23 |
| Total |  | 9052.23 |

**E0612** m2 Reg d'adherència termoadherent C60B3 TER (dotació 0,6 kg/m2)
11920.2 m2 × 0.45 (0.48 amb costos indirectes) = 5721.70
Reg d'adherència amb emulsió bituminosa catiònica termoadherent tipus C60B3 TER (dotació 0,60 kg/m2) i protecció del reg, inclòs preparació de la superfície existent.

| Codi | Ut | Descripció | Rendiment | Preu | Import |
|---|---|---|---|---|---|
| O0102 | h | Oficial 1ª | 0.0013 | 24.9 | 0.03 |
| O0110 | h | Peó | 0.0013 | 20.75 | 0.03 |
| M0217 | h | Camió cisterna reg asfàltic | 0.0013 | 30.63 | 0.04 |
| M0220 | h | Escombradora autopropulsada | 0.0013 | 42.15 | 0.05 |
| P0406 | kg | Emulsió bituminosa termoadherent C60B3 TER (material) | 0.6 | 0.5 | 0.30 |
|  |  | Total |  |  | 0.45 |

| Amidament | Uts. | Parcial |
|---|---|---|
| Sota AC16 surf S sobre ferm nou analític | 10086.7 | 10086.70 |
| Sota AC16 surf S sobre ferm vell analític | 649.8 | 649.80 |
| Sota AC22 base G sobre ferm vell analític | 1183.7 | 1183.70 |
| Subtotal |  | 11920.20 |
| Total |  | 11920.2 |

**E0624** m2 Paviment de panot 20x20x4 de peces prefabricades de formigó (15/01/2025)
898.72 m2 × 36.62 (38.82 amb costos indirectes) = 34888.31
Paviment de panot prefabricat de formigó de 20 cm d'amplada i 4 cm de gruix, color a definir, inclosa excavació, refinat i compactació del terreny, base de formigó de 20 N/mm2 de resistència característica a la compressió, col·locat amb morter, rejuntat amb beurada de ciment i totes les feines adients, totalment col·locat.

| Codi | Ut | Descripció | Rendiment | Preu | Import |
|---|---|---|---|---|---|
| O0101 | h | Cap de colla | 0.05 | 26.37 | 1.32 |
| O0102 | h | Oficial 1ª | 0.2 | 24.9 | 4.98 |
| O0110 | h | Peó | 0.3 | 20.75 | 6.23 |
| M0207 | h | Retroexcavadora 100 hp | 0.01 | 59.41 | 0.59 |
| M0211 | h | Corró de llança 650 kg (maquinària) | 0.01 | 9.61 | 0.10 |
| P0813 | m2 | Panot 20x20x4 prefabricat de formigó, color a definir (material) | 1.05 | 9 | 9.45 |
| P0503 | m3 | Formigó HM-20, =5% d'àrids reciclats, inclòs transport a l'obra (material; 15/01/2025) | 0.1 | 96.5 | 9.65 |
| P04041 | t | Ciment portland CEM I 32,5N (material) | 0.002 | 126 | 0.25 |
| P0405 | m3 | Morter de ciment de classe M-5 (material) | 0.03 | 135 | 4.05 |
|  |  | Total |  |  | 36.62 |

| Amidament | Uts. | Llarg | Parcial |
|---|---|---|---|
| eix1 dreta | 1 | 780 | 780.00 |
|  | 1 | 51.56 | 51.56 |
|  | 1 | 20.32 | 20.32 |
| eix1 esquerra | 1 | 46.84 | 46.84 |
| Subtotal |  |  | 898.72 |
| Total |  |  | 898.72 |

**E0673** m2 Paviment de panot tàctil de botons 20x20x4 de peces prefabricades de formigó (15/01/2025)
12 m2 × 41.02 (43.48 amb costos indirectes) = 521.76
Paviment de panot tàctil de botons troncocònics prefabricat de formigó de 20 cm d'amplada i 4 cm de gruix, color a definir, inclosa excavació, refinat i compactació del terreny, base de formigó de 20 N/mm2 de resistència característica a la compressió, col·locat amb morter, rejuntat amb beurada de ciment i totes les feines adients, totalment col·locat.

| Codi | Ut | Descripció | Rendiment | Preu | Import |
|---|---|---|---|---|---|
| O0101 | h | Cap de colla | 0.0667 | 26.37 | 1.76 |
| O0102 | h | Oficial 1ª | 0.2667 | 24.9 | 6.64 |
| O0110 | h | Peó | 0.4 | 20.75 | 8.30 |
| M0207 | h | Retroexcavadora 100 hp | 0.0133 | 59.41 | 0.79 |
| M0211 | h | Corró de llança 650 kg | 0.0133 | 9.61 | 0.13 |
| P0673 | m2 | Panot tàctil de botons troncocònics 20x20x4 prefabricat de formigó, color a definir (material) | 1.05 | 9 | 9.45 |
| P0503 | m3 | Formigó HM-20, =5% d'àrids reciclats, inclòs transport a l'obra | 0.1 | 96.5 | 9.65 |
| P04041 | t | Ciment portland CEM I 32,5N | 0.002 | 126 | 0.25 |
| P0405 | m3 | Morter de ciment de classe M-5 | 0.03 | 135 | 4.05 |
|  |  | Total |  |  | 41.02 |

| Amidament | Uts. | Llarg | Ample | Parcial |
|---|---|---|---|---|
|  | 4 | 4 | 0.6 | 9.60 |
|  | 2 | 2 | 0.6 | 2.40 |
| Subtotal |  |  |  | 12.00 |
| Total |  |  |  | 12 |

**E0674** m2 Paviment de panot tàctil d'estries 20x20x4 de peces prefabricades de formigó (15/01/2025)
6.72 m2 × 41.02 (43.48 amb costos indirectes) = 292.19
Paviment de panot tàctil d'estries prefabricat de formigó de 20 cm d'amplada i 4 cm de gruix, color a definir, inclosa excavació, refinat i compactació del terreny, base de formigó de 20 N/mm2 de resistència característica a la compressió, col·locat amb morter, rejuntat amb beurada de ciment i totes les feines adients, totalment col·locat.

| Codi | Ut | Descripció | Rendiment | Preu | Import |
|---|---|---|---|---|---|
| O0101 | h | Cap de colla | 0.0667 | 26.37 | 1.76 |
| O0102 | h | Oficial 1ª | 0.2667 | 24.9 | 6.64 |
| O0110 | h | Peó | 0.4 | 20.75 | 8.30 |
| M0207 | h | Retroexcavadora 100 hp | 0.0133 | 59.41 | 0.79 |
| M0211 | h | Corró de llança 650 kg | 0.0133 | 9.61 | 0.13 |
| P0674 | m2 | Panot tàctil d'estries 20x20x4 prefabricat de formigó, color a definir (material) | 1.05 | 9 | 9.45 |
| P0503 | m3 | Formigó HM-20, =5% d'àrids reciclats, inclòs transport a l'obra | 0.1 | 96.5 | 9.65 |
| P04041 | t | Ciment portland CEM I 32,5N | 0.002 | 126 | 0.25 |
| P0405 | m3 | Morter de ciment de classe M-5 | 0.03 | 135 | 4.05 |
|  |  | Total |  |  | 41.02 |

| Amidament | Uts. | Llarg | Ample | Parcial |
|---|---|---|---|---|
|  | 6 | 1.4 | 0.8 | 6.72 |
| Total |  |  |  | 6.72 |

**E0622** m Vorada de calçada C5 25x15 de peces prefabricades de formigó (Tipus T2) (15/01/2025)
423 m × 24.31 (25.77 amb costos indirectes) = 10900.71
Vorada de calçada bicapa de secció normalitzada C5 25x15, acabat llis, de peces prefabricades de formigó rectes i corbes, d'acord amb la UNE 127340 i UNE EN 1340, inclosa excavació i base de formigó de 20 N/mm2 de resistència característica a la compressió, rejuntat amb morter i totes les feines adients, totalment col·locada.

| Codi | Ut | Descripció | Rendiment | Preu | Import |
|---|---|---|---|---|---|
| O0101 | h | Cap de colla | 0.0369 | 26.37 | 0.97 |
| O0102 | h | Oficial 1ª | 0.1231 | 24.9 | 3.07 |
| O0110 | h | Peó | 0.2462 | 20.75 | 5.11 |
| M0207 | h | Retroexcavadora 100 hp | 0.0123 | 59.41 | 0.73 |
| P10092 | m | Vorada de calçada C5 28x17 prefabricada de formigó (material) | 1.05 | 4.6 | 4.83 |
| P0503 | m3 | Formigó HM-20, =5% d'àrids reciclats, inclòs transport a l'obra | 0.07 | 96.5 | 6.76 |
| P0405 | m3 | Morter de ciment de classe M-5 | 0.021 | 135 | 2.84 |
|  |  | Total |  |  | 24.31 |

| Amidament | Uts. | Llarg | Parcial |
|---|---|---|---|
| eix1 dreta | 1 | 358 | 358.00 |
|  | 1 | 28 | 28.00 |
|  | 1 | 14 | 14.00 |
| eix1 esquerra | 1 | 23 | 23.00 |
| Subtotal |  |  | 423.00 |
| Total |  |  | 423 |

**E0629** m Rigola blanca 20x20x8 de peces prefabricades de formigó (15/01/2025)
423 m × 16.72 (17.72 amb costos indirectes) = 7495.56
Rigola prefabricada de formigó de color blanc de 20 cm d'amplada i 8 cm de gruix, inclosa excavació, base de formigó de 20 N/mm2 de resistència característica a la compressió, col·locada amb morter, rejuntada amb beurada de ciment i totes les feines adients, totalment col·locada.

| Codi | Ut | Descripció | Rendiment | Preu | Import |
|---|---|---|---|---|---|
| O0101 | h | Cap de colla | 0.0218 | 26.37 | 0.57 |
| O0102 | h | Oficial 1ª | 0.0727 | 24.9 | 1.81 |
| O0110 | h | Peó | 0.1455 | 20.75 | 3.02 |
| M0207 | h | Retroexcavadora 100 hp | 0.0073 | 59.41 | 0.43 |
| P19020 | u | Rigola 20x20x8 prefabricada de formigó, color blanc (material) | 5.05 | 0.85 | 4.29 |
| P0503 | m3 | Formigó HM-20, =5% d'àrids reciclats, inclòs transport a l'obra | 0.06 | 96.5 | 5.79 |
| P04041 | t | Ciment portland CEM I 32,5N | 0.001 | 126 | 0.13 |
| P0405 | m3 | Morter de ciment de classe M-5 | 0.005 | 135 | 0.68 |
|  |  | Total |  |  | 16.72 |

| Amidament | Uts. | Llarg | Parcial |
|---|---|---|---|
| eix1 dreta | 1 | 358 | 358.00 |
|  | 1 | 28 | 28.00 |
|  | 1 | 14 | 14.00 |
| eix1 esquerra | 1 | 23 | 23.00 |
| Subtotal |  |  | 423.00 |
| Total |  |  | 423 |

**E1108** m Vorada de vianants A4 20x8 de peces prefabricades de formigó (Tipus jardí) (15/01/2025)
414 m × 20.26 (21.48 amb costos indirectes) = 8892.72
Vorada de vianants bicapa de secció normalitzada A4 20x8 de peces prefabricades de formigó rectes i corbes, d'acord amb la UNE 127340 i UNE EN 1340, inclosa excavació i base de formigó de 20 N/mm2 de resistència característica a la compressió, rejuntat amb morter i totes les feines adients, totalment col·locada.

| Codi | Ut | Descripció | Rendiment | Preu | Import |
|---|---|---|---|---|---|
| O0101 | h | Cap de colla | 0.0343 | 26.37 | 0.90 |
| O0102 | h | Oficial 1ª | 0.1143 | 24.9 | 2.85 |
| O0110 | h | Peó | 0.2286 | 20.75 | 4.74 |
| M0207 | h | Retroexcavadora 100 hp | 0.0114 | 59.41 | 0.68 |
| P1007 | m | Vorada de vianants A4 20x8 prefabricada de formigó (material) | 1.05 | 3.25 | 3.41 |
| P0503 | m3 | Formigó HM-20, =5% d'àrids reciclats, inclòs transport a l'obra | 0.06 | 96.5 | 5.79 |
| P0405 | m3 | Morter de ciment de classe M-5 | 0.014 | 135 | 1.89 |
|  |  | Total |  |  | 20.26 |

| Amidament | Uts. | Llarg | Parcial |
|---|---|---|---|
| eix1 dreta | 1 | 356 | 356.00 |
|  | 1 | 24 | 24.00 |
|  | 1 | 10 | 10.00 |
| eix1 esquerra | 1 | 24 | 24.00 |
| Subtotal |  |  | 414.00 |
| Total |  |  | 414 |

**E06200** m3 Paviment de formigó tipus HM-20, amb junts (12/01/2009)
24.34 m3 × 132.73 (140.69 amb costos indirectes) = 3424.39
Paviment de formigó HM-20, de consistència plàstica o tova, de qualsevol gruix, amb mitjans manuals, incloent estesa, vibratge, acabat superficial manual ratllat, remolinat o reglejat, formació de junts tallats en fresc i totes les feines adients. Inclou curat amb reg de cura amb producte filmogen amb dotació 0,25kg/m2 escampat amb maquina manual.

| Codi | Ut | Descripció | Rendiment | Preu | Import |
|---|---|---|---|---|---|
| O0101 | h | Cap de colla | 0.1 | 26.37 | 2.64 |
| O0102 | h | Oficial 1ª | 0.6 | 24.9 | 14.94 |
| O0110 | h | Peó | 0.6 | 20.75 | 12.45 |
| P0503 | m3 | Formigó HM-20, =5% d'àrids reciclats, inclòs transport a l'obra | 1.05 | 96.5 | 101.33 |
| M0240 | h | Regle vibratori (maquinària; 12/01/2009) | 0.3 | 4.58 | 1.37 |
|  |  | Total |  |  | 132.73 |

| Amidament | Uts. | Llarg | Alt | Parcial |
|---|---|---|---|---|
| eix cami | 1 | 70 | 0.15 | 10.50 |
| cami horts | 1 | 92.25 | 0.15 | 13.84 |
| Subtotal |  |  |  | 24.34 |
| Total |  |  |  | 24.34 |

**E0515** m2 Encofrat de fusta per a fonaments i/o formigó ocult (15/01/2025)
26.36 m2 × 32.62 (34.58 amb costos indirectes) = 911.53
Encofrat de fusta per a fonaments, soleres, paviments i formigó ocult, col·locat.

| Codi | Ut | Descripció | Rendiment | Preu | Import |
|---|---|---|---|---|---|
| O0101 | h | Cap de colla | 0.1 | 26.37 | 2.64 |
| O0102 | h | Oficial 1ª | 0.35 | 24.9 | 8.72 |
| O0110 | h | Peó | 0.35 | 20.75 | 7.26 |
| M0214 | h | Camió grua 12 tn | 0.1 | 62.74 | 6.27 |
| P0706 | u | Puntal telescòpic. (material; 15/01/2025) | 0.05 | 27.7 | 1.39 |
| P0704 | m2 | Tauler de fusta de pi 22 mm. (material; 15/01/2025) | 1 | 2.43 | 2.43 |
| P0602 | kg | Filferro recuit (material; 15/01/2025) | 0.3 | 1.75 | 0.53 |
| P0604 | kg | Claus d'acer zincats (material; 13/01/2026) | 0.15 | 1.71 | 0.26 |
| P0701 | m | Tauló de fusta de pi p/10 usos (material; 13/01/2026) | 3 | 0.42 | 1.26 |
| P0702 | m3 | Llata de fusta de pi (material; 15/01/2025) | 0.004 | 410 | 1.64 |
| P0707 | l | Desencofrant (material; 15/01/2025) | 0.075 | 2.91 | 0.22 |
|  |  | Total |  |  | 32.62 |

| Amidament | Uts. | Llarg | Alt | Parcial |
|---|---|---|---|---|
| eix cami | 1 | 39.6 | 0.15 | 5.94 |
| cami horts | 1 | 136.13 | 0.15 | 20.42 |
| Subtotal |  |  |  | 26.36 |
| Total |  |  |  | 26.36 |

## 04 DRENATGE LONGITUDINAL (23/07/1998)
Import: 195372.2

**E0884** m Formació i reperfilat de cunetes en qualsevol tipus de terreny
1765.1 m × 3.19 (3.38 amb costos indirectes) = 5966.04
Formació i reperfilat de cunetes transitables de qualsevol ample, en qualsevol tipus de terreny.

| Codi | Ut | Descripció | Rendiment | Preu | Import |
|---|---|---|---|---|---|
| O0101 | h | Cap de colla | 0.01 | 26.37 | 0.26 |
| O0110 | h | Peó | 0.02 | 20.75 | 0.42 |
| M0208 | h | Motoanivelladora | 0.02 | 73.35 | 1.47 |
| M0207 | h | Retroexcavadora 100 hp | 0.01 | 59.41 | 0.59 |
| M0212B | h | Camió de trabuc 16 m³ | 0.01 | 45.4 | 0.45 |
|  |  | Total |  |  | 3.19 |

| Amidament | Uts. | Llarg | Parcial |
|---|---|---|---|
| Cunetes transitables |  |  |  |
| eix1 dreta | 1 | 38.7 | 38.70 |
|  | 1 | 85.4 | 85.40 |
|  | 1 | 294.6 | 294.60 |
|  | 1 | 47.4 | 47.40 |
| eix1 esquerra | 1 | 275.4 | 275.40 |
|  | 1 | 71 | 71.00 |
|  | 1 | 106.6 | 106.60 |
|  | 1 | 12.8 | 12.80 |
|  | 1 | 19 | 19.00 |
|  | 1 | 114 | 114.00 |
|  | 1 | 600.4 | 600.40 |
| eix2 | 1 | 67.6 | 67.60 |
| eix3 | 1 | 32.2 | 32.20 |
| Subtotal |  |  | 1765.10 |
| Total |  |  | 1765.1 |

**E0885** m3 Formació i reperfilat de cunetes triangular / trapezoïdal
103.75 m3 × 13.1 (13.89 amb costos indirectes) = 1441.09
Formació i reperfilat de cunetes en qualsevol tipus de terreny, tipus triangular o trapezoïdal de qualsevol mida, excavació, refinat, càrrega i transport a l'abocador dels materials resultants

| Codi | Ut | Descripció | Rendiment | Preu | Import |
|---|---|---|---|---|---|
| O0101 | h | Cap de colla | 0.02 | 26.37 | 0.53 |
| O0110 | h | Peó | 0.1 | 20.75 | 2.08 |
| M0208 | h | Motoanivelladora | 0.025 | 73.35 | 1.83 |
| M0207 | h | Retroexcavadora 100 hp | 0.1 | 59.41 | 5.94 |
| M0212B | h | Camió de trabuc 16 m³ | 0.06 | 45.4 | 2.72 |
|  |  | Total |  |  | 13.1 |

| Amidament | Uts. | Llarg | Ample | Parcial |
|---|---|---|---|---|
| trapezoidals | 1 | 25 | 0.83 | 20.75 |
|  | 1 | 32 | 0.83 | 26.56 |
|  | 1 | 22 | 0.83 | 18.26 |
|  | 1 | 33 | 0.83 | 27.39 |
|  | 1 | 13 | 0.83 | 10.79 |
| Subtotal |  |  |  | 103.75 |
| Total |  |  |  | 103.75 |

**E0601** m3 Base granular de tot-u artificial, amb motoanivelladora
886.51 m3 × 24.36 (25.82 amb costos indirectes) = 22889.69

| Amidament | Uts. | Llarg | Ample | Alt | Parcial |
|---|---|---|---|---|---|
| Cunetes transitables |  |  |  |  |  |
| eix1 dreta | 1 | 38.7 | 0.44 |  | 17.03 |
|  | 1 | 85.4 | 0.44 |  | 37.58 |
|  | 1 | 294.6 | 0.44 |  | 129.62 |
|  | 1 | 47.4 | 0.44 |  | 20.86 |
| eix1 esquerra | 1 | 275.4 | 0.44 |  | 121.18 |
|  | 1 | 71 | 0.44 |  | 31.24 |
|  | 1 | 106.6 | 0.44 |  | 46.90 |
|  | 1 | 12.8 | 0.44 |  | 5.63 |
|  | 1 | 19 | 0.44 |  | 8.36 |
|  | 1 | 114 | 0.73 |  | 83.22 |
|  | 1 | 600.4 | 0.44 |  | 264.18 |
| eix2 | 1 | 67.6 | 0.44 |  | 29.74 |
| eix3 | 1 | 32.2 | 0.44 |  | 14.17 |
| guals | 1 | 15 |  | 0.2 | 3.00 |
|  | 11 | 25 |  | 0.2 | 55.00 |
|  | 1 | 30 |  | 0.2 | 6.00 |
|  | 2 | 32 |  | 0.2 | 12.80 |
| Subtotal |  |  |  |  | 886.51 |
| Total |  |  |  |  | 886.51 |

**E0880** m3 Formigó en revestiment de cunetes (15/01/2025)
381.07 m3 × 131.01 (138.87 amb costos indirectes) = 52919.19
Formigó en revestiment de qualsevol tipus de cunetes amb formigó tipus HM-20-P-12-I-AI, àrid 12 mm i additiu airejant, executada amb mitjans mecànics o de forma manual, inclòs vibrat, motlles, regles i guies, entroncaments, remolinat, reg de curat del formigó, totalment acabada.

| Codi | Ut | Descripció | Rendiment | Preu | Import |
|---|---|---|---|---|---|
| O0101 | h | Cap de colla | 0.025 | 26.37 | 0.66 |
| O0102 | h | Oficial 1ª | 0.06 | 24.9 | 1.49 |
| O0110 | h | Peó | 0.1 | 20.75 | 2.08 |
| M0225 | h | Vibrador (maquinària) | 0.1 | 2.09 | 0.21 |
| P0508 | m3 | Formigó HM-20-P-12-I-AI, posat a l'obra en revest. cunetes (material; 15/01/2025) | 1.02 | 98.5 | 100.47 |
| E0515 | m2 | Encofrat de fusta per a fonaments i/o formigó ocult | 0.8 | 32.62 | 26.10 |
|  |  | Total |  |  | 131.01 |

| Amidament | Uts. | Llarg | Ample | Parcial |
|---|---|---|---|---|
| Cunetes transitables |  |  |  |  |
| eix1 dreta | 1 | 38.7 | 0.186 | 7.20 |
|  | 1 | 85.4 | 0.186 | 15.88 |
|  | 1 | 294.6 | 0.186 | 54.80 |
|  | 1 | 47.4 | 0.186 | 8.82 |
| eix1 esquerra | 1 | 275.4 | 0.186 | 51.22 |
|  | 1 | 71 | 0.186 | 13.21 |
|  | 1 | 106.6 | 0.186 | 19.83 |
|  | 1 | 12.8 | 0.186 | 2.38 |
|  | 1 | 19 | 0.186 | 3.53 |
|  | 1 | 114 | 0.287 | 32.72 |
|  | 1 | 600.4 | 0.186 | 111.67 |
| eix2 | 1 | 67.6 | 0.186 | 12.57 |
| eix3 | 1 | 32.2 | 0.186 | 5.99 |
| cunetes trapezoïdals |  |  |  |  |
|  | 1 | 25 | 0.33 | 8.25 |
|  | 1 | 32 | 0.33 | 10.56 |
|  | 1 | 22 | 0.33 | 7.26 |
|  | 1 | 33 | 0.33 | 10.89 |
|  | 1 | 13 | 0.33 | 4.29 |
| Subtotal |  |  |  | 381.07 |
| Total |  |  |  | 381.07 |

**E0883** m3 Formació de gual en cuneta transitable, formigó HA-25 (15/01/2025)
76.8 m3 × 135.6 (143.74 amb costos indirectes) = 11039.23
Formació de gual en cuneta transitable amb formigó tipus HA-25-P-20-IIb (amb un 5% d'àrids reciclats), additiu airejant, executat amb mitjans mecànics o de forma manual, inclòs vibrat, motlles, regles i guies, entroncaments, remolinat, juntes, reg de curat del formigó, totalment acabat.

| Codi | Ut | Descripció | Rendiment | Preu | Import |
|---|---|---|---|---|---|
| O0101 | h | Cap de colla | 0.025 | 26.37 | 0.66 |
| O0102 | h | Oficial 1ª | 0.06 | 24.9 | 1.49 |
| O0110 | h | Peó | 0.1 | 20.75 | 2.08 |
| P0505 | m3 | Formigó HA-25, =5% d'àrids reciclats, inclòs transport a l'obra (material; 15/01/2025) | 1.02 | 103 | 105.06 |
| M0225 | h | Vibrador | 0.1 | 2.09 | 0.21 |
| E0515 | m2 | Encofrat de fusta per a fonaments i/o formigó ocult | 0.8 | 32.62 | 26.10 |
|  |  | Total |  |  | 135.6 |

| Amidament | Uts. | Llarg | Alt | Parcial |
|---|---|---|---|---|
| guals | 1 | 15 | 0.2 | 3.00 |
|  | 11 | 25 | 0.2 | 55.00 |
|  | 1 | 30 | 0.2 | 6.00 |
|  | 2 | 32 | 0.2 | 12.80 |
| Subtotal |  |  |  | 76.80 |
| Total |  |  |  | 76.8 |

**E05171** m2 Malla electrosoldada d'acer corrugat ME500SD 20x20cm Ø8mm (15/01/2025)
384 m2 × 5.34 (5.66 amb costos indirectes) = 2173.44
Malla electrosoldada d'acer corrugat ME 500 SD, de 20x20 cm i 8 mm de diàmetre, col·locada.

| Codi | Ut | Descripció | Rendiment | Preu | Import |
|---|---|---|---|---|---|
| O0102 | h | Oficial 1ª | 0.0267 | 24.9 | 0.66 |
| O0110 | h | Peó | 0.0267 | 20.75 | 0.55 |
| P0602 | kg | Filferro recuit | 0.02 | 1.75 | 0.04 |
| P06101 | m2 | Malla electrosoldada d'acer corrugat ME500SD 20x20cm Ø8mm (material; 15/01/2025) | 1.2 | 3.41 | 4.09 |
|  |  | Total |  |  | 5.34 |

| Amidament | Uts. | Llarg | Parcial |
|---|---|---|---|
| guals | 1 | 15 | 15.00 |
|  | 11 | 25 | 275.00 |
|  | 1 | 30 | 30.00 |
|  | 2 | 32 | 64.00 |
| Subtotal |  |  | 384.00 |
| Total |  |  | 384 |

**E0874** m Tub de PP corrugat doble capa Ø315 mm (15/01/2025)
18 m × 27.14 (28.77 amb costos indirectes) = 517.86
Tub de PP corrugat doble capa de 315 mm. de diàmetre nominal i SN 8 kN/m2, inclòs pp de peces especials i accessoris, col·locat.

| Codi | Ut | Descripció | Rendiment | Preu | Import |
|---|---|---|---|---|---|
| O0101 | h | Cap de colla | 0.04 | 26.37 | 1.05 |
| O0102 | h | Oficial 1ª | 0.19 | 24.9 | 4.73 |
| O0110 | h | Peó | 0.19 | 20.75 | 3.94 |
| P1241 | m | Tub de pp DN315 mm., SN 8 kN/m2 (material; 15/01/2025) | 1.02 | 17.08 | 17.42 |
|  |  | Total |  |  | 27.14 |

| Amidament | Uts. | Llarg | Parcial |
|---|---|---|---|
|  | 4 | 3 | 12.00 |
|  | 1 | 6 | 6.00 |
| Subtotal |  |  | 18.00 |
| Total |  |  | 18 |

**E0875** m Tub de PP corrugat doble capa Ø400 mm (15/01/2025)
365 m × 34.8 (36.89 amb costos indirectes) = 13464.85
Tub de PP corrugat doble capa de 400 mm. de diàmetre nominal i SN 8 kN/m2, inclòs pp de peces especials i accessoris, col·locat.

| Codi | Ut | Descripció | Rendiment | Preu | Import |
|---|---|---|---|---|---|
| O0101 | h | Cap de colla | 0.03 | 26.37 | 0.79 |
| O0102 | h | Oficial 1ª | 0.25 | 24.9 | 6.23 |
| O0110 | h | Peó | 0.25 | 20.75 | 5.19 |
| P1242 | m | Tub de pp DN400 mm., SN 8 kN/m2 (material; 15/01/2025) | 1.02 | 22.15 | 22.59 |
|  |  | Total |  |  | 34.8 |

| Amidament | Uts. | Llarg | Parcial |
|---|---|---|---|
|  | 1 | 25 | 25.00 |
|  | 1 | 50 | 50.00 |
|  | 1 | 23 | 23.00 |
|  | 1 | 6 | 6.00 |
|  | 1 | 30 | 30.00 |
|  | 1 | 3 | 3.00 |
|  | 1 | 34 | 34.00 |
|  | 1 | 23 | 23.00 |
|  | 1 | 8 | 8.00 |
|  | 1 | 21 | 21.00 |
|  | 1 | 6 | 6.00 |
|  | 1 | 6 | 6.00 |
|  | 1 | 130 | 130.00 |
| Subtotal |  |  | 365.00 |
| Total |  |  | 365 |

**E0876** m Tub de PP corrugat doble capa Ø500 mm (15/01/2025)
76 m × 52.46 (55.61 amb costos indirectes) = 4226.36
Tub de PP corrugat doble capa de 500 mm. de diàmetre nominal i SN 8 kN/m2, inclòs pp de peces especials i accessoris, col·locat.

| Codi | Ut | Descripció | Rendiment | Preu | Import |
|---|---|---|---|---|---|
| O0101 | h | Cap de colla | 0.04 | 26.37 | 1.05 |
| O0102 | h | Oficial 1ª | 0.35 | 24.9 | 8.72 |
| O0110 | h | Peó | 0.35 | 20.75 | 7.26 |
| P1243 | m | Tub de pp DN500 mm., SN 8 kN/m2 (material; 15/01/2025) | 1.02 | 34.74 | 35.43 |
|  |  | Total |  |  | 52.46 |

| Amidament | Uts. | Llarg | Parcial |
|---|---|---|---|
|  | 1 | 55 | 55.00 |
|  | 1 | 9 | 9.00 |
|  | 1 | 6 | 6.00 |
|  | 1 | 6 | 6.00 |
| Subtotal |  |  | 76.00 |
| Total |  |  | 76 |

**E0877** m Tub de PP corrugat doble capa Ø630 mm (15/01/2025)
134 m × 74.72 (79.2 amb costos indirectes) = 10612.80
Tub de PP corrugat doble capa de 630 mm. de diàmetre nominal i SN 8 kN/m2, inclòs pp de peces especials i accessoris, col·locat.

| Codi | Ut | Descripció | Rendiment | Preu | Import |
|---|---|---|---|---|---|
| O0101 | h | Cap de colla | 0.1 | 26.37 | 2.64 |
| O0102 | h | Oficial 1ª | 0.4 | 24.9 | 9.96 |
| O0110 | h | Peó | 0.4 | 20.75 | 8.30 |
| P12440 | m | Tub de pp DN630 mm., SN 8 kN/m2 (material; 15/01/2025) | 1.02 | 52.76 | 53.82 |
|  |  | Total |  |  | 74.72 |

| Amidament | Uts. | Llarg | Parcial |
|---|---|---|---|
|  | 1 | 6 | 6.00 |
|  | 1 | 9 | 9.00 |
|  | 1 | 16 | 16.00 |
|  | 1 | 103 | 103.00 |
| Subtotal |  |  | 134.00 |
| Total |  |  | 134 |

**E03051** m3 Excavació rases, pous o fonaments, mitjans mecànics, càrrega i transport
344.65 m3 × 11.67 (12.37 amb costos indirectes) = 4263.32
Excavació en rases, pous o fonaments en qualsevol tipus de terreny, amb mitjans mecànics, incloses part proporcional en roca i tall prèvi en talussos, càrrega i transport a l'interior de l'obra o abocador controlat, inclòs cànon d'abocament i manteniment de l'abocador

| Codi | Ut | Descripció | Rendiment | Preu | Import |
|---|---|---|---|---|---|
| O0101 | h | Cap de colla | 0.0168 | 26.37 | 0.44 |
| O0110 | h | Peó | 0.1341 | 20.75 | 2.78 |
| M0207B | h | Retroexcavadora 100 hp equipada amb martell trencadora | 0.02 | 68.89 | 1.38 |
| M0207 | h | Retroexcavadora 100 hp | 0.0471 | 59.41 | 2.80 |
| M0212B | h | Camió de trabuc 16 m³ | 0.0941 | 45.4 | 4.27 |
|  |  | Total |  |  | 11.67 |

| Amidament | Uts. | Llarg | Ample | Alt | Parcial |
|---|---|---|---|---|---|
| Col·lector D315 | 4 | 3 | 0.5 | 0.6 | 3.60 |
|  | 1 | 6 | 0.5 | 0.6 | 1.80 |
| Col·lector D400 | 1 | 25 | 0.6 | 0.6 | 9.00 |
|  | 1 | 50 | 0.6 | 0.6 | 18.00 |
|  | 1 | 23 | 0.6 | 0.6 | 8.28 |
|  | 1 | 6 | 0.6 | 0.6 | 2.16 |
|  | 1 | 30 | 0.6 | 0.6 | 10.80 |
|  | 1 | 3 | 0.6 | 0.6 | 1.08 |
|  | 1 | 34 | 0.6 | 0.6 | 12.24 |
|  | 1 | 23 | 0.6 | 0.6 | 8.28 |
|  | 1 | 8 | 0.6 | 0.6 | 2.88 |
|  | 1 | 21 | 0.6 | 0.6 | 7.56 |
|  | 1 | 6 | 0.6 | 0.6 | 2.16 |
|  | 1 | 6 | 0.6 | 0.6 | 2.16 |
|  | 1 | 130 | 0.6 | 0.6 | 46.80 |
| Col·lector D500 | 1 | 55 | 0.8 | 0.8 | 35.20 |
|  | 1 | 9 | 0.8 | 0.8 | 5.76 |
|  | 1 | 6 | 0.8 | 0.8 | 3.84 |
|  | 1 | 6 | 0.8 | 0.8 | 3.84 |
| Col·lector D630 | 1 | 6 | 0.9 | 0.9 | 4.86 |
|  | 1 | 9 | 0.9 | 0.9 | 7.29 |
|  | 1 | 16 | 0.9 | 0.9 | 12.96 |
|  | 1 | 103 | 0.9 | 0.9 | 83.43 |
| pous filtrants | 6 | 1.5 | 1.5 | 1.5 | 20.25 |
| arquetes drenatge | 12 | 1.3 | 1.3 | 1.5 | 30.42 |
| Subtotal |  |  |  |  | 344.65 |
| Total |  |  |  |  | 344.65 |

**E0501** m3 Formigó 15 N/mm2 per a regularització sota fonaments, rases o rebliments col.lectors (= 5% d'àrids reciclats)
271.43 m3 × 100.34 (106.36 amb costos indirectes) = 28869.29
Formigó de 15 N/mm2 de resistència característica a la compressió per a regularització sota fonaments, rebliments de rases i col.lectors, amb un mínim de 5% d'àrids reciclats, inclòs la preparació de la base d'assentament, col·locació i vibrat

| Codi | Ut | Descripció | Rendiment | Preu | Import |
|---|---|---|---|---|---|
| O0101 | h | Cap de colla | 0.0167 | 26.37 | 0.44 |
| O0102 | h | Oficial 1ª | 0.0667 | 24.9 | 1.66 |
| O0110 | h | Peó | 0.2 | 20.75 | 4.15 |
| M0225 | h | Vibrador | 0.1333 | 2.09 | 0.28 |
| M0201 | h | Compressor aire gasoil 13,3 m³/h | 0.0667 | 21.09 | 1.41 |
| P0502 | m3 | Formigó 15 N/mm2, =5% d'àrids reciclats, inclòs transport a l'obra | 1.05 | 88 | 92.40 |
|  |  | Total |  |  | 100.34 |

| Amidament | Uts. | Llarg | Ample | Alt | Parcial |
|---|---|---|---|---|---|
| Col·lector D315 | 1 | 18 | 0.5 | 0.6 | 5.40 |
|  | -1 | 18 |  | 0.08 | -1.44 |
| Col·lector D400 | 1 | 365 | 0.6 | 0.6 | 131.40 |
|  | -1 | 365 |  | 0.13 | -47.45 |
| Col·lector D500 | 1 | 76 | 0.8 | 0.8 | 48.64 |
|  | -1 | 76 |  | 0.2 | -15.20 |
| Col·lector D630 | 1 | 134 | 0.9 | 0.9 | 108.54 |
|  | 1 | 134 |  | 0.31 | 41.54 |
| Subtotal |  |  |  |  | 271.43 |
| Total |  |  |  |  | 271.43 |

**E08703** u Arqueta drenatge per recollida de cunetes, Hmax=2,00 m, 2 reixes D-400 (15/01/2025)
12 u × 1263.25 (1339.05 amb costos indirectes) = 16068.60
Arqueta de drenatge per a recollida de les aigües pluvials provinents de les cunetes de fins a 2,00 m d'alçària amb bonera i reixa abatible classe C-250 de 790x355x29 mm amb bastiment i 2 reixes de fosa talla-aigües 973x490x70 mm classe D-400 segons plànols, de formigó armat, inclòs excavació, base de formigó de neteja i encofrat, totalment acabada.

| Codi | Ut | Descripció | Rendiment | Preu | Import |
|---|---|---|---|---|---|
| O0101 | h | Cap de colla | 0.18 | 26.37 | 4.75 |
| O0102 | h | Oficial 1ª | 1.8 | 24.9 | 44.82 |
| O0110 | h | Peó | 3.6 | 20.75 | 74.70 |
| P0503 | m3 | Formigó HM-20, =5% d'àrids reciclats, inclòs transport a l'obra | 2.5 | 96.5 | 241.25 |
| P1242 | m | Tub de pp DN400 mm., SN 8 kN/m2 | 0.21 | 22.15 | 4.65 |
| P0502 | m3 | Formigó 15 N/mm2, =5% d'àrids reciclats, inclòs transport a l'obra | 0.16 | 88 | 14.08 |
| P06202 | u | Reixa i marc C-250 (material; 13/01/2026) | 1 | 65.16 | 65.16 |
| P0617 | u | Reixa i bastiment 985x495x70 mm D-400 (material; 13/01/2026) | 2 | 132 | 264.00 |
| P1609 | m3 | Excavació de terres | 5.5 | 11.12 | 61.16 |
| E0516 | m2 | Encofrat de fusta per a formigó vist (15/01/2025) | 3.55 | 36.58 | 129.86 |
| E0515 | m2 | Encofrat de fusta per a fonaments i/o formigó ocult | 11 | 32.62 | 358.82 |
|  |  | Total |  |  | 1263.25 |

| Amidament | Uts. | Parcial |
|---|---|---|
| eix 1 | 12 | 12.00 |
| Total |  | 12 |

**E0835** u Pou registre DN1000 formigó pref, tapa Ø650 i bastiment fosa i pates, Hmax=1,80 m (15/01/2025)
5 u × 651.09 (690.16 amb costos indirectes) = 3450.80
Pou de registre Ø1000 de formigó prefabricat fins 1,80 m d'alçada, inclòs solera de formigó de HM-20, anell d'entroncament amb tubs, con superior, bastiment i tapa de fosa dúctil Ø650 mm exterior, estanca i insonora D400 i graons

| Codi | Ut | Descripció | Rendiment | Preu | Import |
|---|---|---|---|---|---|
| O0101 | h | Cap de colla | 0.3 | 26.37 | 7.91 |
| O0102 | h | Oficial 1ª | 2.5 | 24.9 | 62.25 |
| O0110 | h | Peó | 2.5 | 20.75 | 51.88 |
| P0503 | m3 | Formigó HM-20, =5% d'àrids reciclats, inclòs transport a l'obra | 1.16 | 96.5 | 111.94 |
| P0652 | u | Con prefabricat de reducció asimètric 1000x690 mm (material) | 1 | 90.11 | 90.11 |
| P0653 | u | Anell prefabricat 1000x1000 mm (material) | 1 | 87.39 | 87.39 |
| P0618 | u | Tapa fosa Ø650 mm. exterior, marc Ø800 mm., classe D-400 (material) | 1 | 182.65 | 182.65 |
| P0651 | u | Graó d'acer revestit de polipropilè, 40 cm d'amplada (material; 13/01/2026) | 4 | 5.48 | 21.92 |
| P0405 | m3 | Morter de ciment de classe M-5 | 0.05 | 135 | 6.75 |
| M0225 | h | Vibrador | 1.3 | 2.09 | 2.72 |
| M0229 | h | Compressor d'aire de gasoil 3m³ | 1.3 | 7.06 | 9.18 |
| M0214C | h | Camió grua de 5t (maquinària) | 0.3 | 54.62 | 16.39 |
|  |  | Total |  |  | 651.09 |

**E08203** u Embornal amb bústia i reixa talla-aigües de fosa 700x360x50 mm C-250 (23/07/1998)
4 u × 218.98 (232.12 amb costos indirectes) = 928.48
Embornal amb vorada tipus bústia i reixa talla-aigües de fosa dúctil de 700x360x50 mm amb bastiment, classe C-250, acabat amb pintura negra asfàltica, inclou excavació, totalment acabada.

| Codi | Ut | Descripció | Rendiment | Preu | Import |
|---|---|---|---|---|---|
| O0101 | h | Cap de colla | 0.1 | 26.37 | 2.64 |
| O0102 | h | Oficial 1ª | 1 | 24.9 | 24.90 |
| O0110 | h | Peó | 1 | 20.75 | 20.75 |
| P1609 | m3 | Excavació de terres | 0.9 | 11.12 | 10.01 |
| E0109 | m2 | Encofrat de fusta per a fonaments i formigó ocult, col.locat. (23/07/1998) | 1.87 | 33.66 | 62.94 |
| E0502 | m3 | Formigó HM-20 per a fonaments i soleres (= 5% d'àrids reciclats) (15/01/2025) | 0.25 | 111.03 | 27.76 |
| P06204 | u | Reixa i bastiment 700x360x50 mm C-250 (material; 23/07/1998) | 1 | 60.16 | 60.16 |
| P1005 | m | Vorada pref. form. tipus bústia. (material; 13/01/2026) | 1 | 9.82 | 9.82 |
|  |  | Total |  |  | 218.98 |

**E08205** u Embornal amb bústia i reixa talla-aigües de fosa 985x495x70 mm D-400 (15/01/2025)
4 u × 267.8 (283.87 amb costos indirectes) = 1135.48
Embornal amb vorada tipus bústia i reixa de fosa dúctil de 985x495x70 mm amb marc angular, classe D-400, acabat amb pintura negra asfàltica, inclou excavació, totalment acabada.

| Codi | Ut | Descripció | Rendiment | Preu | Import |
|---|---|---|---|---|---|
| O0110 | h | Peó | 1.85 | 20.75 | 38.39 |
| O0101 | h | Cap de colla | 0.1 | 26.37 | 2.64 |
| O0102 | h | Oficial 1ª | 1.85 | 24.9 | 46.07 |
| P1609 | m3 | Excavació de terres | 1 | 11.12 | 11.12 |
| P0617 | u | Reixa i bastiment 985x495x70 mm D-400 | 1 | 132 | 132.00 |
| P1005 | m | Vorada pref. form. tipus bústia. | 1 | 9.82 | 9.82 |
| E0502 | m3 | Formigó HM-20 per a fonaments i soleres (= 5% d'àrids reciclats) | 0.25 | 111.03 | 27.76 |
|  |  | Total |  |  | 267.8 |

**E0831** u Connexió d'embornal o bonera a col·lector general (15/01/2025)
10 u × 201.74 (213.84 amb costos indirectes) = 2138.40
Connexió d'embornal o bonera a col·lector general, inclòs la totalitat de l'obra civil necessària i mitjans auxiliars, càrrega i transport de les runes a l'abocador, cànon i condicionament del mateix, totalment acabada.

| Codi | Ut | Descripció | Rendiment | Preu | Import |
|---|---|---|---|---|---|
| O0102 | h | Oficial 1ª | 2 | 24.9 | 49.80 |
| O0110 | h | Peó | 2 | 20.75 | 41.50 |
| M0225 | h | Vibrador | 0.04 | 2.09 | 0.08 |
| P0503 | m3 | Formigó HM-20, =5% d'àrids reciclats, inclòs transport a l'obra | 0.4 | 96.5 | 38.60 |
| E0515 | m2 | Encofrat de fusta per a fonaments i/o formigó ocult | 2.2 | 32.62 | 71.76 |
|  |  | Total |  |  | 201.74 |

| Amidament | Uts. | Parcial |
|---|---|---|
|  | 5 | 5.00 |
|  | 5 | 5.00 |
| Subtotal |  | 10.00 |
| Total |  | 10 |

**E0843** u Embocadura prefabricada D 400 mm (15/01/2025)
1 u × 412.44 (437.19 amb costos indirectes) = 437.19
Embocadura armada prefabricada per diàmetre 400 mm,compost per frontal, aletes en talús 3/2 i solera. Inclou tots els treballs d'adequació, anivellament, excavació i rebliments, totalment col·locada i en servei.

| Codi | Ut | Descripció | Rendiment | Preu | Import |
|---|---|---|---|---|---|
| O0101 | h | Cap de colla | 0.1 | 26.37 | 2.64 |
| O0102 | h | Oficial 1ª | 2 | 24.9 | 49.80 |
| O0110 | h | Peó | 2 | 20.75 | 41.50 |
| M0207 | h | Retroexcavadora 100 hp | 0.2 | 59.41 | 11.88 |
| E02082 | u | Embocadura armada tub Ø 400 mm (material; 15/01/2025) | 1 | 227 | 227.00 |
| P0503 | m3 | Formigó HM-20, =5% d'àrids reciclats, inclòs transport a l'obra | 0.5 | 96.5 | 48.25 |
| M0214 | h | Camió grua 12 tn | 0.5 | 62.74 | 31.37 |
|  |  | Total |  |  | 412.44 |

**E0841** u Embocadura prefabricada D 600 mm (15/01/2025)
3 u × 451.53 (478.62 amb costos indirectes) = 1435.86
Embocadura armada prefabricada per diàmetre 600 mm, compost per frontal, aletes en talús 3/2 i solera. Inclou tots els treballs d'adequació, anivellament, excavació i rebliments, totalment col·locada i en servei.

| Codi | Ut | Descripció | Rendiment | Preu | Import |
|---|---|---|---|---|---|
| O0101 | h | Cap de colla | 0.1 | 26.37 | 2.64 |
| O0102 | h | Oficial 1ª | 2 | 24.9 | 49.80 |
| O0110 | h | Peó | 2 | 20.75 | 41.50 |
| E02083 | u | Embocadura armada tub Ø 600 mm (material; 15/01/2025) | 1 | 265 | 265.00 |
| P0503 | m3 | Formigó HM-20, =5% d'àrids reciclats, inclòs transport a l'obra | 0.2 | 96.5 | 19.30 |
| M0207 | h | Retroexcavadora 100 hp | 0.6 | 59.41 | 35.65 |
| M0214 | h | Camió grua 12 tn | 0.6 | 62.74 | 37.64 |
|  |  | Total |  |  | 451.53 |

**E0347** m3 Rebliment i piconatge de pedra en rama de 80-300mm, inclòs transport
20.25 m3 × 21.69 (22.99 amb costos indirectes) = 465.55
Rebliment de pedra de 80 a 300 mm d'elements localitzats, extreta de les voladures, inclòs estesa i compactació segons condicions del Plec de Prescripcions Tècniques, inclòs cànon d'extracció i transport a l'obra.

| Codi | Ut | Descripció | Rendiment | Preu | Import |
|---|---|---|---|---|---|
| O0101 | h | Cap de colla | 0.0222 | 26.37 | 0.59 |
| O0110 | h | Peó | 0.0889 | 20.75 | 1.84 |
| M0207 | h | Retroexcavadora 100 hp | 0.0889 | 59.41 | 5.28 |
| M0211 | h | Corró de llança 650 kg | 0.0889 | 9.61 | 0.85 |
| P03081 | m3 | Pedra en rama 80-300mm, inclòs transport a l'obra (material) | 1.05 | 12.5 | 13.13 |
|  |  | Total |  |  | 21.69 |

| Amidament | Uts. | Llarg | Ample | Alt | Parcial |
|---|---|---|---|---|---|
| pous flitrants | 6 | 1.5 | 1.5 | 1.5 | 20.25 |
| Total |  |  |  |  | 20.25 |

**E0319** m3 Rebliment material filtrant d'elements localitzats, grava 20-40mm, inclòs transport
4.05 m3 × 24.89 (26.38 amb costos indirectes) = 106.84
Rebliment de material filtrant d'elements localitzats, amb grava de pedrera de 20 a 40 mm, sense fins, inclòs estesa i compactació segons condicions del Plec de Prescripcions Tècniques, inclòs cànon d'extracció i transport a l'obra.

| Codi | Ut | Descripció | Rendiment | Preu | Import |
|---|---|---|---|---|---|
| O0101 | h | Cap de colla | 0.02 | 26.37 | 0.53 |
| O0110 | h | Peó | 0.08 | 20.75 | 1.66 |
| M0207 | h | Retroexcavadora 100 hp | 0.08 | 59.41 | 4.75 |
| M0211 | h | Corró de llança 650 kg | 0.08 | 9.61 | 0.77 |
| P0308 | m3 | Grava de pedrera 20-40mm sense fins, inclòs transport a l'obra (material) | 1.05 | 16.36 | 17.18 |
|  |  | Total |  |  | 24.89 |

| Amidament | Uts. | Llarg | Ample | Alt | Parcial |
|---|---|---|---|---|---|
| pous flitrants | 6 | 1.5 | 1.5 | 0.3 | 4.05 |
| Total |  |  |  |  | 4.05 |

**E0648** m2 Feltre geotextil de polipropilè 250 g/m2 (15/01/2025)
84 m2 × 5.25 (5.57 amb costos indirectes) = 467.88
Feltre geotextil de polipropilè amb un pes mínim de 250 g/m2 no teixit, 100% foradat per ambdues cares, amb resistència a la perforació igual o superior a 2900 N, inclòs pèrdues per retalls i encavalcaments, regularització i anivellament de superfície d'assentament, totalment col·locat.

| Codi | Ut | Descripció | Rendiment | Preu | Import |
|---|---|---|---|---|---|
| O0101 | h | Cap de colla | 0.005 | 26.37 | 0.13 |
| O0102 | h | Oficial 1ª | 0.02 | 24.9 | 0.50 |
| O0110 | h | Peó | 0.02 | 20.75 | 0.42 |
| P06424 | m2 | Geotèxtil 250 g/m2 resist>= 2900 N (material; 15/01/2025) | 1.1 | 3.82 | 4.20 |
|  |  | Total |  |  | 5.25 |

| Amidament | Uts. | Llarg | Alt | Parcial |
|---|---|---|---|---|
| Pou filtrant | 6 | 7 | 2 | 84.00 |
| Total |  |  |  | 84 |

**E1108** m Vorada de vianants A4 20x8 de peces prefabricades de formigó (Tipus jardí)
344.5 m × 20.26 (21.48 amb costos indirectes) = 7399.86

| Amidament | Llarg | Parcial |
|---|---|---|
| eix1 baixants | 20 | 20.00 |
|  | 30 | 30.00 |
|  | 20 | 20.00 |
|  | 23.5 | 23.50 |
|  | 26.5 | 26.50 |
|  | 20 | 20.00 |
|  | 26.5 | 26.50 |
|  | 23.5 | 23.50 |
|  | 12.5 | 12.50 |
|  | 30.5 | 30.50 |
|  | 31.5 | 31.50 |
|  | 18 | 18.00 |
|  | 18 | 18.00 |
|  | 22 | 22.00 |
|  | 22 | 22.00 |
| Subtotal |  | 344.50 |
| Total |  | 344.5 |

**E0822** m Baixant aigües pluvials talús peça U 60x31,5 cm interiors (23/07/1998)
37.2 m × 53.66 (56.88 amb costos indirectes) = 2115.94
Baixant de desguàs de peces de formigó prefabricat bicapa amb secció en forma d'U, de dimensions interiors mínimes de 60x31,5 cm i 105 cm de longitud, resistència a compressió 275 kg/cm², col·locada en talussos, inclòs l'excavació en qualsevol tipus de terreny, recalçada amb formigó tipus HM-20, inclòs rastrells, totalment acabada.

| Codi | Ut | Descripció | Rendiment | Preu | Import |
|---|---|---|---|---|---|
| O0101 | h | Cap de colla | 0.05 | 26.37 | 1.32 |
| O0102 | h | Oficial 1ª | 0.15 | 24.9 | 3.74 |
| O0110 | h | Peó | 0.2 | 20.75 | 4.15 |
| P0503 | m3 | Formigó HM-20, =5% d'àrids reciclats, inclòs transport a l'obra | 0.1 | 96.5 | 9.65 |
| P10190 | m | Baixant prefabricat en forma d'U 60x31,5 cm (material; 23/07/1998) | 1.05 | 33.14 | 34.80 |
|  |  | Total |  |  | 53.66 |

| Amidament | Uts. | Llarg | Parcial |
|---|---|---|---|
|  | 1.2 | 8 | 9.60 |
|  | 1.2 | 4 | 4.80 |
|  | 1.2 | 2 | 2.40 |
|  | 1.2 | 5 | 6.00 |
|  | 1.2 | 3 | 3.60 |
|  | 1.2 | 4 | 4.80 |
|  | 1.2 | 2 | 2.40 |
|  | 1.2 | 3 | 3.60 |
| Subtotal |  |  | 37.20 |
| Total |  |  | 37.2 |

**E0830A** u Connexió de vorada en calçada a baixant (15/01/2025)
8 u × 98.84 (104.77 amb costos indirectes) = 838.16
Connexió de vorada en calçada a baixant amb formigó HM-20, totalment acabat

| Codi | Ut | Descripció | Rendiment | Preu | Import |
|---|---|---|---|---|---|
| O0102 | h | Oficial 1ª | 1.6 | 24.9 | 39.84 |
| O0110 | h | Peó | 1.6 | 20.75 | 33.20 |
| P0503 | m3 | Formigó HM-20, =5% d'àrids reciclats, inclòs transport a l'obra | 0.2 | 96.5 | 19.30 |
| P1007 | m | Vorada de vianants A4 20x8 prefabricada de formigó | 2 | 3.25 | 6.50 |
|  |  | Total |  |  | 98.84 |

## 05 DRENATGE TRANSVERSAL (15/01/2025)
Import: 183408.18

**E0305** m3 Excavació rases, pous o fonaments, mitjans mecànics, càrrega i transport
447.39 m3 × 11.67 (12.37 amb costos indirectes) = 5534.21
Excavació en rases, pous o fonaments en qualsevol tipus de terreny, amb mitjans mecànics, incloses part proporcional en roca i tall prèvi en talussos, càrrega i transport a l'interior de l'obra o abocador controlat, inclòs cànon d'abocament i manteniment de l'abocador

| Codi | Ut | Descripció | Rendiment | Preu | Import |
|---|---|---|---|---|---|
| O0101 | h | Cap de colla | 0.0168 | 26.37 | 0.44 |
| O0110 | h | Peó | 0.1341 | 20.75 | 2.78 |
| M0207B | h | Retroexcavadora 100 hp equipada amb martell trencadora | 0.02 | 68.89 | 1.38 |
| M0207 | h | Retroexcavadora 100 hp | 0.0471 | 59.41 | 2.80 |
| M0212B | h | Camió de trabuc 16 m³ | 0.0941 | 45.4 | 4.27 |
|  |  | Total |  |  | 11.67 |

| Amidament | Uts. | Llarg | Ample | Alt | Parcial |
|---|---|---|---|---|---|
| OD 0.1 | 1 | 9 | 2.1 | 2.3 | 43.47 |
| OD 0.3 | 1 | 17.4 | 2 | 1.5 | 52.20 |
| OD 0.4 | 1 | 10.31 | 2 | 1.1 | 22.68 |
| OD 0.5 | 1 | 16.83 | 2.5 | 0.5 | 21.04 |
| OD 0.2 | 1 | 308 |  |  | 308.00 |
| Subtotal |  |  |  |  | 447.39 |
| Total |  |  |  |  | 447.39 |

**E0334** m Tall serra disc paviment mescles bituminoses, formigó o panot, fins 25 cm
18 m × 1.9 (2.01 amb costos indirectes) = 36.18

| Amidament | Uts. | Llarg | Ample | Parcial |
|---|---|---|---|---|
| OD 0.1 | 1 | 9 | 2 | 18.00 |
| Total |  |  |  | 18 |

**E0213** m2 Demolició paviment de mescla bituminosa, mitjans mecànics, fondària 25 cm
18.9 m2 × 4.2 (4.45 amb costos indirectes) = 84.11

| Amidament | Uts. | Llarg | Ample | Parcial |
|---|---|---|---|---|
| OD 0.1 | 1 | 9 | 2.1 | 18.90 |
| Total |  |  |  | 18.9 |

**E0320** m3 Rebliment i piconatge rases, material seleccionat, inclòs transport
411.89 m3 × 16.81 (17.82 amb costos indirectes) = 7339.88
Rebliment de rases, pous i elements localitzats, amb sòl seleccionat procedent de préstec, estesa i compactació segons condicions del Plec de Prescripcions Tècniques, inclòs cànon d'extracció i transport a l'obra.

| Codi | Ut | Descripció | Rendiment | Preu | Import |
|---|---|---|---|---|---|
| O0101 | h | Cap de colla | 0.0267 | 26.37 | 0.70 |
| O0110 | h | Peó | 0.1333 | 20.75 | 2.77 |
| M0207 | h | Retroexcavadora 100 hp | 0.0533 | 59.41 | 3.17 |
| M0211 | h | Corró de llança 650 kg | 0.1067 | 9.61 | 1.03 |
| M0213 | h | Camió cisterna de 8 m³ | 0.0133 | 48 | 0.64 |
| P0311 | m3 | Sòl seleccionat tipus 2 de préstec, inclòs transport a l'obra | 1.05 | 8 | 8.40 |
| P1601 | m3 | Aigua | 0.05 | 1.93 | 0.10 |
|  |  | Total |  |  | 16.81 |

| Amidament | Uts. | Llarg | Ample | Parcial |
|---|---|---|---|---|
| OD 0.2 | 1 | 18.34 | 8.1 | 148.55 |
|  | 1 | 17.88 | 8.1 | 144.83 |
| OD 0.3 | 2 | 17.59 | 4.8 | 168.86 |
| OD 0.4 | 2 | 10.31 | 4.8 | 98.98 |
| OD 0.5 | 2 | 16.83 | 7.8 | 262.55 |
| A descontar grava-ciment OD 0.2 | -1 | 18.34 | 4.05 | -74.28 |
|  | -1 | 17.88 | 4.05 | -72.41 |
| A descontar grava-ciment OD 0.3 | -2 | 17.59 | 2.4 | -84.43 |
| A descontar grava-ciment OD 0.4 | -2 | 10.31 | 2.4 | -49.49 |
| A descontar grava-ciment OD 0.5 | -2 | 16.83 | 3.9 | -131.27 |
| Subtotal |  |  |  | 411.89 |
| Total |  |  |  | 411.89 |

**E03231** m3 Rebliment i piconatge de grava-ciment d'elements localitzats, inclòs transport
411.88 m3 × 51.61 (54.71 amb costos indirectes) = 22533.95
Rebliment de grava-ciment d'elements localitzats, amb el 4% en pes de ciment, de granulometria GC25 o GC20, estesa i compactació segons condicions del Plec de Prescripcions Tècniques, inclòs cànon d'extracció i transport a l'obra.

| Codi | Ut | Descripció | Rendiment | Preu | Import |
|---|---|---|---|---|---|
| O0101 | h | Cap de colla | 0.0222 | 26.37 | 0.59 |
| O0110 | h | Peó | 0.0889 | 20.75 | 1.84 |
| M0207 | h | Retroexcavadora 100 hp | 0.0889 | 59.41 | 5.28 |
| M0211 | h | Corró de llança 650 kg | 0.0889 | 9.61 | 0.85 |
| PE0006 | m3 | Grava-ciment GC25 o GC20, 4% ciment, inclòs transport a l'obra (material) | 1.05 | 41 | 43.05 |
|  |  | Total |  |  | 51.61 |

| Amidament | Uts. | Llarg | Ample | Parcial |
|---|---|---|---|---|
| OD 0.2 | 1 | 18.34 | 4.05 | 74.28 |
|  | 1 | 17.88 | 4.05 | 72.41 |
| OD 0.3 | 2 | 17.59 | 2.4 | 84.43 |
| OD 0.4 | 2 | 10.31 | 2.4 | 49.49 |
| OD 0.5 | 2 | 16.83 | 3.9 | 131.27 |
| Subtotal |  |  |  | 411.88 |
| Total |  |  |  | 411.88 |

**E0008** m Tub prefabricat de formigó armat de DN 1500 mm de classe C90, (15/01/2025)
13 m × 325.27 (344.79 amb costos indirectes) = 4482.27
Tub prefabricat de formigó armat de diàmetre 1500 mm de classe 90 segons norma UNE 127916 , amb unió encadellada i junta elastomerica, col·locat a fons de rasa.

| Codi | Ut | Descripció | Rendiment | Preu | Import |
|---|---|---|---|---|---|
| O0101 | h | Cap de colla | 0.1 | 26.37 | 2.64 |
| O0102 | h | Oficial 1ª | 0.4 | 24.9 | 9.96 |
| O0110 | h | Peó | 0.8 | 20.75 | 16.60 |
| PE1017 | ml | Tub pref. formigó armat de DN 1500 mm de classe C90 amb junta elàstica (material; 15/01/2025) | 1 | 276 | 276.00 |
| M0215 | h | Grua autopropulsada de 25 tn (maquinària; 13/01/2026) | 0.4 | 50.18 | 20.07 |
|  |  | Total |  |  | 325.27 |

| Amidament | Uts. | Llarg | Parcial |
|---|---|---|---|
| OD 0.1 | 1 | 13 | 13.00 |
| Total |  |  | 13 |

**E08701** u Arqueta drenatge per recollida de cunetes, Hmax=5,00m , 3 reixes D-400 (15/01/2025)
1 u × 1733.7 (1837.72 amb costos indirectes) = 1837.72
Arqueta de drenatge per a recollida de les aigües pluvials provinents de les cunetes de fins a 5,00 m d'alçària amb bonera i 2 reixes abatibles classe C-250 de 790x355x29 mm amb bastiment i 3 reixes de fosa talla-aigües 973x490x70 mm classe D-400 segons plànols, de formigó armat, inclòs excavació, base de formigó de neteja i encofrat, totalment acabada.

| Codi | Ut | Descripció | Rendiment | Preu | Import |
|---|---|---|---|---|---|
| O0101 | h | Cap de colla | 0.2 | 26.37 | 5.27 |
| O0102 | h | Oficial 1ª | 2 | 24.9 | 49.80 |
| O0110 | h | Peó | 4 | 20.75 | 83.00 |
| P0503 | m3 | Formigó HM-20, =5% d'àrids reciclats, inclòs transport a l'obra | 3.3 | 96.5 | 318.45 |
| P06202 | u | Reixa i marc C-250 | 2 | 65.16 | 130.32 |
| P0617 | u | Reixa i bastiment 985x495x70 mm D-400 | 3 | 132 | 396.00 |
| P1242 | m | Tub de pp DN400 mm., SN 8 kN/m2 | 0.21 | 22.15 | 4.65 |
| P0502 | m3 | Formigó 15 N/mm2, =5% d'àrids reciclats, inclòs transport a l'obra | 0.21 | 88 | 18.48 |
| P1609 | m3 | Excavació de terres | 7.3 | 11.12 | 81.18 |
| E0515 | m2 | Encofrat de fusta per a fonaments i/o formigó ocult | 14.55 | 32.62 | 474.62 |
| E0516 | m2 | Encofrat de fusta per a formigó vist | 4.7 | 36.58 | 171.93 |
|  |  | Total |  |  | 1733.7 |

| Amidament | Uts. | Parcial |
|---|---|---|
| Entrada OD 0.1 | 1 | 1.00 |
| Total |  | 1 |

**E0501** m3 Formigó 15 N/mm2 per a regularització sota fonaments, rases o rebliments col.lectors (= 5% d'àrids reciclats)
21.42 m3 × 100.34 (106.36 amb costos indirectes) = 2278.23

| Amidament | Uts. | Llarg | Alt | Parcial |
|---|---|---|---|---|
| OD 0.2 calaix | 1 | 89.5 | 0.1 | 8.95 |
| OD 0.3 calaix | 1 | 45.7 | 0.1 | 4.57 |
| OD 0.4 calaix | 1 | 26.9 | 0.1 | 2.69 |
| OD 0.5 calaix | 1 | 52.1 | 0.1 | 5.21 |
| Subtotal |  |  |  | 21.42 |
| Total |  |  |  | 21.42 |

**E0505** m3 Formigó HA-25 per a fonaments i soleres (= 5% d'àrids reciclats) (15/01/2025)
134.51 m3 × 117.85 (124.92 amb costos indirectes) = 16802.99
Formigó HA-25 per a fonaments i soleres, amb un mínim de 5% d'àrids reciclats, inclòs col·locació amb cubilot o bomba, vibrat i curat

| Codi | Ut | Descripció | Rendiment | Preu | Import |
|---|---|---|---|---|---|
| O0101 | h | Cap de colla | 0.04 | 26.37 | 1.05 |
| O0102 | h | Oficial 1ª | 0.08 | 24.9 | 1.99 |
| O0110 | h | Peó | 0.16 | 20.75 | 3.32 |
| M0225 | h | Vibrador | 0.096 | 2.09 | 0.20 |
| M0234 | h | Camió amb bomba de formigonar (maquinària) | 0.024 | 88.92 | 2.13 |
| M0201 | h | Compressor aire gasoil 13,3 m³/h | 0.048 | 21.09 | 1.01 |
| P0505 | m3 | Formigó HA-25, =5% d'àrids reciclats, inclòs transport a l'obra | 1.05 | 103 | 108.15 |
|  |  | Total |  |  | 117.85 |

| Amidament | Uts. | Llarg | Ample | Alt | Parcial |
|---|---|---|---|---|---|
| OD 0.2 | 1 | 89.5 |  | 0.5 | 44.75 |
|  | 2 | 5 | 2.4 | 0.5 | 12.00 |
| OD 0.3 | 1 | 45.7 |  | 0.4 | 18.28 |
|  | 4 | 3 | 1.65 | 0.4 | 7.92 |
| OD 0.4 | 1 | 26.9 |  | 0.4 | 10.76 |
|  | 4 | 3 | 1.65 | 0.4 | 7.92 |
| OD 0.5 | 1 | 52.1 |  | 0.4 | 20.84 |
|  | 4 | 3.5 | 2.15 | 0.4 | 12.04 |
| Subtotal |  |  |  |  | 134.51 |
| Total |  |  |  |  | 134.51 |

**E0508** m3 Formigó HA-25 per a alçats (= 5% d'àrids reciclats) (15/01/2025)
203.12 m3 × 121.19 (128.46 amb costos indirectes) = 26092.80
Formigó HA-25 per a alçats, amb un mínim de 5% d'àrids reciclats, inclòs col·locació amb cubilot o bomba, vibrat i curat

| Codi | Ut | Descripció | Rendiment | Preu | Import |
|---|---|---|---|---|---|
| O0101 | h | Cap de colla | 0.04 | 26.37 | 1.05 |
| O0102 | h | Oficial 1ª | 0.12 | 24.9 | 2.99 |
| O0110 | h | Peó | 0.16 | 20.75 | 3.32 |
| M0225 | h | Vibrador | 0.192 | 2.09 | 0.40 |
| M0234 | h | Camió amb bomba de formigonar | 0.048 | 88.92 | 4.27 |
| M0201 | h | Compressor aire gasoil 13,3 m³/h | 0.048 | 21.09 | 1.01 |
| P0505 | m3 | Formigó HA-25, =5% d'àrids reciclats, inclòs transport a l'obra | 1.05 | 103 | 108.15 |
|  |  | Total |  |  | 121.19 |

| Amidament | Uts. | Llarg | Ample | Alt | Parcial |
|---|---|---|---|---|---|
| OD 0.2 calaix | 1 | 89.5 |  | 0.55 | 49.23 |
| OD 0.3 calaix | 1 | 45.7 |  | 0.4 | 18.28 |
| OD 0.4 calaix | 1 | 26.9 |  | 0.4 | 10.76 |
| OD 0.5 calaix | 1 | 52.1 |  | 0.4 | 20.84 |
| Segons amidaments CAD |  |  |  |  |  |
| OD 0.2 calaix | 1 | 18.34 | 0.4 | 2 | 14.67 |
|  | 1 | 17.88 | 0.4 | 2 | 14.30 |
| OD 0.3 calaix | 2 | 17.59 | 0.3 | 1 | 10.55 |
| OD 0.4 calaix | 2 | 10.31 | 0.3 | 1 | 6.19 |
| OD 0.5 calaix | 2 | 16.83 | 0.3 | 2 | 20.20 |
| OD 0.1 embrocaments, aletes i impostes | 1 | 3.3 |  |  | 3.30 |
| OD 0.2 embrocaments, aletes i impostes | 1 | 12.4 |  |  | 12.40 |
| OD 0.3 embrocaments, aletes i impostes | 1 | 6.2 |  |  | 6.20 |
| OD 0.4 embrocaments, aletes i impostes | 1 | 6.4 |  |  | 6.40 |
| OD 0.5 embrocaments, aletes i impostes | 1 | 9.8 |  |  | 9.80 |
| Subtotal |  |  |  |  | 203.12 |
| Total |  |  |  |  | 203.12 |

**E0516** m2 Encofrat de fusta per a formigó vist (15/01/2025)
751.38 m2 × 36.58 (38.77 amb costos indirectes) = 29131.00
Encofrat i desencofrat de fusta per a formigó vist, col·locat.

| Codi | Ut | Descripció | Rendiment | Preu | Import |
|---|---|---|---|---|---|
| O0101 | h | Cap de colla | 0.15 | 26.37 | 3.96 |
| O0102 | h | Oficial 1ª | 0.4 | 24.9 | 9.96 |
| O0110 | h | Peó | 0.4 | 20.75 | 8.30 |
| P0602 | kg | Filferro recuit | 0.3 | 1.75 | 0.53 |
| P0604 | kg | Claus d'acer zincats | 0.15 | 1.71 | 0.26 |
| P0701 | m | Tauló de fusta de pi p/10 usos | 3 | 0.42 | 1.26 |
| P0704 | m2 | Tauler de fusta de pi 22 mm. | 1 | 2.43 | 2.43 |
| P0706 | u | Puntal telescòpic. | 0.05 | 27.7 | 1.39 |
| P0707 | l | Desencofrant | 0.2 | 2.91 | 0.58 |
| P0702 | m3 | Llata de fusta de pi | 0.004 | 410 | 1.64 |
| M0214 | h | Camió grua 12 tn | 0.1 | 62.74 | 6.27 |
|  |  | Total |  |  | 36.58 |

| Amidament | Uts. | Llarg | Alt | Parcial |
|---|---|---|---|---|
| OD 0.2 calaix | 1 | 18.34 | 3.05 | 55.937 |
|  | 1 | 17.88 | 3.05 | 54.534 |
|  | 1 | 18.34 | 2 | 36.680 |
|  | 1 | 17.88 | 2 | 35.760 |
| OD 0.3 calaix | 2 | 17.59 | 1.8 | 63.324 |
|  | 2 | 17.59 | 1 | 35.180 |
| OD 0.4 calaix | 2 | 10.31 | 1.8 | 37.116 |
|  | 2 | 10.31 | 1 | 20.620 |
| OD 0.5 calaix | 2 | 16.83 | 2.8 | 94.248 |
|  | 2 | 16.83 | 2 | 67.320 |
| OD 0.2 calaix | 1 | 89.5 |  | 89.500 |
| OD 0.3 calaix | 1 | 45.7 |  | 45.700 |
| OD 0.4 calaix | 1 | 26.9 |  | 26.900 |
| OD 0.5 calaix | 1 | 52.1 |  | 52.100 |
| OD 0.2 calaix | 4 | 0.3 | 2.7 | 3.240 |
|  | 1 | 4.5 | 0.4 | 1.800 |
|  | 1 | 4.5 | 0.4 | 1.800 |
|  | 1 | 2.38 | 0.3 | 0.714 |
|  | 1 | 2.38 | 0.3 | 0.714 |
| OD 0.3 calaix | 4 | 0.3 | 1.6 | 1.920 |
|  | 4 | 2 | 0.3 | 2.400 |
| OD 0.4 calaix | 4 | 0.3 | 1.6 | 1.920 |
|  | 4 | 2 | 0.3 | 2.400 |
| OD 0.5 calaix | 4 | 0.3 | 2.6 | 3.120 |
|  | 4 | 2.5 | 0.3 | 3.000 |
| OD 0.2 calaix | 2 | 5.3 | 0.55 | 5.830 |
| OD 0.3 calaix | 2 | 2.6 | 0.4 | 2.080 |
| OD 0.4 calaix | 2 | 2.6 | 0.4 | 2.080 |
| OD 0.5 calaix | 2 | 4.3 | 0.4 | 3.440 |
| Subtotal |  |  |  | 751.377 |
| Total |  |  |  | 751.38 |

**E0515** m2 Encofrat de fusta per a fonaments i/o formigó ocult
12.9 m2 × 32.62 (34.58 amb costos indirectes) = 446.08

| Amidament | Uts. | Llarg | Alt | Parcial |
|---|---|---|---|---|
| OD 0.2 calaix | 2 | 5.3 | 0.5 | 5.30 |
| OD 0.3 calaix | 2 | 2.6 | 0.4 | 2.08 |
| OD 0.4 calaix | 2 | 2.6 | 0.4 | 2.08 |
| OD 0.5 calaix | 2 | 4.3 | 0.4 | 3.44 |
| Subtotal |  |  |  | 12.90 |
| Total |  |  |  | 12.9 |

**E0519** m3 Muntatge i desmuntatge de cindri amb apuntalament metàl·lic (15/01/2025)
355.8 m3 × 12.75 (13.52 amb costos indirectes) = 4810.42
Muntatge i desmuntatge de cindri amb apuntalament metàl·lic, totalment instal·lat, inclosa preparació de la base.

| Codi | Ut | Descripció | Rendiment | Preu | Import |
|---|---|---|---|---|---|
| O0101 | h | Cap de colla | 0.025 | 26.37 | 0.66 |
| O0102 | h | Oficial 1ª | 0.05 | 24.9 | 1.25 |
| O0110 | h | Peó | 0.05 | 20.75 | 1.04 |
| P0708 | m3 | Cindri metàl·lica. (material; 15/01/2025) | 1 | 7.17 | 7.17 |
| M0215 | h | Grua autopropulsada de 25 tn | 0.05 | 50.18 | 2.51 |
| M0207 | h | Retroexcavadora 100 hp | 0.002 | 59.41 | 0.12 |
|  |  | Total |  |  | 12.75 |

| Amidament | Uts. | Llarg | Alt | Parcial |
|---|---|---|---|---|
| OD 0.2 calaix | 1 | 89.5 | 2 | 179.00 |
| OD 0.3 calaix | 1 | 45.7 | 1 | 45.70 |
| OD 0.4 calaix | 1 | 26.9 | 1 | 26.90 |
| OD 0.5 calaix | 1 | 52.1 | 2 | 104.20 |
| Subtotal |  |  |  | 355.80 |
| Total |  |  |  | 355.8 |

**E0517** kg Acer especial B500S de límit elàstic 500 N/mm2 en barres corrugades (15/01/2025)
26520.5 kg × 1.45 (1.54 amb costos indirectes) = 40841.57
Subministrament i col·locació d'acer B500S en barres corrugades de límit elàstic no menor de 500 N/mm2, inclòs muntatge a obra i separadors homologats.

| Codi | Ut | Descripció | Rendiment | Preu | Import |
|---|---|---|---|---|---|
| O0101 | h | Cap de colla | 0.0006 | 26.37 | 0.02 |
| O0102 | h | Oficial 1ª | 0.0046 | 24.9 | 0.11 |
| O0110 | h | Peó | 0.0046 | 20.75 | 0.10 |
| M0245 | h | Cisalla elèctrica (maquinària) | 0.0011 | 3.73 | 0.00 |
| M0246 | h | Màquina de doblegar rodó d'acer (maquinària) | 0.0011 | 3 | 0.00 |
| M0214 | h | Camió grua 12 tn | 0.0006 | 62.74 | 0.04 |
| P0602 | kg | Filferro recuit | 0.01 | 1.75 | 0.02 |
| P0607 | kg | Acer corrugat B500S en barres (material) | 1.05 | 1.1 | 1.16 |
|  |  | Total |  |  | 1.45 |

| Amidament | Uts. | Llarg | Parcial |
|---|---|---|---|
| Calaix OD 0.2 | 1 | 11821.5 | 11821.50 |
| Calaix OD 0.3 | 1 | 5036.35 | 5036.35 |
| Calaix OD 0.4 | 1 | 3267.57 | 3267.57 |
| Calaix OD 0.5 | 1 | 6395.08 | 6395.08 |
| Subtotal |  |  | 26520.50 |
| Total |  |  | 26520.5 |

**E0648** m2 Feltre geotextil de polipropilè 250 g/m2
519.36 m2 × 5.25 (5.57 amb costos indirectes) = 2892.84

| Amidament | Uts. | Llarg | Alt | Parcial |
|---|---|---|---|---|
| OD 0.2 calaix | 1 | 18.34 | 3.05 | 55.94 |
|  | 1 | 17.88 | 3.05 | 54.53 |
| OD 0.3 calaix | 2 | 17.59 | 1.8 | 63.32 |
| OD 0.4 calaix | 2 | 10.31 | 1.8 | 37.12 |
| OD 0.5 calaix | 2 | 16.83 | 2.8 | 94.25 |
| OD 0.2 calaix | 1 | 89.5 |  | 89.50 |
| OD 0.3 calaix | 1 | 45.7 |  | 45.70 |
| OD 0.4 calaix | 1 | 26.9 |  | 26.90 |
| OD 0.5 calaix | 1 | 52.1 |  | 52.10 |
| Subtotal |  |  |  | 519.36 |
| Total |  |  |  | 519.36 |

**E0532** m2 Impermeabilització paraments verticals/horitzontals pintura bituminosa (15/01/2025)
519.36 m2 × 4.66 (4.94 amb costos indirectes) = 2565.64
Impermeabilització de paraments verticals i horitzontals de formigó, amb 1,8 kg/m2 emulsió bituminosa catiònica

| Codi | Ut | Descripció | Rendiment | Preu | Import |
|---|---|---|---|---|---|
| O0102 | h | Oficial 1ª | 0.04 | 24.9 | 1.00 |
| O0110 | h | Peó | 0.04 | 20.75 | 0.83 |
| P0412 | kg | Emulsió bitum. catiònica en dissolució al 50% per a impermeabilitzacions | 1.8 | 1.57 | 2.83 |
|  |  | Total |  |  | 4.66 |

| Amidament | Uts. | Llarg | Alt | Parcial |
|---|---|---|---|---|
| OD 0.2 calaix | 1 | 18.34 | 3.05 | 55.94 |
|  | 1 | 17.88 | 3.05 | 54.53 |
| OD 0.3 calaix | 2 | 17.59 | 1.8 | 63.32 |
| OD 0.4 calaix | 2 | 10.31 | 1.8 | 37.12 |
| OD 0.5 calaix | 2 | 16.83 | 2.8 | 94.25 |
| OD 0.2 calaix | 1 | 89.5 |  | 89.50 |
| OD 0.3 calaix | 1 | 45.7 |  | 45.70 |
| OD 0.4 calaix | 1 | 26.9 |  | 26.90 |
| OD 0.5 calaix | 1 | 52.1 |  | 52.10 |
| Subtotal |  |  |  | 519.36 |
| Total |  |  |  | 519.36 |

**E0535** m2 Membrana drenant HDPE nòduls de 8 mm > 150 kN/m2 (15/01/2025)
305.16 m2 × 15.49 (16.42 amb costos indirectes) = 5010.73
Membrana drenant de polietilè d'alta densitat HDPE amb nòduls de 8 mm de gruix, unida per termofusió a un geotèxtil no teixit de polipropilè, amb resistència a la compressió de 150 kN/m2, resistent als agents químics, arrels, a la contaminació de fongs i bacteris, no degradable, fixada mecànicament en paraments verticals, inclòs pèrdues per retalls i encavalcaments, totalment col·locada.

| Codi | Ut | Descripció | Rendiment | Preu | Import |
|---|---|---|---|---|---|
| O0101 | h | Cap de colla | 0.02 | 26.37 | 0.53 |
| O0110 | h | Peó | 0.07 | 20.75 | 1.45 |
| O0102 | h | Oficial 1ª | 0.07 | 24.9 | 1.74 |
| P2009 | m2 | Làmina PEAD nòduls 8 mm, feltre PP, làmina PE i resist. 150 kN/m2 (material; 15/01/2025) | 1.1 | 10.7 | 11.77 |
|  |  | Total |  |  | 15.49 |

| Amidament | Uts. | Llarg | Alt | Parcial |
|---|---|---|---|---|
| OD 0.2 calaix | 1 | 18.34 | 3.05 | 55.94 |
|  | 1 | 17.88 | 3.05 | 54.53 |
| OD 0.3 calaix | 2 | 17.59 | 1.8 | 63.32 |
| OD 0.4 calaix | 2 | 10.31 | 1.8 | 37.12 |
| OD 0.5 calaix | 2 | 16.83 | 2.8 | 94.25 |
| Subtotal |  |  |  | 305.16 |
| Total |  |  |  | 305.16 |

**E0867** m Tub dren DN 200 mm PE corrugat i doble paret TP (15/01/2025)
157.68 m × 20.7 (21.94 amb costos indirectes) = 3459.50
Tub de drenatge PE de doble paret, de diàmetre 200 mm, ranurat parcial en un arc de 120º a 240º i SN 4 kN/m2

| Codi | Ut | Descripció | Rendiment | Preu | Import |
|---|---|---|---|---|---|
| O0102 | h | Oficial 1ª | 0.05 | 24.9 | 1.25 |
| O0110 | h | Peó | 0.05 | 20.75 | 1.04 |
| P1151 | m | Tub ranurat PE, doble paret, p/drenatge D= 200 mm (material; 15/01/2025) | 1 | 18.41 | 18.41 |
|  |  | Total |  |  | 20.7 |

| Amidament | Uts. | Llarg | Parcial |
|---|---|---|---|
| OD 0.2 calaix | 1 | 22.34 | 22.34 |
|  | 1 | 21.88 | 21.88 |
| OD 0.3 calaix | 2 | 21.59 | 43.18 |
| OD 0.4 calaix | 2 | 14.31 | 28.62 |
| OD 0.5 calaix | 2 | 20.83 | 41.66 |
| Subtotal |  |  | 157.68 |
| Total |  |  | 157.68 |

**E0319** m3 Rebliment material filtrant d'elements localitzats, grava 20-40mm, inclòs transport
125.68 m3 × 24.89 (26.38 amb costos indirectes) = 3315.44

| Amidament | Uts. | Llarg | Ample | Alt | Parcial |
|---|---|---|---|---|---|
| OD 0.2 | 1 | 18.34 | 1 | 1 | 18.34 |
|  | 1 | 17.88 | 1 | 1 | 17.88 |
| OD 0.3 | 2 | 17.59 | 1 | 1 | 35.18 |
| OD 0.4 | 2 | 10.31 | 1 | 1 | 20.62 |
| OD 0.5 | 2 | 16.83 | 1 | 1 | 33.66 |
| Subtotal |  |  |  |  | 125.68 |
| Total |  |  |  |  | 125.68 |

**E0414** m2 Emmacat de pedra travada acabat rústic (15/01/2025)
83.8 m2 × 44.05 (46.69 amb costos indirectes) = 3912.62
Emmacat de pedra de la zona amb blocs de pedra de 15cm de mida mitja, col.locada de forma irregular i travada sobre base de formigó tipus HM-20 de 15 cm de gruix, inclòs l'excavació, rebaix i encaixonat de les terres, totalment col.locada.

| Codi | Ut | Descripció | Rendiment | Preu | Import |
|---|---|---|---|---|---|
| O0101 | h | Cap de colla | 0.1 | 26.37 | 2.64 |
| O0102 | h | Oficial 1ª | 0.4 | 24.9 | 9.96 |
| O0110 | h | Peó | 0.4 | 20.75 | 8.30 |
| P0327 | m3 | Matacà de pedra gran. fonaments (material; 15/01/2025) | 0.15 | 18.22 | 2.73 |
| P0503 | m3 | Formigó HM-20, =5% d'àrids reciclats, inclòs transport a l'obra | 0.15 | 96.5 | 14.48 |
| M0207 | h | Retroexcavadora 100 hp | 0.1 | 59.41 | 5.94 |
|  |  | Total |  |  | 44.05 |

| Amidament | Uts. | Llarg | Parcial |
|---|---|---|---|
| OD 0.1 emmacat sortida | 1 | 7.1 | 7.10 |
| OD 0.2 emmacat entrada | 1 | 21 | 21.00 |
| OD 0.2 emmacat sortida | 1 | 4.6 | 4.60 |
| OD 0.3 emmacat entrada | 1 | 8.9 | 8.90 |
| OD 0.3 emmacat sortida | 1 | 8.1 | 8.10 |
| OD 0.4 emmacat entrada | 1 | 5.2 | 5.20 |
| OD 0.4 emmacat sortida | 1 | 6.9 | 6.90 |
| OD 0.5 emmacat entrada | 1 | 11.3 | 11.30 |
| OD 0.5 emmacat sortida | 1 | 10.7 | 10.70 |
| Subtotal |  |  | 83.80 |
| Total |  |  | 83.8 |

## 06 ESTRUCTURES (15/01/2025)
Import: 314265.66

### 0601 ESCALES (15/01/2025)
Import: 21192.88

**E0506** m3 Formigó HA-30 per a fonaments i soleres (= 5% d'àrids reciclats)
7.9 m3 × 119.95 (127.15 amb costos indirectes) = 1004.49
Formigó HA-30 per a fonaments i soleres, amb un mínim de 5% d'àrids reciclats, inclòs col·locació, vibrat i curat

| Codi | Ut | Descripció | Rendiment | Preu | Import |
|---|---|---|---|---|---|
| O0101 | h | Cap de colla | 0.04 | 26.37 | 1.05 |
| O0102 | h | Oficial 1ª | 0.08 | 24.9 | 1.99 |
| O0110 | h | Peó | 0.16 | 20.75 | 3.32 |
| M0225 | h | Vibrador | 0.096 | 2.09 | 0.20 |
| M0234 | h | Camió amb bomba de formigonar | 0.024 | 88.92 | 2.13 |
| M0201 | h | Compressor aire gasoil 13,3 m³/h | 0.048 | 21.09 | 1.01 |
| P0507 | m3 | Formigó HA-30, =5% d'àrids reciclats, inclòs transport a l'obra (material) | 1.05 | 105 | 110.25 |
|  |  | Total |  |  | 119.95 |

| Amidament | Uts. | Parcial |
|---|---|---|
| Escales tronc tram 1 paviment | 5.2 | 5.20 |
| Escales tronc tram 2 paviment | 2.7 | 2.70 |
| Subtotal |  | 7.90 |
| Total |  | 7.9 |

**E05171** m2 Malla electrosoldada d'acer corrugat ME500SD 20x20cm Ø8mm
36 m2 × 5.34 (5.66 amb costos indirectes) = 203.76

| Amidament | Uts. | Parcial |
|---|---|---|
| Escales tronc tram 1 paviment | 25 | 25.00 |
| Escales tronc tram 2 paviment | 11 | 11.00 |
| Subtotal |  | 36.00 |
| Total |  | 36 |

**E0505** m3 Formigó HA-25 per a fonaments i soleres (= 5% d'àrids reciclats)
11.2 m3 × 117.85 (124.92 amb costos indirectes) = 1399.10

| Amidament | Uts. | Parcial |
|---|---|---|
| Escales tronc tram 1 | 0.6 | 0.60 |
| Escales tronc tram 2 | 4.8 | 4.80 |
| Escales tronc tancament mur 1 | 1 | 1.00 |
| Escales tronc tancament mur 2 | 1.2 | 1.20 |
| Escales 1 tancament mur 1 | 1 | 1.00 |
| Escales 1 tancament mur 2 | 1 | 1.00 |
| Escales 2 tancament mur 1 | 0.8 | 0.80 |
| Escales 2 tancament mur 2 | 0.8 | 0.80 |
| Subtotal |  | 11.20 |
| Total |  | 11.2 |

**E0508** m3 Formigó HA-25 per a alçats (= 5% d'àrids reciclats)
23.9 m3 × 121.19 (128.46 amb costos indirectes) = 3070.19

| Amidament | Uts. | Parcial |
|---|---|---|
| Eix 28: Camí horts escales 1 | 3.1 | 3.10 |
| Eix 28: Camí horts escales 2 | 1.2 | 1.20 |
| Eix 31: Escales tronc tram 1 | 1.9 | 1.90 |
| Eix 32: Escales tronc tram 2 | 7.5 | 7.50 |
| Eix 33: Escales tronc tancament mur 1 | 1.6 | 1.60 |
| Eix 34: Escales tronc tancament mur 2 | 1.1 | 1.10 |
| Eix 36: Escales 1 eix 28 | 2.1 | 2.10 |
| Eix 37: Escales 1 tancament mur 1 | 1.4 | 1.40 |
| Eix 38: Escales 1 tancament mur 2 | 1.2 | 1.20 |
| Eix 41: Escales 2 eix 28 | 1.2 | 1.20 |
| Eix 42: Escales 2 tancament mur 1 | 0.8 | 0.80 |
| Eix 43: Escales 2 tancament mur 2 | 0.8 | 0.80 |
| Subtotal |  | 23.90 |
| Total |  | 23.9 |

**E0517** kg Acer especial B500S de límit elàstic 500 N/mm2 en barres corrugades
3252.88 kg × 1.45 (1.54 amb costos indirectes) = 5009.44

| Amidament | Uts. | Llarg | Ample | Parcial |
|---|---|---|---|---|
| Eix 28: Camí horts escales 2 | 701.13 | 0.32 | 0.6 | 134.62 |
| Eix 31: Escales tronc tram 1 esq_1 | 701.13 | 0.15 | 0.15 | 15.78 |
| Eix 31: Escales tronc tram 1 esq_2 | 701.13 | 0.17 | 0.75 | 89.39 |
| Eix 31: Escales tronc tram 1 dret | 701.13 | 0.29 | 0.53 | 107.76 |
| Eix 32: Escales tronc tram 2 dret_1 | 701.13 | 0.07 | 0.9 | 44.17 |
| Eix 36: Escales 1 eix 28 | 701.13 | 0.47 | 0.85 | 280.10 |
| Eix 38: Escales 1 tancament mur 2 | 701.13 | 0.24 | 0.85 | 143.03 |
| Eix 41: Escales 2 eix 28 | 701.13 | 0.35 | 0.6 | 147.24 |
| Eix 42: Escales 2 tancament mur 1 | 701.13 | 0.18 | 0.62 | 78.25 |
| Eix 43: Escales 2 tancament mur 2 | 701.13 | 0.22 | 0.61 | 94.09 |
| Eix 28: Camí horts escales 1 | 1531.67 | 0.47 | 0.63 | 453.53 |
| Eix 32: Escales tronc tram 2 dret_2 | 1531.67 | 0.42 | 0.77 | 495.34 |
| Eix 32: Escales tronc tram 2 esq | 1531.67 | 0.32 | 0.77 | 377.40 |
| Eix 33: Escales tronc tancament 1 | 1531.67 | 0.26 | 0.93 | 370.36 |
| Eix 34: Escales tronc tancament 2 | 1531.67 | 0.17 | 0.89 | 231.74 |
| Eix 37: Escales 1 tancament mur 1 | 1531.67 | 0.17 | 0.73 | 190.08 |
| Subtotal |  |  |  | 3252.88 |
| Total |  |  |  | 3252.88 |

**E0501** m3 Formigó 15 N/mm2 per a regularització sota fonaments, rases o rebliments col.lectors (= 5% d'àrids reciclats)
3.57 m3 × 100.34 (106.36 amb costos indirectes) = 379.71

| Amidament | Uts. | Parcial |
|---|---|---|
| Eix 28: Camí horts escales 1 | 0.4 | 0.40 |
| Eix 28: Camí horts escales 2 | 0.3 | 0.30 |
| Eix 31: Escales tronc tram 1 | 0.2 | 0.20 |
| Eix 32: Escales tronc tram 2 | 0.9 | 0.90 |
| Eix 33: Escales tronc tancament mur 1 | 0.2 | 0.20 |
| Eix 34: Escales tronc tancament mur 2 | 0.3 | 0.30 |
| Eix 36: Escales 1 eix 28 | 0.37 | 0.37 |
| Eix 37: Escales 1 tancament mur 1 | 0.2 | 0.20 |
| Eix 38: Escales 1 tancament mur 2 | 0.2 | 0.20 |
| Eix 41: Escales 2 eix 28 | 0.2 | 0.20 |
| Eix 42: Escales 2 tancament mur 1 | 0.15 | 0.15 |
| Eix 43: Escales 2 tancament mur 2 | 0.15 | 0.15 |
| Subtotal |  | 3.57 |
| Total |  | 3.57 |

**E0013** m2 Aplacat de parament vertical menor a 4,5 m d'alçària amb pedra natural (15/01/2025)
24.2 m2 × 88.49 (93.8 amb costos indirectes) = 2269.96
Aplacat de parament vertical de fins a 4,5 m d'alçària amb pedra natural irregular escollida per DO, col·locada amb base de morter i gel adhesiu estructural flexible, rejuntada amb morter de ciment, inclòs el muntatge i desmuntatge de bastida tubular metàl·lica, consums i tots els mitjans i materials necessaris.

| Codi | Ut | Descripció | Rendiment | Preu | Import |
|---|---|---|---|---|---|
| O0101 | h | Cap de colla | 0.1 | 26.37 | 2.64 |
| O0102 | h | Oficial 1ª | 1 | 24.9 | 24.90 |
| O0110 | h | Peó | 1 | 20.75 | 20.75 |
| M0334 | h | Serra de disc | 0.01 | 12 | 0.12 |
| M0214 | h | Camió grua 12 tn | 0.1 | 62.74 | 6.27 |
| M0226 | h | Grup electrògen de 20/30 kVA | 0.08 | 4.74 | 0.38 |
| M0218 | h | Formigonera 250 litres i 5 HP (maquinària; 13/01/2026) | 0.5 | 7.48 | 3.74 |
| P10209 | pp | Petit material (material; 13/01/2026) | 0.01 | 29.83 | 0.30 |
| P0708 | m3 | Cindri metàl·lica. | 1 | 7.17 | 7.17 |
| P1601 | m3 | Aigua | 0.2 | 1.93 | 0.39 |
| PE0015 | m2 | Pedra natural irregular tipus ´´teruel´´ o altra pedra natural (material; 13/01/2026) | 1 | 14.98 | 14.98 |
| PE0013 | kg | Morter sec 7,5 gris (material; 13/01/2026) | 0.2 | 0.85 | 0.17 |
| PE0014 | kg | Gel adhesiu H40 eco4 estructural flexible (material; 13/01/2026) | 1.5 | 4.45 | 6.68 |
|  |  | Total |  |  | 88.49 |

| Amidament | Uts. | Parcial |
|---|---|---|
| Eix 31: Escales tronc tram 1 | 3.1 | 3.10 |
| Eix 32: Escales tronc tram 2 | 13.2 | 13.20 |
| Eix 33: Escales tronc tancament mur 1 | 7.9 | 7.90 |
| Subtotal |  | 24.20 |
| Total |  | 24.2 |

**E0516** m2 Encofrat de fusta per a formigó vist
151.4 m2 × 36.58 (38.77 amb costos indirectes) = 5869.78

| Amidament | Uts. | Parcial |
|---|---|---|
| Escales tronc tram 1 | 17 | 17.00 |
| Escales tronc tram 2 | 56.3 | 56.30 |
| Escales tronc tancament mur 1 | 19.6 | 19.60 |
| Escales tronc tancament mur 2 | 16 | 16.00 |
| Escales 1 tancament mur 1 | 12.7 | 12.70 |
| Escales 1 tancament mur 2 | 13 | 13.00 |
| Escales 2 tancament mur 1 | 9.1 | 9.10 |
| Escales 2 tancament mur 2 | 7.7 | 7.70 |
| Subtotal |  | 151.40 |
| Total |  | 151.4 |

**E0648** m2 Feltre geotextil de polipropilè 250 g/m2
84.6 m2 × 5.25 (5.57 amb costos indirectes) = 471.22

| Amidament | Uts. | Llarg | Parcial |
|---|---|---|---|
| Eix 31: Escales tronc tram 1 | 1 | 4.4 | 4.40 |
| Eix 32: Escales tronc tram 2 | 1 | 28.2 | 28.20 |
| Eix 33: Escales tronc tancament mur 1 | 1 | 14 | 14.00 |
| Eix 34: Escales tronc tancament mur 2 | 1 | 18 | 18.00 |
| Eix 37: Escales 1 tancament mur 1 | 1 | 6 | 6.00 |
| Eix 38: Escales 1 tancament mur 2 | 1 | 6 | 6.00 |
| Eix 42: Escales 2 tancament mur 1 | 1 | 4 | 4.00 |
| Eix 43: Escales 2 tancament mur 2 | 1 | 4 | 4.00 |
| Subtotal |  |  | 84.60 |
| Total |  |  | 84.6 |

**E0319** m3 Rebliment material filtrant d'elements localitzats, grava 20-40mm, inclòs transport
18.1 m3 × 24.89 (26.38 amb costos indirectes) = 477.48

| Amidament | Uts. | Parcial |
|---|---|---|
| Eix 31: Escales tronc tram 1 | 0.6 | 0.60 |
| Eix 32: Escales tronc tram 2 | 9 | 9.00 |
| Eix 33: Escales tronc tancament mur 1 | 2.2 | 2.20 |
| Eix 34: Escales tronc tancament mur 2 | 2.3 | 2.30 |
| Eix 37: Escales 1 tancament mur 1 | 1.3 | 1.30 |
| Eix 38: Escales 1 tancament mur 2 | 1.3 | 1.30 |
| Eix 42: Escales 2 tancament mur 1 | 0.7 | 0.70 |
| Eix 43: Escales 2 tancament mur 2 | 0.7 | 0.70 |
| Subtotal |  | 18.10 |
| Total |  | 18.1 |

**E0867** m Tub dren DN 200 mm PE corrugat i doble paret TP
30.3 m × 20.7 (21.94 amb costos indirectes) = 664.78

| Amidament | Uts. | Parcial |
|---|---|---|
| Eix 31: Escales tronc tram 1 | 8 | 8.00 |
| Eix 32: Escales tronc tram 2 | 8 | 8.00 |
| Eix 33: Escales tronc tancament mur 1 | 3 | 3.00 |
| Eix 34: Escales tronc tancament mur 2 | 2.5 | 2.50 |
| Eix 37: Escales 1 tancament mur 1 | 2.4 | 2.40 |
| Eix 38: Escales 1 tancament mur 2 | 2.4 | 2.40 |
| Eix 42: Escales 2 tancament mur 1 | 2 | 2.00 |
| Eix 43: Escales 2 tancament mur 2 | 2 | 2.00 |
| Subtotal |  | 30.30 |
| Total |  | 30.3 |

**E0532** m2 Impermeabilització paraments verticals/horitzontals pintura bituminosa
75.5 m2 × 4.66 (4.94 amb costos indirectes) = 372.97

| Amidament | Uts. | Parcial |
|---|---|---|
| Eix 31: Escales tronc tram 1 | 5.5 | 5.50 |
| Eix 32: Escales tronc tram 2 | 29.5 | 29.50 |
| Eix 33: Escales tronc tancament mur 1 | 10 | 10.00 |
| Eix 34: Escales tronc tancament mur 2 | 13 | 13.00 |
| Eix 37: Escales 1 tancament mur 1 | 5.2 | 5.20 |
| Eix 38: Escales 1 tancament mur 2 | 5.8 | 5.80 |
| Eix 42: Escales 2 tancament mur 1 | 3 | 3.00 |
| Eix 43: Escales 2 tancament mur 2 | 3.5 | 3.50 |
| Subtotal |  | 75.50 |
| Total |  | 75.5 |

### 0602 MURS ESCULLERA (15/01/2025)
Import: 242894.72

**E03051** m3 Excavació rases, pous o fonaments, mitjans mecànics, càrrega i transport
1196.08 m3 × 11.67 (12.37 amb costos indirectes) = 14795.51

| Amidament | Uts. | Llarg | Ample | Parcial |
|---|---|---|---|---|
| Eix 1: Tronc |  |  |  |  |
| OF 0.1 | 1 | 96.4 |  | 96.40 |
| OF 0.2A | 1 | 203.5 |  | 203.50 |
| OF 0.2B | 1 | 133.2 |  | 133.20 |
| OF 0.4 | 1 | 227.9 |  | 227.90 |
|  | 1 | 4.5 |  | 4.50 |
|  | 1 | 35.58 |  | 35.58 |
| OF6. | 1 | 42 | 3 | 126.00 |
|  | 1 | 35 | 3 | 105.00 |
|  | 1 | 20 | 3 | 60.00 |
| OF7 | 1 | 38 | 3 | 114.00 |
| OF8 | 1 | 30 | 3 | 90.00 |
| Subtotal |  |  |  | 1196.08 |
| Total |  |  |  | 1196.08 |

**E04121** m3 Escullera amb bloc de pedra calcària de 800 a 1.200 kg (15/01/2025)
2280.72 m3 × 37.51 (39.76 amb costos indirectes) = 90681.43
Escullera amb bloc de pedra calcària de 800 a 1.200 kg, inclòs subministrament i col·locació

| Codi | Ut | Descripció | Rendiment | Preu | Import |
|---|---|---|---|---|---|
| O0101 | h | Cap de colla | 0.01 | 26.37 | 0.26 |
| O0110 | h | Peó | 0.12 | 20.75 | 2.49 |
| M203A | h | Excavadora giratòria sobre pneumàtics o cadenes fins a 20 t.. | 0.12 | 94 | 11.28 |
| P03261 | t | Bloc de pedra calcària per a escullera de 800 a 1200 kg, inclòs transport a l'obra (material; 15/01/2025) | 1.5 | 15.65 | 23.48 |
|  |  | Total |  |  | 37.51 |

| Amidament | Uts. | Llarg | Ample | Alt | Parcial |
|---|---|---|---|---|---|
| Eix 1: Tronc |  |  |  |  |  |
| OF 0.1 | 1 | 190.7 |  |  | 190.70 |
| OF 0.2A | 1 | 370.9 |  |  | 370.90 |
| OF 0.2B | 1 | 231.9 |  |  | 231.90 |
| OF 0.4 | 1 | 439.7 |  |  | 439.70 |
|  | 1 | 3.9 |  |  | 3.90 |
|  | 1 | 52.72 |  |  | 52.72 |
| OF6. | 1 | 42 | 1.5 | 2.9 | 182.70 |
|  | 1 | 35 | 1.5 | 3 | 157.50 |
|  | 1 | 20 | 1.5 | 4.5 | 135.00 |
| OF7 | 1 | 38 | 1.5 | 5.1 | 290.70 |
| OF8 | 1 | 30 | 1.5 | 5 | 225.00 |
| Subtotal |  |  |  |  | 2280.72 |
| Total |  |  |  |  | 2280.72 |

**E04131** m3 Escullera amb bloc de pedra calcària de 200 a 2.000 kg, estabilitzada formigó 20 N/mm2 (15/01/2025)
1180.68 m3 × 58.47 (61.98 amb costos indirectes) = 73178.55
Escullera amb bloc de pedra calcària de 200 a 2000 kg, estabilitzada amb formigó de 20 N/mm2 de resistència característica a la compressió, inclòs subministrament i col·locació

| Codi | Ut | Descripció | Rendiment | Preu | Import |
|---|---|---|---|---|---|
| O0101 | h | Cap de colla | 0.001 | 26.37 | 0.03 |
| O0102 | h | Oficial 1ª | 0.05 | 24.9 | 1.25 |
| O0110 | h | Peó | 0.05 | 20.75 | 1.04 |
| M203A | h | Excavadora giratòria sobre pneumàtics o cadenes fins a 20 t.. | 0.05 | 94 | 4.70 |
| P0503 | m3 | Formigó HM-20, =5% d'àrids reciclats, inclòs transport a l'obra | 0.3 | 96.5 | 28.95 |
| P03264 | t | Bloc de pedra calcària per a escullera de 200 a 2.000 kg, inclòs transport a l'obra (material; 15/01/2025) | 1.5 | 15 | 22.50 |
|  |  | Total |  |  | 58.47 |

| Amidament | Uts. | Llarg | Ample | Parcial |
|---|---|---|---|---|
| Eix 1: Tronc |  |  |  |  |
| OF 0.1 | 1 | 96.4 |  | 96.40 |
| OF 0.2A | 1 | 203.5 |  | 203.50 |
| OF 0.2B | 1 | 133.2 |  | 133.20 |
| OF 0.4 | 1 | 227.9 |  | 227.90 |
|  | 1 | 4.5 |  | 4.50 |
|  | 1 | 35.58 |  | 35.58 |
| OF6. | 1 | 42 | 2.8 | 117.60 |
|  | 1 | 35 | 2.8 | 98.00 |
|  | 1 | 20 | 3 | 60.00 |
| OF7 | 1 | 38 | 3 | 114.00 |
| OF8 | 1 | 30 | 3 | 90.00 |
| Subtotal |  |  |  | 1180.68 |
| Total |  |  |  | 1180.68 |

**E0319** m3 Rebliment material filtrant d'elements localitzats, grava 20-40mm, inclòs transport
1433.67 m3 × 24.89 (26.38 amb costos indirectes) = 37820.21

| Amidament | Uts. | Llarg | Ample | Alt | Parcial |
|---|---|---|---|---|---|
| OF 0.1 | 1 | 86.6 |  |  | 86.60 |
| OF 0.2A | 1 | 238.7 |  |  | 238.70 |
| OF 0.2B | 1 | 144.9 |  |  | 144.90 |
| OF 1.2 | 1 | 2.6 |  |  | 2.60 |
| OF 1.3 | 1 | 25.97 |  |  | 25.97 |
| OF 0.4 | 1 | 274.3 |  |  | 274.30 |
| OF6. | 1 | 42 | 1 | 2.9 | 121.80 |
|  | 1 | 35 | 1 | 3 | 105.00 |
|  | 1 | 20 | 1 | 4.5 | 90.00 |
| OF7 | 1 | 38 | 1 | 5.1 | 193.80 |
| OF8 | 1 | 30 | 1 | 5 | 150.00 |
| Subtotal |  |  |  |  | 1433.67 |
| Total |  |  |  |  | 1433.67 |

**E0648** m2 Feltre geotextil de polipropilè 250 g/m2
1866.2 m2 × 5.25 (5.57 amb costos indirectes) = 10394.73

| Amidament | Uts. | Llarg | Alt | Parcial |
|---|---|---|---|---|
| OF 0.1 | 1 | 89.9 |  | 89.90 |
| OF 0.2A | 1 | 259.4 |  | 259.40 |
| OF 0.2B | 1 | 152.9 |  | 152.90 |
| OF 0.4 | 1 | 290.9 |  | 290.90 |
| OF6. | 1 | 42 | 5.4 | 226.80 |
|  | 1 | 35 | 5.5 | 192.50 |
|  | 1 | 20 | 7 | 140.00 |
| OF7 | 1 | 38 | 7.6 | 288.80 |
| OF8 | 1 | 30 | 7.5 | 225.00 |
| Subtotal |  |  |  | 1866.20 |
| Total |  |  |  | 1866.2 |

**E0505** m3 Formigó HA-25 per a fonaments i soleres (= 5% d'àrids reciclats)
54.6 m3 × 117.85 (124.92 amb costos indirectes) = 6820.63

| Amidament | Uts. | Llarg | Ample | Alt | Parcial |
|---|---|---|---|---|---|
| OF 0.1 Coronació (ampit) | 1 | 30 | 1.5 | 0.3 | 13.50 |
| OF6 | 1 | 35 | 1.5 | 0.3 | 15.75 |
|  | 1 | 35 | 0.5 | 0.3 | 5.25 |
|  | 1 | 20 | 0.5 | 0.3 | 3.00 |
| OF7 | 1 | 38 | 1.5 | 0.3 | 17.10 |
| Subtotal |  |  |  |  | 54.60 |
| Total |  |  |  |  | 54.6 |

**E0515** m2 Encofrat de fusta per a fonaments i/o formigó ocult
112.2 m2 × 32.62 (34.58 amb costos indirectes) = 3879.88

| Amidament | Uts. | Llarg | Ample | Alt | Parcial |
|---|---|---|---|---|---|
| OF 0.1 Coronació (ampit) | 2 | 30 |  | 0.3 | 18.00 |
|  | 2 | 1.5 |  | 0.3 | 0.90 |
| OF6 | 2 | 35 | 1.5 | 0.3 | 31.50 |
|  | 2 | 35 | 0.5 | 0.3 | 10.50 |
|  | 2 | 20 | 0.5 | 0.3 | 6.00 |
|  | 2 | 35 |  | 0.3 | 21.00 |
|  | 4 | 0.5 |  | 0.3 | 0.60 |
| OF7 | 2 | 38 |  | 0.3 | 22.80 |
|  | 2 | 1.5 |  | 0.3 | 0.90 |
| Subtotal |  |  |  |  | 112.20 |
| Total |  |  |  |  | 112.2 |

**E0517** kg Acer especial B500S de límit elàstic 500 N/mm2 en barres corrugades
3457 kg × 1.45 (1.54 amb costos indirectes) = 5323.78

| Amidament | Uts. | Llarg | Ample | Parcial |
|---|---|---|---|---|
| OF 0.1 Zuncho coronació (ampit) | 1 | 58.6 | 20 | 1172.00 |
| OF6 | 1 | 35 | 20 | 700.00 |
|  | 1 | 35 | 15 | 525.00 |
|  | 1 | 20 | 15 | 300.00 |
| OF7 | 1 | 38 | 20 | 760.00 |
| Subtotal |  |  |  | 3457.00 |
| Total |  |  |  | 3457 |

### 0603 MURS FORMIGÓ (15/01/2025)
Import: 50178.06

**E0501** m3 Formigó 15 N/mm2 per a regularització sota fonaments, rases o rebliments col.lectors (= 5% d'àrids reciclats)
14.1 m3 × 100.34 (106.36 amb costos indirectes) = 1499.68

| Amidament | Uts. | Llarg | Parcial |
|---|---|---|---|
| Eix 1: Tronc |  |  |  |
| OF 0.3 | 1 | 4 | 4.00 |
| OF 0.5 | 1 | 1.6 | 1.60 |
| OF 0.6 | 1 | 8.5 | 8.50 |
| Subtotal |  |  | 14.10 |
| Total |  |  | 14.1 |

**E0516** m2 Encofrat de fusta per a formigó vist
313.9 m2 × 36.58 (38.77 amb costos indirectes) = 12169.90

| Amidament | Uts. | Llarg | Parcial |
|---|---|---|---|
| Eix 1: Tronc |  |  |  |
| OF 0.3 | 1 | 111.3 | 111.30 |
| OF 0.5 | 1 | 37.1 | 37.10 |
| OF 0.6 | 1 | 165.5 | 165.50 |
| Subtotal |  |  | 313.90 |
| Total |  |  | 313.9 |

**E0505** m3 Formigó HA-25 per a fonaments i soleres (= 5% d'àrids reciclats)
35.1 m3 × 117.85 (124.92 amb costos indirectes) = 4384.69

| Amidament | Uts. | Llarg | Parcial |
|---|---|---|---|
| Eix 1: Tronc |  |  |  |
| OF 0.3 | 1 | 9.8 | 9.80 |
| OF 0.5 | 1 | 4.8 | 4.80 |
| OF 0.6 | 1 | 20.5 | 20.50 |
| Subtotal |  |  | 35.10 |
| Total |  |  | 35.1 |

**E0508** m3 Formigó HA-25 per a alçats (= 5% d'àrids reciclats)
50.1 m3 × 121.19 (128.46 amb costos indirectes) = 6435.85

| Amidament | Uts. | Llarg | Parcial |
|---|---|---|---|
| Eix 1: Tronc |  |  |  |
| OF 0.3 | 1 | 17.3 | 17.30 |
| OF 0.5 | 1 | 3.4 | 3.40 |
| OF 0.6 | 1 | 29.4 | 29.40 |
| Subtotal |  |  | 50.10 |
| Total |  |  | 50.1 |

**E0517** kg Acer especial B500S de límit elàstic 500 N/mm2 en barres corrugades
6731.65 kg × 1.45 (1.54 amb costos indirectes) = 10366.74

| Amidament | Uts. | Llarg | Ample | Parcial |
|---|---|---|---|---|
| OF 0.3 tram 2 | 701.13 | 0.59 | 0.85 | 351.62 |
| OF 0.5 tram 1 | 701.13 | 0.5 | 0.38 | 133.21 |
| OF 0.5 tram 2 | 701.13 | 0.78 | 0.6 | 328.13 |
| OF 0.3 tram 1 | 1531.67 | 1.15 | 0.93 | 1638.12 |
| OF 0.6 tram 1 | 1866.8 | 0.7 | 0.45 | 588.04 |
| OF 0.6 tram 2 | 1866.8 | 1 | 0.6 | 1120.08 |
| OF 0.6 tram 3 | 1866.8 | 1 | 0.97 | 1810.80 |
| OF 0.6 tram 4 | 1866.8 | 0.6 | 0.68 | 761.65 |
| Subtotal |  |  |  | 6731.65 |
| Total |  |  |  | 6731.65 |

**E0648** m2 Feltre geotextil de polipropilè 250 g/m2
180 m2 × 5.25 (5.57 amb costos indirectes) = 1002.60

| Amidament | Uts. | Llarg | Alt | Parcial |
|---|---|---|---|---|
| Eix 1: Tronc |  |  |  |  |
| OF 0.3 | 1 | 46 | 2 | 92.00 |
| OF 0.5 | 1 | 10 | 2 | 20.00 |
| OF 0.6 | 1 | 34 | 2 | 68.00 |
| Subtotal |  |  |  | 180.00 |
| Total |  |  |  | 180 |

**E0319** m3 Rebliment material filtrant d'elements localitzats, grava 20-40mm, inclòs transport
25.5 m3 × 24.89 (26.38 amb costos indirectes) = 672.69

| Amidament | Uts. | Llarg | Parcial |
|---|---|---|---|
| Eix 1: Tronc |  |  |  |
| OF 0.3 | 1 | 12 | 12.00 |
| OF 0.5 | 1 | 2.5 | 2.50 |
| OF 0.6 | 1 | 11 | 11.00 |
| Subtotal |  |  | 25.50 |
| Total |  |  | 25.5 |

**E0867** m Tub dren DN 200 mm PE corrugat i doble paret TP
70 m × 20.7 (21.94 amb costos indirectes) = 1535.80

| Amidament | Uts. | Llarg | Parcial |
|---|---|---|---|
| Eix 1: Tronc |  |  |  |
| OF 0.3 | 1 | 20 | 20.00 |
| OF 0.5 | 1 | 15 | 15.00 |
| OF 0.6 | 1 | 35 | 35.00 |
| Subtotal |  |  | 70.00 |
| Total |  |  | 70 |

**E0532** m2 Impermeabilització paraments verticals/horitzontals pintura bituminosa
169.1 m2 × 4.66 (4.94 amb costos indirectes) = 835.35

| Amidament | Uts. | Llarg | Parcial |
|---|---|---|---|
| Eix 1: Tronc |  |  |  |
| OF 0.3 | 1 | 65 | 65.00 |
| OF 0.5 | 1 | 24.1 | 24.10 |
| OF 0.6 | 1 | 80 | 80.00 |
| Subtotal |  |  | 169.10 |
| Total |  |  | 169.1 |

**E0013** m2 Aplacat de parament vertical menor a 4,5 m d'alçària amb pedra natural
120.2 m2 × 88.49 (93.8 amb costos indirectes) = 11274.76

| Amidament | Uts. | Llarg | Parcial |
|---|---|---|---|
| Eix 1: Tronc |  |  |  |
| OF 0.3 | 1 | 40 | 40.00 |
| OF 0.5 | 1 | 14 | 14.00 |
| OF 0.6 | 1 | 66.2 | 66.20 |
| Subtotal |  |  | 120.20 |
| Total |  |  | 120.2 |

## 07 REPOSICIÓ DE SERVEIS AFECTATS (01/02/2021)
Import: 124187.86

### 0701 BAIXA I MITJA TENSIÓ (15/01/2025)
Import: 60526

#### 070101 BAIXA TENSIÓ (15/01/2025)
Import: 9010

**E1BT2** pa Partida alçada a justificar obra mecanica baixa tensió 2.1 (15/01/2025)
1 pa × 8500 (9010 amb costos indirectes) = 9010.00
Partida alçada a justificar obra mecanica baixa tensió 2.1. Inclou projecte, direcció d'obra, legalització, segons pressupost de companyia.

#### 070102 MITJA TENSIÓ (15/01/2025)
Import: 51516

**E1MT1** pa Partida alçada a justificar obra civil mitja tensió 3.2 i 3.3 (15/01/2025)
1 pa × 48600 (51516 amb costos indirectes) = 51516.00
Partida alçada a justificar per reposició mitja tensió 3.2 i 3.3. Inclou projecte, direcció d'obra, legalització, segons pressupost de companyia.

### 0702 TELEFONIA (13/01/2026)
Import: 18762

**E1TF1** pa Partida alçada a justificar obra civil Telefonica 1.1 i 1.2 (13/01/2026)
1 pa × 9200 (9752 amb costos indirectes) = 9752.00

**E1TF2** pa Partida alçada a justificar obra mecanica Telefonica 1.1 i 1.2 (13/01/2026)
1 pa × 8500 (9010 amb costos indirectes) = 9010.00
Partida alçada a justificar obra mecanica Telefonica 1.1 i 1.2. Inclou projecte, direcció d'obra, legalització, segons pressupost de companyia.

### 0703 REGS (13/01/2026)
Import: 6360

**E1REG1** pa Partida alçada a justificar per a reposicions de reg 4.1 (13/01/2026)
1 pa × 6000 (6360 amb costos indirectes) = 6360.00
Partida alçada a justificar per a reposicions de reg 4.1. Inclou pericons, elements de tall i derivació, i reposició de totes les escomeses.

### 0704 FIBRA ÒPTICA (01/02/2021)
Import: 6739.86

**E11111** m Canalització en terres d'infraestructura de comunicacions soterrada formada per 10 microtubs de PEHD de 20 mm (01/02/2021)
243 m × 20.55 (21.78 amb costos indirectes) = 5292.54
Formació de canalització d'infraestructura de comunicacions en terres, fins i tot al límit de la plataforma mitjançant microrasa de fins a 8 cm d'amplada i 35 cm de profunditat, inclosa l'estesa del grup solidari de 10 microtubs de HPDE de 20 mm de diàmetre exterior i de gruix mínim de 2 mm, amb colors distintius i fil de coure agrupats en subgrups de 2 i plegats amb beina plàstica, col·locats en base de 2 i alçada de 5 o viceversa, premarcatge de la microrasa i reblert de la rasa "in situ" amb morter M-300. Inclou el tall del paviment amb equip complert específic de minirasadora amb aspiració del ferm triturat, càrrega, formació de rasa, i la reposició del mateix mitjançant morter M-300 amb additiu colorejant negre, així com la part proporcional d’elements auxiliars de fixació, separadors, protecció d’extrems, formigonat i unions fins caixa de connexions, totalment acabat. Fins i tot transport i cànon d’abocador del material excavat, proves d'estanquitat i pressió així com la senyalització provisional d’obra amb els mitjans necessaris.

| Codi | Ut | Descripció | Rendiment | Preu | Import |
|---|---|---|---|---|---|
| O0101 | h | Cap de colla | 0.02 | 26.37 | 0.53 |
| O0102 | h | Oficial 1ª | 0.08 | 24.9 | 1.99 |
| O0110 | h | Peó | 0.15 | 20.75 | 3.11 |
| M0301 | h | Equip complert específic de minirasadora amb aspiració (maquinària; 01/02/2021) | 0.1 | 46.2 | 4.62 |
| M0333 | m | Parell de semàfors portàtils d'obra, telescòpics, amb comandament a distància, i calaixos de polietilè d'alta densitat equipats (maquinària; 01/02/2021) | 1 | 0.22 | 0.22 |
| P0502 | m3 | Formigó 15 N/mm2, =5% d'àrids reciclats, inclòs transport a l'obra | 0.025 | 88 | 2.20 |
| P0201 | kg | Pigment inorgànic de color per a morters i ciments (material; 01/02/2021) | 0.14 | 1.91 | 0.27 |
| P0202 | m | Canalització 10 microtubs de PEHD Ø 20 mm amb fil de detecció (material; 01/02/2021) | 1 | 5.97 | 5.97 |
| P0203 | m | Part proporcional d'accessoris per a la correcta instal·lació (material; 01/02/2021) | 1 | 0.14 | 0.14 |
| P1613 | u | Cànon d'abocador | 1 | 1.5 | 1.50 |
|  |  | Total |  |  | 20.55 |

| Amidament | Uts. | Llarg | Parcial |
|---|---|---|---|
|  | 1 | 165 | 165.00 |
|  | 1 | 12 | 12.00 |
|  | 1 | 66 | 66.00 |
| Subtotal |  |  | 243.00 |
| Total |  |  | 243 |

**E10105C** u Pericó de registre de formigó prefabricat de 60x60x50 cm interiors sobre llit de graves (01/02/2021)
1 u × 520.5 (551.73 amb costos indirectes) = 551.73
Pericó de registre de formigó prefabricat de 60x60x50 cm interiors amb parets de 8 cm de gruix mínim per a serveis de telecomunicacions, col·locat sobre base drenant de grava 18-25 mm de 15 cm de gruix, reblert lateral amb sòl de la pròpia excavació compactat, inclòs excavació, perforació de parets, connexions, formigonat dels entrocaments amb morter, fixació dels conductes, marc i tapa de fosa classe D-400 fixada a l’arqueta amb formigó HM-20, tancament de seguretat i distintiu de la corporació, totalment acabada.

| Codi | Ut | Descripció | Rendiment | Preu | Import |
|---|---|---|---|---|---|
| O0101 | h | Cap de colla | 0.2 | 26.37 | 5.27 |
| O0102 | h | Oficial 1ª | 2 | 24.9 | 49.80 |
| O0110 | h | Peó | 2 | 20.75 | 41.50 |
| M0214 | h | Camió grua 12 tn | 0.9 | 62.74 | 56.47 |
| E0307 | m3 | Excavació rases, pous o fonaments, mitjans mecànics, càrrega i transport (90% roca) | 0.887 | 25.68 | 22.78 |
| E0319 | m3 | Rebliment material filtrant d'elements localitzats, grava 20-40mm, inclòs transport | 0.132 | 24.89 | 3.29 |
| E0108 | m3 | Morter de ciment elaborat a l'obra (13/01/2026) | 0.05 | 55.22 | 2.76 |
| E0317 | m3 | Rebliment i piconatge rases, material pròpia obra, inclòs càrrega i transport | 0.409 | 7.22 | 2.95 |
| E0502 | m3 | Formigó HM-20 per a fonaments i soleres (= 5% d'àrids reciclats) | 0.1 | 111.03 | 11.10 |
| P101232 | u | Pericó 80x80x60 mm pref. tipus B2 amb marc i tapa D-400 (material; 01/02/2021) | 1 | 324.58 | 324.58 |
|  |  | Total |  |  | 520.5 |

**E10108C** u Pericó de registre de formigó prefabricat de 120x60x65 cm interiors sobre llit de graves (01/02/2021)
1 u × 844.9 (895.59 amb costos indirectes) = 895.59
Pericó de registre de formigó prefabricat de 120x60x65 cm interiors amb parets de 8 cm de gruix mínim per a serveis de telecomunicacions, col·locat sobre base drenant de grava 18-25 mm de 15 cm de gruix, reblert lateral amb sòl de la pròpia excavació compactat, inclòs excavació, perforació de parets, connexions, formigonat dels entrocaments amb morter, fixació dels conductes, marc i tapa de fosa classe D-400 fixada a l’arqueta amb formigó HM-20, tancament de seguretat i distintiu de la corporació, totalment acabada.

| Codi | Ut | Descripció | Rendiment | Preu | Import |
|---|---|---|---|---|---|
| O0101 | h | Cap de colla | 0.2 | 26.37 | 5.27 |
| O0102 | h | Oficial 1ª | 2 | 24.9 | 49.80 |
| O0110 | h | Peó | 2 | 20.75 | 41.50 |
| M0214 | h | Camió grua 12 tn | 0.9 | 62.74 | 56.47 |
| E0307 | m3 | Excavació rases, pous o fonaments, mitjans mecànics, càrrega i transport (90% roca) | 1.614 | 25.68 | 41.45 |
| E0319 | m3 | Rebliment material filtrant d'elements localitzats, grava 20-40mm, inclòs transport | 0.204 | 24.89 | 5.08 |
| E0108 | m3 | Morter de ciment elaborat a l'obra | 0.05 | 55.22 | 2.76 |
| E0317 | m3 | Rebliment i piconatge rases, material pròpia obra, inclòs càrrega i transport | 0.635 | 7.22 | 4.58 |
| E0502 | m3 | Formigó HM-20 per a fonaments i soleres (= 5% d'àrids reciclats) | 0.1 | 111.03 | 11.10 |
| P101233 | u | Pericó 140x80x80 mm pref. tipus C2 amb marc i tapa D-400 (material; 01/02/2021) | 1 | 626.89 | 626.89 |
|  |  | Total |  |  | 844.9 |

### 0705 ALTRES (15/01/2025)
Import: 31800

**E1IMP1** pa Partida alçada a justificar per a reposició de serveis imprevistos. (15/01/2025)
1 pa × 30000 (31800 amb costos indirectes) = 31800.00

## 08 OBRES COMPLEMENTARIES (23/07/1998)
Import: 227222.98

### 0801 URBANITZACIÓ (12/01/2009)
Import: 99642.93

**E0213** m2 Demolició paviment de mescla bituminosa, mitjans mecànics, fondària 25 cm
1890 m2 × 4.2 (4.45 amb costos indirectes) = 8410.50

| Amidament | Uts. | Llarg | Parcial |
|---|---|---|---|
| travessera | 1 | 1890 | 1890.00 |
| Total |  |  | 1890 |

**E0344** m2 Repàs i piconatge de la base del terraplè i del fons de la caixa
1890 m2 × 1.52 (1.61 amb costos indirectes) = 3042.90

| Amidament | Uts. | Llarg | Parcial |
|---|---|---|---|
| travessera | 1 | 1890 | 1890.00 |
| Total |  |  | 1890 |

**E0601** m3 Base granular de tot-u artificial, amb motoanivelladora
378 m3 × 24.36 (25.82 amb costos indirectes) = 9759.96

| Amidament | Uts. | Llarg | Alt | Parcial |
|---|---|---|---|---|
| travessera | 1 | 1890 | 0.2 | 378.00 |
| Total |  |  |  | 378 |

**E06200** m3 Paviment de formigó tipus HM-20, amb junts
418.5 m3 × 132.73 (140.69 amb costos indirectes) = 58878.77

| Amidament | Uts. | Llarg | Ample | Alt | Parcial |
|---|---|---|---|---|---|
| travessera | 1 | 1890 |  | 0.25 | 472.50 |
| paviment pedra | -1 | 360 | 0.6 | 0.25 | -54.00 |
| Subtotal |  |  |  |  | 418.50 |
| Total |  |  |  |  | 418.5 |

**E06752** m2 Paviment de pedra natural irregular per a ús exterior, d'espesor 5cm (15/01/2025)
216 m2 × 69.67 (73.85 amb costos indirectes) = 15951.60
Paviment de pedra natural irregular per a ús exterior, d'espesor 5cm, similar a l'existent, col·locat sobre solera de 20cm de formigóHM-20, rejuntat amb morter de ciment.

| Codi | Ut | Descripció | Rendiment | Preu | Import |
|---|---|---|---|---|---|
| O0101 | h | Cap de colla | 0.04 | 26.37 | 1.05 |
| O0102 | h | Oficial 1ª | 0.25 | 24.9 | 6.23 |
| O0110 | h | Peó | 0.25 | 20.75 | 5.19 |
| P0503 | m3 | Formigó HM-20, =5% d'àrids reciclats, inclòs transport a l'obra | 0.2 | 96.5 | 19.30 |
| P0825 | m2 | Paviment pedra natural irregular espesor 5cm (material; 15/01/2025) | 1.02 | 35.48 | 36.19 |
| E0108 | m3 | Morter de ciment elaborat a l'obra | 0.031 | 55.22 | 1.71 |
|  |  | Total |  |  | 69.67 |

| Amidament | Uts. | Llarg | Ample | Parcial |
|---|---|---|---|---|
| travessera | 1 | 360 | 0.6 | 216.00 |
| Total |  |  |  | 216 |

**E08211** u Recreixement i anivellació pou de registre (15/01/2025)
20 u × 169.77 (179.96 amb costos indirectes) = 3599.20
Recreixement i anivellació de pou de registre o arqueta, totalment acabat.

| Codi | Ut | Descripció | Rendiment | Preu | Import |
|---|---|---|---|---|---|
| O0101 | h | Cap de colla | 0.12 | 26.37 | 3.16 |
| O0102 | h | Oficial 1ª | 1.61 | 24.9 | 40.09 |
| O0110 | h | Peó | 1.61 | 20.75 | 33.41 |
| P0503 | m3 | Formigó HM-20, =5% d'àrids reciclats, inclòs transport a l'obra | 0.65 | 96.5 | 62.73 |
| P0602 | kg | Filferro recuit | 0.4 | 1.75 | 0.70 |
| P0604 | kg | Claus d'acer zincats | 0.3 | 1.71 | 0.51 |
| P0701 | m | Tauló de fusta de pi p/10 usos | 2 | 0.42 | 0.84 |
| P0702 | m3 | Llata de fusta de pi | 0.015 | 410 | 6.15 |
| P0704 | m2 | Tauler de fusta de pi 22 mm. | 1.25 | 2.43 | 3.04 |
| P0706 | u | Puntal telescòpic. | 0.5 | 27.7 | 13.85 |
| P0707 | l | Desencofrant | 0.2 | 2.91 | 0.58 |
| M0214 | h | Camió grua 12 tn | 0.075 | 62.74 | 4.71 |
|  |  | Total |  |  | 169.77 |

### 0802 ENLLUMENAT (23/07/1998)
Import: 61075.55

**E03051** m3 Excavació rases, pous o fonaments, mitjans mecànics, càrrega i transport
107.52 m3 × 11.67 (12.37 amb costos indirectes) = 1330.02

| Amidament | Uts. | Llarg | Ample | Alt | Parcial |
|---|---|---|---|---|---|
|  | 1 | 33 | 0.4 | 0.6 | 7.92 |
|  | 1 | 33 | 0.4 | 0.6 | 7.92 |
|  | 1 | 10 | 0.4 | 0.6 | 2.40 |
|  | 1 | 325 | 0.4 | 0.6 | 78.00 |
|  | 1 | 8 | 0.4 | 0.6 | 1.92 |
|  | 1 | 16 | 0.4 | 0.6 | 3.84 |
|  | 1 | 13 | 0.4 | 0.6 | 3.12 |
|  | 1 | 10 | 0.4 | 0.6 | 2.40 |
| Subtotal |  |  |  |  | 107.52 |
| Total |  |  |  |  | 107.52 |

**E0317** m3 Rebliment i piconatge rases, material pròpia obra, inclòs càrrega i transport
53.76 m3 × 7.22 (7.65 amb costos indirectes) = 411.26
Rebliment de rases, pous i elements localitzats, amb material procedent de la pròpia obra, inclòs selecció, garbellat, càrregues i transports intermedis, estesa i compactació segons condicions del Plec de Prescripcions Tècniques

| Codi | Ut | Descripció | Rendiment | Preu | Import |
|---|---|---|---|---|---|
| O0101 | h | Cap de colla | 0.0229 | 26.37 | 0.60 |
| O0110 | h | Peó | 0.1143 | 20.75 | 2.37 |
| M0207 | h | Retroexcavadora 100 hp | 0.0457 | 59.41 | 2.72 |
| M0211 | h | Corró de llança 650 kg | 0.0914 | 9.61 | 0.88 |
| M0213 | h | Camió cisterna de 8 m³ | 0.0114 | 48 | 0.55 |
| P1601 | m3 | Aigua | 0.05 | 1.93 | 0.10 |
|  |  | Total |  |  | 7.22 |

| Amidament | Uts. | Llarg | Ample | Alt | Parcial |
|---|---|---|---|---|---|
|  | 1 | 33 | 0.4 | 0.3 | 3.96 |
|  | 1 | 33 | 0.4 | 0.3 | 3.96 |
|  | 1 | 10 | 0.4 | 0.3 | 1.20 |
|  | 1 | 325 | 0.4 | 0.3 | 39.00 |
|  | 1 | 8 | 0.4 | 0.3 | 0.96 |
|  | 1 | 16 | 0.4 | 0.3 | 1.92 |
|  | 1 | 13 | 0.4 | 0.3 | 1.56 |
|  | 1 | 10 | 0.4 | 0.3 | 1.20 |
| Subtotal |  |  |  |  | 53.76 |
| Total |  |  |  |  | 53.76 |

**E101003** m Tub de PEAD corrugat de Ø 110 mm doble paret (23/07/1998)
55 m × 3.16 (3.35 amb costos indirectes) = 184.25
Tub corbable de PEAD de doble paret vermell de 110 mm. de diàmetre nominal, interior llis i exterior corrugat, per a canalització soterrada amb fil guia incorporat, resistència a la compressió 450 N, grau de protecció segons normativa vigent, inclòs part proporcional de maneguets d'unió, col·locat en rasa.

| Codi | Ut | Descripció | Rendiment | Preu | Import |
|---|---|---|---|---|---|
| O0102 | h | Oficial 1ª | 0.012 | 24.9 | 0.30 |
| O0110 | h | Peó | 0.012 | 20.75 | 0.25 |
| P091270 | m | Tub PEAD corrugat ext. llis int. DN110 mm. (material; 23/07/1998) | 1.05 | 2.49 | 2.61 |
|  |  | Total |  |  | 3.16 |

| Amidament | Uts. | Llarg | Parcial |
|---|---|---|---|
|  | 2 | 10 | 20.00 |
|  | 2 | 8 | 16.00 |
|  | 2 | 9.5 | 19.00 |
| Subtotal |  |  | 55.00 |
| Total |  |  | 55 |

**E101002** m Tub de PEAD corrugat de Ø 90 mm doble paret (17/06/2019)
814 m × 3.31 (3.51 amb costos indirectes) = 2857.14
Tub corbable de PEAD de doble paret vermell de 90 mm. de diàmetre nominal, interior llis i exterior corrugat, per a canalització soterrada amb fil guia incorporat, resistència a la compressió 450 N, grau de protecció segons normativa vigent, inclòs part proporcional de maneguets d'unió, col·locat en rasa.

| Codi | Ut | Descripció | Rendiment | Preu | Import |
|---|---|---|---|---|---|
| O0102 | h | Oficial 1ª | 0.012 | 24.9 | 0.30 |
| O0110 | h | Peó | 0.012 | 20.75 | 0.25 |
| P091272 | m | Tub PEAD corrugat ext. llis int. DN90 mm. (material; 17/06/2019) | 1.05 | 2.49 | 2.61 |
| P10209 | pp | Petit material | 0.005 | 29.83 | 0.15 |
|  |  | Total |  |  | 3.31 |

| Amidament | Uts. | Llarg | Parcial |
|---|---|---|---|
|  | 2 | 33 | 66.00 |
|  | 2 | 33 | 66.00 |
|  | 2 | 325 | 650.00 |
|  | 2 | 16 | 32.00 |
| Subtotal |  |  | 814.00 |
| Total |  |  | 814 |

**E0501** m3 Formigó 15 N/mm2 per a regularització sota fonaments, rases o rebliments col.lectors (= 5% d'àrids reciclats)
53.76 m3 × 100.34 (106.36 amb costos indirectes) = 5717.91

| Amidament | Uts. | Llarg | Ample | Alt | Parcial |
|---|---|---|---|---|---|
|  | 1 | 33 | 0.4 | 0.3 | 3.96 |
|  | 1 | 33 | 0.4 | 0.3 | 3.96 |
|  | 1 | 10 | 0.4 | 0.3 | 1.20 |
|  | 1 | 325 | 0.4 | 0.3 | 39.00 |
|  | 1 | 8 | 0.4 | 0.3 | 0.96 |
|  | 1 | 16 | 0.4 | 0.3 | 1.92 |
|  | 1 | 13 | 0.4 | 0.3 | 1.56 |
|  | 1 | 10 | 0.4 | 0.3 | 1.20 |
| Subtotal |  |  |  |  | 53.76 |
| Total |  |  |  |  | 53.76 |

**E12101** u Pericó registre 45x45x60 cm, amb tapa (semàf i enllum, s/base formigó) (23/07/1998)
15 u × 89.46 (94.83 amb costos indirectes) = 1422.45
Pericó de registre de dimensions de 45x45x60 cm interiors mínims, per a instal·lacions semafòriques o d'enllumenat, inclòs marc i tapa de fosa dúctil classe B-125 , de tipus prefabricat o elaborat in siut amb parets de maó calat "gero" arrebossat i acabat lliscat interior, col·locat sobre solera de graves.

| Codi | Ut | Descripció | Rendiment | Preu | Import |
|---|---|---|---|---|---|
| O0101 | h | Cap de colla | 0.09 | 26.37 | 2.37 |
| O0102 | h | Oficial 1ª | 0.45 | 24.9 | 11.21 |
| O0110 | h | Peó | 0.9 | 20.75 | 18.68 |
| P0805 | u | Maó massís 29x14x5 cm. a rev. (material; 23/07/1998) | 100 | 0.12 | 12.00 |
| E0108 | m3 | Morter de ciment elaborat a l'obra | 0.1 | 55.22 | 5.52 |
| P0841 | m2 | EnlluÏment parets exteriors (material; 12/01/2009) | 1.08 | 20.01 | 21.61 |
| P06207 | u | Tapa fosa 480x480x30, marc 500x500, classe B-125 (material; 23/07/1998) | 1 | 18.07 | 18.07 |
|  |  | Total |  |  | 89.46 |

**E101311** m Subministrament i col·locació de cinta senyalitzadora elèctric (17/06/2019)
448 m × 1.22 (1.29 amb costos indirectes) = 577.92
Subministrament i col·locació de cinta de senyalització d'avís de perill elèctric de PVC de color groc i 150 mm d'amplada, disposada a una profunditat mínima a 0,10 m del paviment acabat i a 0,25 m sobre la generatriu superior del tub.

| Codi | Ut | Descripció | Rendiment | Preu | Import |
|---|---|---|---|---|---|
| O0101 | h | Cap de colla | 0.015 | 26.37 | 0.40 |
| O0110 | h | Peó | 0.02 | 20.75 | 0.42 |
| P0101 | m | Cinta senyalitzadora PVC 150 mm color groc (material; 17/06/2019) | 1.05 | 0.38 | 0.40 |
|  |  | Total |  |  | 1.22 |

| Amidament | Uts. | Llarg | Parcial |
|---|---|---|---|
|  | 1 | 33 | 33.00 |
|  | 1 | 33 | 33.00 |
|  | 1 | 10 | 10.00 |
|  | 1 | 325 | 325.00 |
|  | 1 | 8 | 8.00 |
|  | 1 | 16 | 16.00 |
|  | 1 | 13 | 13.00 |
|  | 1 | 10 | 10.00 |
| Subtotal |  |  | 448.00 |
| Total |  |  | 448 |

**E10121** m Conductor coure nu de 35 mm2, unipolar soterrada (23/07/1998)
448 m × 3.89 (4.12 amb costos indirectes) = 1845.76
Conductor de coure nu de 35 mm2, unipolar, col·locat al fons de la rasa i sortint a punts de llum, compresa la part proporcional de tub protector dels sortints i soldadures als punts metàl·lics o a les derivacions.

| Codi | Ut | Descripció | Rendiment | Preu | Import |
|---|---|---|---|---|---|
| O0101 | h | Cap de colla | 0.01 | 26.37 | 0.26 |
| O0102 | h | Oficial 1ª | 0.03 | 24.9 | 0.75 |
| O0110 | h | Peó | 0.03 | 20.75 | 0.62 |
| P101102 | m | Conductor Cu nu unipolar d'1x35 mm2 (material; 23/07/1998) | 1.05 | 1.29 | 1.35 |
| P10207 | pp | Soldadures a xarxa i petit mat. (12/01/2009) | 1 | 0.91 | 0.91 |
|  |  | Total |  |  | 3.89 |

| Amidament | Uts. | Llarg | Parcial |
|---|---|---|---|
|  | 1 | 33 | 33.00 |
|  | 1 | 33 | 33.00 |
|  | 1 | 10 | 10.00 |
|  | 1 | 325 | 325.00 |
|  | 1 | 8 | 8.00 |
|  | 1 | 16 | 16.00 |
|  | 1 | 13 | 13.00 |
|  | 1 | 10 | 10.00 |
| Subtotal |  |  | 448.00 |
| Total |  |  | 448 |

**E10104** m Conductor coure tetrapolar 4x6 mm2 soterrada (23/07/1998)
448 m × 5.74 (6.08 amb costos indirectes) = 2723.84
Conductor de coure tetrapolar 4x6 mm2, de designació UNE RV 0,6/1 kV, col·locat en línia d'enllumenat soterrada, allotjat en tub corrugat.

| Codi | Ut | Descripció | Rendiment | Preu | Import |
|---|---|---|---|---|---|
| O0101 | h | Cap de colla | 0.01 | 26.37 | 0.26 |
| O0102 | h | Oficial 1ª | 0.04 | 24.9 | 1.00 |
| O0110 | h | Peó | 0.04 | 20.75 | 0.83 |
| P10104 | m | Conductor Cu tetrapolar 4x6 rv 0,6/1 kV (material; 23/07/1998) | 1.05 | 3.48 | 3.65 |
|  |  | Total |  |  | 5.74 |

| Amidament | Uts. | Llarg | Parcial |
|---|---|---|---|
|  | 1 | 33 | 33.00 |
|  | 1 | 33 | 33.00 |
|  | 1 | 10 | 10.00 |
|  | 1 | 325 | 325.00 |
|  | 1 | 8 | 8.00 |
|  | 1 | 16 | 16.00 |
|  | 1 | 13 | 13.00 |
|  | 1 | 10 | 10.00 |
| Subtotal |  |  | 448.00 |
| Total |  |  | 448 |

**E10122** u Piqueta connexió a terra 17,3x500 mm (09/10/2009)
30 u × 19.33 (20.49 amb costos indirectes) = 614.70
Piqueta connexió a terra, clavetejada verticalment i connexionada la línia amb soldadura aluminotèrmica.

| Codi | Ut | Descripció | Rendiment | Preu | Import |
|---|---|---|---|---|---|
| O0101 | h | Cap de colla | 0.002 | 26.37 | 0.05 |
| O0102 | h | Oficial 1ª | 0.04 | 24.9 | 1.00 |
| O0110 | h | Peó | 0.08 | 20.75 | 1.66 |
| P10112 | u | Piqueta courejada 17,3x500 mm (material; 09/10/2009) | 1 | 12.12 | 12.12 |
| P10208 | pp | Soldadures pica i llums (09/10/2009) | 1 | 4.5 | 4.50 |
|  |  | Total |  |  | 19.33 |

**E10121BX** m Conductor coure unipolar 1x16 mm2 (23/07/1998)
90 m × 4.55 (4.82 amb costos indirectes) = 433.80
Cable amb conductor de coure 450/750 V de tensió assignada, amb designació H07Z-K (AS), unipolar, de secció 1 x 16 mm2, amb aïllament de poliolefines, amb baixa emissió de fums, compresa la part proporcional de soldadures als punts metàl·lics o a la xarxa de terres.

| Codi | Ut | Descripció | Rendiment | Preu | Import |
|---|---|---|---|---|---|
| O0101 | h | Cap de colla | 0.01 | 26.37 | 0.26 |
| O0102 | h | Oficial 1ª | 0.03 | 24.9 | 0.75 |
| O0110 | h | Peó | 0.03 | 20.75 | 0.62 |
| P10111BX | m | Conductor Cu unipolar 1x16 mm2 (material; 04/11/2020) | 1.05 | 1.67 | 1.75 |
| P10207 | pp | Soldadures a xarxa i petit mat. | 1 | 0.91 | 0.91 |
| % | % | Despeses generals (23/07/1998) | 6 % | 4.29 | 0.26 |
|  |  | Total |  |  | 4.55 |

| Amidament | Uts. | Llarg | Parcial |
|---|---|---|---|
| Connexió de lluminària a terra | 30 | 3 | 90.00 |
| Total |  |  | 90 |

**E10128** u Fonamentació fanal columna h<5m alçada (07/04/2022)
30 u × 156.27 (165.65 amb costos indirectes) = 4969.50
Fonamentació de fanal amb columna de 5 m d'alçada com a màxim, inclòs excavació, formigó HA-25 i placa amb perns d'ancoratge, totalment acabada.

| Codi | Ut | Descripció | Rendiment | Preu | Import |
|---|---|---|---|---|---|
| O0101 | h | Cap de colla | 0.12 | 26.37 | 3.16 |
| O0110 | h | Peó | 0.48 | 20.75 | 9.96 |
| P1609 | m3 | Excavació de terres | 1 | 11.12 | 11.12 |
| P0505 | m3 | Formigó HA-25, =5% d'àrids reciclats, inclòs transport a l'obra | 1 | 103 | 103.00 |
| P1680 | u | Placa d'ancoratge per a columna (material; 07/04/2022) | 1 | 29.03 | 29.03 |
|  |  | Total |  |  | 156.27 |

**MOD0027** u Columna model NICKOLSON en acer galvanitzat i pintat, h=4 m (23/07/1998)
30 u × 490.84 (520.29 amb costos indirectes) = 15608.70
Columna model NICKOLSON, d'acer galvanitzat i pintada amb color a determinar per la DF, apte per resistir ambients marins corrosius, amb una alçada total de 3950 mm, inclou la base i el fust, conductor de coure 3x2,5 mm2, conductor de coure 2x2,5 mm2 per al doble nivell, perns i altres elements auxiliars, instal·lada i connexionada en caixa a l'interior, hissada, aplomada i fixada sobre dau de formigó.

| Codi | Ut | Descripció | Rendiment | Preu | Import |
|---|---|---|---|---|---|
| O0101 | h | Cap de colla | 0.1 | 26.37 | 2.64 |
| O0102 | h | Oficial 1ª | 0.7 | 24.9 | 17.43 |
| O0110 | h | Peó | 0.7 | 20.75 | 14.53 |
| P990130 | u | Columna tipus NICKOLSON de 4 m d'alçada (material; 07/04/2022) | 1 | 376.96 | 376.96 |
| P10109 | m | Conductor Cu tripolar 3x2,5 rv 0,6/1 kV (material; 23/07/1998) | 4 | 1.3 | 5.20 |
| P101101 | m | Conductor Cu bipolar 2x2,5 rv 0,6/1 kV (material; 23/07/1998) | 4 | 0.98 | 3.92 |
| P10209 | pp | Petit material | 1 | 29.83 | 29.83 |
| M0214 | h | Camió grua 12 tn | 0.2 | 62.74 | 12.55 |
| % | % | Despeses generals | 6 % | 463.06 | 27.78 |
|  |  | Total |  |  | 490.84 |

| Amidament | Uts. | Parcial |
|---|---|---|
| Voreres Arbocet | 30 | 30.00 |
| Total |  | 30 |

**MOD0028** u Llumenera model CLAMOD Led 37 W de Carandini o similar (23/07/1998)
30 u × 570.39 (604.61 amb costos indirectes) = 18138.30
Llumenera model CLAMOD Led amb làmpades de 37 W incloses, color a definir per la DF i caixa de fusibles inclòs

| Codi | Ut | Descripció | Rendiment | Preu | Import |
|---|---|---|---|---|---|
| O0101 | h | Cap de colla | 0.15 | 26.37 | 3.96 |
| O0102 | h | Oficial 1ª | 1.05 | 24.9 | 26.15 |
| O0110 | h | Peó | 1.05 | 20.75 | 21.79 |
| P990171 | u | Llumenera model CLAMOD Led 37W (Carandini) (material; 01/09/2013) | 1 | 425 | 425.00 |
| P10209 | pp | Petit material | 1 | 29.83 | 29.83 |
| M0214 | h | Camió grua 12 tn | 0.5 | 62.74 | 31.37 |
| % | % | Despeses generals | 6 % | 538.10 | 32.29 |
|  |  | Total |  |  | 570.39 |

| Amidament | Uts. | Parcial |
|---|---|---|
| Voreres Arbocet | 30 | 30.00 |
| Total |  | 30 |

**E1626** u Legalització del nou enllumenat públic (07/04/2022)
1 u × 1500 (1590 amb costos indirectes) = 1590.00
Redacció i disseny de les memòries o projecte d'enllumenat públic visat i legalització de les instal·lacions, inclòs permisos, declaració responsable per la posada en servei, certificats de la instal·lació, inscripció RITSIC, càlculs i butlletins.

**E1627X** pa Treballs d'ampliació del quadre d'enllumenat públic existent per adaptar-lo a les noves línies projectades (15/01/2025)
1 pa × 2500 (2650 amb costos indirectes) = 2650.00
Partida alçada ajustificar per treballs d'ampliació del quadre d'enllumenat públic existent per adaptar-lo a les noves línies projectades

### 0803 OBRES ACCESSÒRIES (15/01/2025)
Import: 66504.5

**E0342A** m3 Excavació manual amb seguimet arqueològic, inclòs tranport (15/01/2025)
25 m3 × 49.6 (52.58 amb costos indirectes) = 1314.50
Excavació a cel obert, per mitjans manuals, amb extracció de terres a les vores, en buidats, inclòs càrrega i transport, amb seguiment arqueològic.

| Codi | Ut | Descripció | Rendiment | Preu | Import |
|---|---|---|---|---|---|
| O0102 | h | Oficial 1ª | 0.2 | 24.9 | 4.98 |
| O0110 | h | Peó | 2 | 20.75 | 41.50 |
| O0101 | h | Cap de colla | 0.05 | 26.37 | 1.32 |
| P1613 | u | Cànon d'abocador | 1.2 | 1.5 | 1.80 |
|  |  | Total |  |  | 49.6 |

**E9934** pa Seguiment i control arqueològic de l'obra (15/01/2025)
1 pa × 11500 (12190 amb costos indirectes) = 12190.00
Partida alçada a justificar per a la Intervenció arqueològica preventiva de l'obra, inclou el projecte d'intervenció, tramitació de permisos, taxes, el control arqueològic de l'obra i la redacció de l'informe i còpies pel departament de Cultura de la Generalitat de Catalunya, segons l'art.14 i següents del Decret 78/2002 de 5 març del reglament de protecció del patrimoni arqueològic i paleontològic, inclòs les excavacions i totes les operacions necessàries de caràcter arqueològic.

**E1601** pa A justificar obres no previstes i imprescindibles (15/01/2025)
1 pa × 35000 (37100 amb costos indirectes) = 37100.00
Partida alçada a justificar per a obres no previstes i imprescindibles de realitzar.

**E1620** pa Cobrament íntegre seguretat viària, senyalització i desv provisionals (15/01/2025)
1 pa × 15000 (15900 amb costos indirectes) = 15900.00
Partida alçada d'abonament íntegre per a la seguretat viària, inclòs senyalistes, instal·lacions de semàfors, senyalització horitzontal i vertical, abalisament, proteccions, barreres de seguretat, tancaments i de tots els desviaments provisionals durant les diferents fases d'execució de les obres i d'acord amb el seu avanç, inclòs els desplaçaments, muntatge i desmuntatge, manteniment, trasllats i tots els mitjans i elements auxiliars que requereixin, mà d'obra, maquinària i materials, segons indicacions de la Direcció de l'Obra.

## 09 SENYALITZACIÓ I ABALISAMENT (23/07/1998)
Import: 139675.04

### 0901 SENYALITZACIÓ HORITZONTAL (15/01/2025)
Import: 10560.37

**E0706** m Marca viària longitudinal 15 cm. amplada, pintura acrílica (15/01/2025)
11684 m × 0.77 (0.82 amb costos indirectes) = 9580.88
Marca viària longitudinal de 15 cm d'amplada sobre paviment per a ús permanent i retrorreflectant en sec, amb humitat i amb pluja, tipus P-RR, amb pintura acrílica de color blanco o groc i microesferes de vidre, aplicada mecànicament mitjançant polvorització, incloent el premarcatge.

| Codi | Ut | Descripció | Rendiment | Preu | Import |
|---|---|---|---|---|---|
| O0101 | h | Cap de colla | 0.0015 | 26.37 | 0.04 |
| O0102 | h | Oficial 1ª | 0.0015 | 24.9 | 0.04 |
| O0110 | h | Peó | 0.003 | 20.75 | 0.06 |
| M0224 | h | Màquina pintura bandes autop. (maquinària) | 0.0015 | 41.57 | 0.06 |
| M0364 | h | Furgoneta de 3500 kg (maquinària) | 0.0015 | 8.12 | 0.01 |
| P14220 | kg | Pintura acrílica en solució aquosa o amb dissolvent (material; 15/01/2025) | 0.135 | 3.45 | 0.47 |
| P14210 | kg | Microesferes de vidre (material; 15/01/2025) | 0.072 | 1.21 | 0.09 |
|  |  | Total |  |  | 0.77 |

| Amidament | Uts. | Llarg | Parcial |
|---|---|---|---|
| M-2.6 Tronc | 1 | 2502.4 | 2502.40 |
|  | 1 | 1248.1 | 1248.10 |
| M-2.6 Enllaços | 1 | 428.5 | 428.50 |
|  | 1 | 35 | 35.00 |
| M-1.12 Tronc lateral | 0.5 | 250 | 125.00 |
| M-1.12 Tronc central | 0.5 | 232 | 116.00 |
| M-1.12 Enllaços | 0.5 | 14 | 7.00 |
| M-7.3b | 1 | 122 | 122.00 |
| pintura groga | 2 | 1050 | 2100.00 |
|  | 2 | 250 | 500.00 |
|  | 3 | 1500 | 4500.00 |
| Subtotal |  |  | 11684.00 |
| Total |  |  | 11684 |

**E0732** m Marca viària transversal 40 cm. amplada, pintura blanca (15/01/2025)
51.2 m × 1.88 (1.99 amb costos indirectes) = 101.89
Marca viària transversal de 40 cm d'amplada sobre paviment per a ús permanent i retrorreflectant en sec, amb humitat i amb pluja, tipus P-RR, amb pintura acrílica de color blanc i microesferes de vidre, aplicada mecànicament mitjançant polvorització, incloent el premarcatge.

| Codi | Ut | Descripció | Rendiment | Preu | Import |
|---|---|---|---|---|---|
| O0101 | h | Cap de colla | 0.003 | 26.37 | 0.08 |
| O0102 | h | Oficial 1ª | 0.003 | 24.9 | 0.07 |
| O0110 | h | Peó | 0.006 | 20.75 | 0.12 |
| M0224 | h | Màquina pintura bandes autop. | 0.003 | 41.57 | 0.12 |
| M0364 | h | Furgoneta de 3500 kg | 0.003 | 8.12 | 0.02 |
| P14220 | kg | Pintura acrílica en solució aquosa o amb dissolvent | 0.36 | 3.45 | 1.24 |
| P14210 | kg | Microesferes de vidre | 0.192 | 1.21 | 0.23 |
|  |  | Total |  |  | 1.88 |

| Amidament | Uts. | Llarg | Parcial |
|---|---|---|---|
| M-4.1 STOP | 7 | 1 | 7.00 |
|  | 5 | 1 | 5.00 |
|  | 9 | 1 | 9.00 |
|  | 12 | 1 | 12.00 |
|  | 3.1 | 1 | 3.10 |
|  | 3.1 | 1 | 3.10 |
| M-4.2 CEDIU | 17.91 | 0.67 | 12.00 |
| Subtotal |  |  | 51.20 |
| Total |  |  | 51.2 |

**E0708** m2 Marca viària transversal, fletxes, inscripcions i zebrats, pintura acrílica (15/01/2025)
54.85 m2 × 15.09 (16 amb costos indirectes) = 877.60
Marca viària transversal, fletxes, inscripcions i zebrats per a ús permanent i retrorreflectant en sec, amb humitat i amb pluja, tipus P-RR, amb pintura acrílica de color blanc o de color i microesferes de vidre, aplicada amb màquina d'accionament manual, incloent el premarcatge.

| Codi | Ut | Descripció | Rendiment | Preu | Import |
|---|---|---|---|---|---|
| O0101 | h | Cap de colla | 0.08 | 26.37 | 2.11 |
| O0102 | h | Oficial 1ª | 0.08 | 24.9 | 1.99 |
| O0110 | h | Peó | 0.16 | 20.75 | 3.32 |
| M0224 | h | Màquina pintura bandes autop. | 0.08 | 41.57 | 3.33 |
| M0364 | h | Furgoneta de 3500 kg | 0.08 | 8.12 | 0.65 |
| P14220 | kg | Pintura acrílica en solució aquosa o amb dissolvent | 0.9 | 3.45 | 3.11 |
| P14210 | kg | Microesferes de vidre | 0.48 | 1.21 | 0.58 |
|  |  | Total |  |  | 15.09 |

| Amidament | Uts. | Llarg | Parcial |
|---|---|---|---|
| M-6.4 STOP | 4 | 1.23 | 4.92 |
| M-6.5 CEDIU | 1 | 1.43 | 1.43 |
| Zebrats (aparcaments) | 1 | 12.5 | 12.50 |
| M-4.3 Pas vianants | 3 | 12 | 36.00 |
| Subtotal |  |  | 54.85 |
| Total |  |  | 54.85 |

### 0902 SENYALITZACIÓ VERTICAL (23/07/1998)
Import: 17849.37

**E0709** u Placa reflectora triangular L=90 cm., classe RA2
6 u × 88.81 (94.14 amb costos indirectes) = 564.84
Placa reflectora triangular d'acer galvanitzat de 90 cm. de costat, per a senyals de trànsit, amb revestiment reflectant HI classe RA2, inclòs ancoratges, cargoleria i elements de fixació al suport, sense incloure el suport, totalment col·locada.

| Codi | Ut | Descripció | Rendiment | Preu | Import |
|---|---|---|---|---|---|
| O0102 | h | Oficial 1ª | 0.3 | 24.9 | 7.47 |
| O0110 | h | Peó | 0.3 | 20.75 | 6.23 |
| P1401 | u | Placa triang. reflect. 90 cm. RA2 (material) | 1 | 58.72 | 58.72 |
| M0214C | h | Camió grua de 5t | 0.3 | 54.62 | 16.39 |
|  |  | Total |  |  | 88.81 |

**E0711** u Placa reflectora circular Ø60 cm, classe RA2
10 u × 85.61 (90.75 amb costos indirectes) = 907.50
Placa reflectora circular d'acer galvanitzat de 60 cm. de diàmetre, per a senyals de trànsit, amb revestiment reflectant HI classe RA2, inclòs ancoratges i cargoleria, sense incloure el suport, totalment col·locada.

| Codi | Ut | Descripció | Rendiment | Preu | Import |
|---|---|---|---|---|---|
| O0102 | h | Oficial 1ª | 0.3 | 24.9 | 7.47 |
| O0110 | h | Peó | 0.3 | 20.75 | 6.23 |
| P1403 | u | Placa circular reflect. 60 cm. RA2 (material) | 1 | 55.52 | 55.52 |
| M0214C | h | Camió grua de 5t | 0.3 | 54.62 | 16.39 |
|  |  | Total |  |  | 85.61 |

**E0713** u Placa reflectora octogonal 60 cm. doble apotema, classe RA2
4 u × 85.61 (90.75 amb costos indirectes) = 363.00
Placa reflectora octogonal d'acer galvanitzat de 60 cm. de doble apotema, per a senyals de trànsit, amb revestiment reflectant HI classe RA2, inclòs ancoratges i cargoleria, sense incloure el suport, totalment col·locada.

| Codi | Ut | Descripció | Rendiment | Preu | Import |
|---|---|---|---|---|---|
| O0102 | h | Oficial 1ª | 0.3 | 24.9 | 7.47 |
| O0110 | h | Peó | 0.3 | 20.75 | 6.23 |
| P1420 | u | Placa octog. reflect. 60 cm. RA2 (material) | 1 | 55.52 | 55.52 |
| M0214C | h | Camió grua de 5t | 0.3 | 54.62 | 16.39 |
|  |  | Total |  |  | 85.61 |

**E0715** u Placa reflectora quadrada de 60 cm. costat, classe RA2
2 u × 88.29 (93.59 amb costos indirectes) = 187.18
Placa reflectora quadrada d'acer galvanitzat de 60 cm. de costat, per a senyals de trànsit, amb revestiment reflectant HI classe RA2, inclòs ancoratges i cargoleria, sense incloure el suport, totalment col·locada.

| Codi | Ut | Descripció | Rendiment | Preu | Import |
|---|---|---|---|---|---|
| O0102 | h | Oficial 1ª | 0.3 | 24.9 | 7.47 |
| O0110 | h | Peó | 0.3 | 20.75 | 6.23 |
| P1408 | u | Placa infor. refl. 60x60 cm. RA2 (material) | 1 | 58.2 | 58.20 |
| M0214C | h | Camió grua de 5t | 0.3 | 54.62 | 16.39 |
|  |  | Total |  |  | 88.29 |

**E0717** u Placa reflectora rectangular 90x60 cm, classe RA2
2 u × 121.53 (128.82 amb costos indirectes) = 257.64
Placa reflectora rectangular d'acer galvanitzat de 90x60 cm.,per a senyals de trànsit, amb revestiment reflectant HI classe RA2, inclòs ancoratges i cargoleria, sense incloure el suport, totalment col·locada.

| Codi | Ut | Descripció | Rendiment | Preu | Import |
|---|---|---|---|---|---|
| O0102 | h | Oficial 1ª | 0.35 | 24.9 | 8.72 |
| O0110 | h | Peó | 0.35 | 20.75 | 7.26 |
| P1409 | u | Placa infor. refl. 60x90 cm. RA2 (material) | 1 | 86.43 | 86.43 |
| M0214C | h | Camió grua de 5t | 0.35 | 54.62 | 19.12 |
|  |  | Total |  |  | 121.53 |

**E0751** u Placa circular d'alumini Ø60 cm, classe RA2
2 u × 91.9 (97.41 amb costos indirectes) = 194.82
Placa circular d'alumini per a senyals de trànsit de Ø= 60 cm, amb revestiment reflectant HI classe RA2, inclòs ancoratges i cargoleria, sense incloure el suport, totalment col·locada.

| Codi | Ut | Descripció | Rendiment | Preu | Import |
|---|---|---|---|---|---|
| O0102 | h | Oficial 1ª | 0.35 | 24.9 | 8.72 |
| O0110 | h | Peó | 0.35 | 20.75 | 7.26 |
| P14820 | u | Placa rodona alumini reflect. 60 cm. RA2 (material) | 1 | 56.8 | 56.80 |
| M0214C | h | Camió grua de 5t | 0.35 | 54.62 | 19.12 |
|  |  | Total |  |  | 91.9 |

**E0753** u Placa octogonal d'alumini 60 cm doble apotema, classe RA2
2 u × 96.81 (102.62 amb costos indirectes) = 205.24
Placa octogonal d'alumini per a senyals de trànsit de 60 cm, de doble apotema, amb revestiment reflectant HI classe RA2, inclòs ancoratges i cargoleria, sense incloure el suport, totalment col·locada.

| Codi | Ut | Descripció | Rendiment | Preu | Import |
|---|---|---|---|---|---|
| O0102 | h | Oficial 1ª | 0.35 | 24.9 | 8.72 |
| O0110 | h | Peó | 0.35 | 20.75 | 7.26 |
| P1484 | u | Placa octogonal alumini reflect. 60 cm. RA2 (material) | 1 | 61.71 | 61.71 |
| M0214C | h | Camió grua de 5t | 0.35 | 54.62 | 19.12 |
|  |  | Total |  |  | 96.81 |

**E0754** u Placa quadrada d'alumini, L=60 cm, classe RA2
6 u × 105.88 (112.23 amb costos indirectes) = 673.38
Placa quadrada d'alumini per a senyals de trànsit de L=60 cm, amb revestiment reflectant HI classe RA2, inclòs ancoratges i cargoleria, sense incloure el suport, totalment col·locada.

| Codi | Ut | Descripció | Rendiment | Preu | Import |
|---|---|---|---|---|---|
| O0102 | h | Oficial 1ª | 0.35 | 24.9 | 8.72 |
| O0110 | h | Peó | 0.35 | 20.75 | 7.26 |
| P1485 | u | Placa quadrada alumini reflect. 60 cm. (material) | 1 | 70.78 | 70.78 |
| M0214C | h | Camió grua de 5t | 0.35 | 54.62 | 19.12 |
|  |  | Total |  |  | 105.88 |

**E07521** u Placa triangular d'alumini L= 90 cm, classe RA2
2 u × 107.29 (113.73 amb costos indirectes) = 227.46
Placa triangular d'alumini per a senyals de trànsit de L= 90 cm, amb revestiment reflectant HI classe RA2, inclòs ancoratges i cargoleria, sense incloure el suport, totalment col·locada.

| Codi | Ut | Descripció | Rendiment | Preu | Import |
|---|---|---|---|---|---|
| O0102 | h | Oficial 1ª | 0.4 | 24.9 | 9.96 |
| O0110 | h | Peó | 0.4 | 20.75 | 8.30 |
| P14832 | u | Placa triangular alumini reflect. 90 cm. RA2 (material) | 1 | 67.18 | 67.18 |
| M0214C | h | Camió grua de 5t | 0.4 | 54.62 | 21.85 |
|  |  | Total |  |  | 107.29 |

**E0725** u Suport rectangular d'acer galvanitzat de 80x40x2 mm. 1 senyal
13 u × 111.83 (118.54 amb costos indirectes) = 1541.02
Suport rectangular d'acer galvanitzat de 80x40x2 mm, per a la col·locació d'una senyal de trànsit en carreteres i voreres, fins una alçada lliure de 2,20m, inclòs fonamentació i col·locació

| Codi | Ut | Descripció | Rendiment | Preu | Import |
|---|---|---|---|---|---|
| O0102 | h | Oficial 1ª | 0.35 | 24.9 | 8.72 |
| O0110 | h | Peó | 0.35 | 20.75 | 7.26 |
| P1417 | m | Suport tub acer galv. 80x40x2mm. (material) | 3.2 | 13.92 | 44.54 |
| P0504 | m3 | Formigó HM-20 posat a l'obra (material) | 0.12 | 95 | 11.40 |
| M0207 | h | Retroexcavadora 100 hp | 0.35 | 59.41 | 20.79 |
| M0214C | h | Camió grua de 5t | 0.35 | 54.62 | 19.12 |
|  |  | Total |  |  | 111.83 |

| Amidament | Uts. | Parcial |
|---|---|---|
|  | 11 | 11.00 |
|  | 2 | 2.00 |
| Subtotal |  | 13.00 |
| Total |  | 13 |

**E07391** u Suport rectangular d'acer galvanitzat de 100x50x3 mm. 2 senyals
1 u × 158.19 (167.68 amb costos indirectes) = 167.68
Suport rectangular d'acer galvanitzat de 80x40x2 mm, per a la col·locació de dues senyals de trànsit en carreteresi voreres, fins una alçada lliure de 2,20m, inclòs fonamentació i col·locació

| Codi | Ut | Descripció | Rendiment | Preu | Import |
|---|---|---|---|---|---|
| O0102 | h | Oficial 1ª | 0.4 | 24.9 | 9.96 |
| O0110 | h | Peó | 0.4 | 20.75 | 8.30 |
| P1439 | m | Suport acer galv. 100x50x3 mm (material) | 4.4 | 17.55 | 77.22 |
| P0504 | m3 | Formigó HM-20 posat a l'obra | 0.18 | 95 | 17.10 |
| M0207 | h | Retroexcavadora 100 hp | 0.4 | 59.41 | 23.76 |
| M0214C | h | Camió grua de 5t | 0.4 | 54.62 | 21.85 |
|  |  | Total |  |  | 158.19 |

**E0720** u Placa reflectora rectangular de 60x20 cm. classe RA2
2 u × 52.8 (55.97 amb costos indirectes) = 111.94
Placa reflectora rectangular d'acer galvanitzat de 60x20 cm. complementària, amb revestiment reflectant HI classe RA2, inclòs ancoratges i cargoleria.

| Codi | Ut | Descripció | Rendiment | Preu | Import |
|---|---|---|---|---|---|
| O0102 | h | Oficial 1ª | 0.2 | 24.9 | 4.98 |
| O0110 | h | Peó | 0.2 | 20.75 | 4.15 |
| P1428 | u | Placa comp. refl. 60x20 cm. RA2 (material) | 1 | 32.75 | 32.75 |
| M0214C | h | Camió grua de 5t | 0.2 | 54.62 | 10.92 |
|  |  | Total |  |  | 52.8 |

**E07571** m2 Placa d'alumini >0,50 i <1,00 m2, rev. DG, classe RA3, amb abraçadores
1.08 m2 × 413.62 (438.44 amb costos indirectes) = 473.52
Placa d'alumini superior a 0,50 m² i fins a 1,00 m², per a senyals de trànsit tipus flextes i cartells, amb revestiment reflectant DG classe RA3, inclosos elements de fixació al suport, sense incloure el suport, totalment col·locada

| Codi | Ut | Descripció | Rendiment | Preu | Import |
|---|---|---|---|---|---|
| O0102 | h | Oficial 1ª | 0.5 | 24.9 | 12.45 |
| O0110 | h | Peó | 0.5 | 20.75 | 10.38 |
| P14971 | m2 | Placa d'alumini de 0,50 m2 a 1,00 m2, DG,RA3 (material) | 1 | 359.4 | 359.40 |
| P14975A | u | Pp Abraçadores o brides d'alumini i elements de fixació al suport de senyals de trànsit (material) | 6 | 2.5 | 15.00 |
| M0214C | h | Camió grua de 5t | 0.3 | 54.62 | 16.39 |
|  |  | Total |  |  | 413.62 |

| Amidament | Uts. | Llarg | Parcial |
|---|---|---|---|
| pas elevat | 2 | 0.54 | 1.08 |
| Total |  |  | 1.08 |

**E07551** m2 Placa d'alumini, fins a 0,10 m2, classe RA2 amb abraçadores
0.16 m2 × 596.67 (632.47 amb costos indirectes) = 101.20
Placa d'alumini fins a 0,10 m2, per a senyals de trànsit, amb revestiment reflectant HI classe RA2, inclosos elements de fixació al suport, sense incloure el suport, totalment col·locada

| Codi | Ut | Descripció | Rendiment | Preu | Import |
|---|---|---|---|---|---|
| O0102 | h | Oficial 1ª | 0.3 | 24.9 | 7.47 |
| O0110 | h | Peó | 0.3 | 20.75 | 6.23 |
| P14951 | m2 | Placa complementària d'alumini, fins a 0,10 m2, classe RA2 (material) | 1 | 561.58 | 561.58 |
| P14975A | u | Pp Abraçadores o brides d'alumini i elements de fixació al suport de senyals de trànsit | 2 | 2.5 | 5.00 |
| M0214C | h | Camió grua de 5t | 0.3 | 54.62 | 16.39 |
|  |  | Total |  |  | 596.67 |

| Amidament | Uts. | Llarg | Parcial |
|---|---|---|---|
|  | 2 | 0.08 | 0.16 |
| Total |  |  | 0.16 |

**E0755** m2 Placa d'alumini > 0,10 m² i < 0,25 m², classe RA2, amb abraçadores
0.16 m2 × 471.36 (499.64 amb costos indirectes) = 79.94
Placa d'alumini superior a 0,10 m2 i fins a 0,25 m2, per a senyals de trànsit tipus flextes i cartells, amb revestiment reflectant HI classe RA2, inclosos elements de fixació al suport, sense incloure suport, totalment col·locada

| Codi | Ut | Descripció | Rendiment | Preu | Import |
|---|---|---|---|---|---|
| O0102 | h | Oficial 1ª | 1.2 | 24.9 | 29.88 |
| O0110 | h | Peó | 1.2 | 20.75 | 24.90 |
| P1495 | m2 | Placa d'alumini d'ident. carret. > 0,10 m2 i < 0,25 m2, classe RA2 (material) | 1 | 395.19 | 395.19 |
| P14975A | u | Pp Abraçadores o brides d'alumini i elements de fixació al suport de senyals de trànsit | 2 | 2.5 | 5.00 |
| M0214C | h | Camió grua de 5t | 0.3 | 54.62 | 16.39 |
|  |  | Total |  |  | 471.36 |

| Amidament | Uts. | Llarg | Parcial |
|---|---|---|---|
| Senyal 8 | 1 | 0.16 | 0.16 |
| Total |  |  | 0.16 |

**E0756** m2 Placa d'alumini >0,25 m² i <0,50 m², classe RA2, amb abraçadores
1.16 m2 × 390.85 (414.3 amb costos indirectes) = 480.59
Placa d'alumini superior a 0,25 m² i fins a 0,50 m², per a senyals de trànsit tipus flextes i cartells, amb revestiment reflectant HI classe RA2, inclòs ancoratges i cargoleria, sense incloure el suport, totalment col·locada.

| Codi | Ut | Descripció | Rendiment | Preu | Import |
|---|---|---|---|---|---|
| O0102 | h | Oficial 1ª | 0.7 | 24.9 | 17.43 |
| O0110 | h | Peó | 0.7 | 20.75 | 14.53 |
| P1496 | m2 | Placa d'alumini de 0,25 a 0,50 m2 RA2 (material) | 1 | 332.5 | 332.50 |
| P14975A | u | Pp Abraçadores o brides d'alumini i elements de fixació al suport de senyals de trànsit | 4 | 2.5 | 10.00 |
| M0214C | h | Camió grua de 5t | 0.3 | 54.62 | 16.39 |
|  |  | Total |  |  | 390.85 |

| Amidament | Uts. | Llarg | Parcial |
|---|---|---|---|
| Senyal 2 | 1 | 0.28 | 0.28 |
| Senyal 3 | 1 | 0.28 | 0.28 |
| Senyal 7 | 2 | 0.3 | 0.60 |
| Subtotal |  |  | 1.16 |
| Total |  |  | 1.16 |

**E0757** m2 Placa d'alumini >0,50 m² i <1,00 m², classe RA2, amb abraçadores
3.13 m2 × 342.09 (362.62 amb costos indirectes) = 1135.00
Placa d'alumini superior a 0,50 m² i fins a 1,00 m², per a senyals de trànsit tipus flextes i cartells, amb revestiment reflectant HI classe RA2, inclòs ancoratges i cargoleria, sense incloure el suport, totalment col·locada

| Codi | Ut | Descripció | Rendiment | Preu | Import |
|---|---|---|---|---|---|
| O0102 | h | Oficial 1ª | 0.5 | 24.9 | 12.45 |
| O0110 | h | Peó | 0.5 | 20.75 | 10.38 |
| P14970 | m2 | Placa d'alumini de 0,50 m2 a 1,00 m2 RA2 (material) | 1 | 287.87 | 287.87 |
| P14975A | u | Pp Abraçadores o brides d'alumini i elements de fixació al suport de senyals de trànsit | 6 | 2.5 | 15.00 |
| M0214C | h | Camió grua de 5t | 0.3 | 54.62 | 16.39 |
|  |  | Total |  |  | 342.09 |

| Amidament | Uts. | Llarg | Parcial |
|---|---|---|---|
| Senyal 4 | 1 | 0.55 | 0.55 |
| Senyal 5 | 1 | 0.55 | 0.55 |
| Senyal 6 | 1 | 0.55 | 0.55 |
| Senyal 7 | 1 | 0.55 | 0.55 |
| Senyal 8 | 1 | 0.93 | 0.93 |
| Subtotal |  |  | 3.13 |
| Total |  |  | 3.13 |

**E0758** m2 Placa d'alumini >1,00 m² i <1,50 m², classe RA2, amb abraçadores
2.92 m2 × 305.68 (324.02 amb costos indirectes) = 946.14
Placa d'alumini superior a 1,00 m² i fins a 1,50 m², per a senyals de trànsit tipus flextes i cartells, amb revestiment reflectant HI classe RA2, inclòs ancoratges i cargoleria, sense incloure el suport, totalment col·locada.

| Codi | Ut | Descripció | Rendiment | Preu | Import |
|---|---|---|---|---|---|
| O0102 | h | Oficial 1ª | 0.4 | 24.9 | 9.96 |
| O0110 | h | Peó | 0.4 | 20.75 | 8.30 |
| P14972 | m2 | Placa d'alumini >1,00 m² i <1,50 m² RA2 (material) | 1 | 251.03 | 251.03 |
| P14975A | u | Pp Abraçadores o brides d'alumini i elements de fixació al suport de senyals de trànsit | 8 | 2.5 | 20.00 |
| M0214C | h | Camió grua de 5t | 0.3 | 54.62 | 16.39 |
|  |  | Total |  |  | 305.68 |

| Amidament | Uts. | Llarg | Parcial |
|---|---|---|---|
| Senyal 2 | 1 | 1.46 | 1.46 |
| Senyal 3 | 1 | 1.46 | 1.46 |
| Subtotal |  |  | 2.92 |
| Total |  |  | 2.92 |

**E07581** m2 Placa d'alumini >1,50 m² , classe RA2, amb abraçadores
3.18 m2 × 285.38 (302.5 amb costos indirectes) = 961.95
Placa d'alumini superior a 1,50 m² , per a senyals de trànsit tipus flextes i cartells, amb revestiment reflectant HI classe RA2, inclòs ancoratges i cargoleria, sense incloure el suport, totalment col·locada.

| Codi | Ut | Descripció | Rendiment | Preu | Import |
|---|---|---|---|---|---|
| O0102 | h | Oficial 1ª | 0.4 | 24.9 | 9.96 |
| O0110 | h | Peó | 0.4 | 20.75 | 8.30 |
| P14973 | m2 | Placa d'alumini superior a 1,50 m2 (material) | 1 | 225.73 | 225.73 |
| P14975A | u | Pp Abraçadores o brides d'alumini i elements de fixació al suport de senyals de trànsit | 10 | 2.5 | 25.00 |
| M0214C | h | Camió grua de 5t | 0.3 | 54.62 | 16.39 |
|  |  | Total |  |  | 285.38 |

| Amidament | Uts. | Llarg | Parcial |
|---|---|---|---|
| Senyal 1 | 2 | 1.59 | 3.18 |
| Total |  |  | 3.18 |

**E0761** m2 Placa o rètol en lames d'alumini > a 1,00 i fins a 1,50 m2, classe RA2
2.3 m2 × 305.65 (323.99 amb costos indirectes) = 745.18
Placa o rètol en lames d'alumini superior a 1,00 m2 i fins a 1,50 m2, per a senyals de trànsit, amb revestiment reflectant HI classe RA2, inclosos elements de fixació al suport, sense incloure suport, totalment col·locada

| Codi | Ut | Descripció | Rendiment | Preu | Import |
|---|---|---|---|---|---|
| O0102 | h | Oficial 1ª | 0.4 | 24.9 | 9.96 |
| O0110 | h | Peó | 0.4 | 20.75 | 8.30 |
| P14976 | m2 | Placa o rètol en lames d'alumini superior a 1,00 m2 i fins a 1,50 m2, RA2 (material) | 1 | 251 | 251.00 |
| P14975A | u | Pp Abraçadores o brides d'alumini i elements de fixació al suport de senyals de trànsit | 8 | 2.5 | 20.00 |
| M0214C | h | Camió grua de 5t | 0.3 | 54.62 | 16.39 |
|  |  | Total |  |  | 305.65 |

**E0762** m2 Placa o rètol en lames d'alumini > a 1,50 m2, classe RA2
9 m2 × 285.83 (302.98 amb costos indirectes) = 2726.82
Placa o rètol en lames d'alumini superior a 1,50 m2, per a senyals de trànsit, amb revestiment reflectant HI classe RA2, inclosos elements de fixació al suport, sense incloure el suport, totalment col·locada

| Codi | Ut | Descripció | Rendiment | Preu | Import |
|---|---|---|---|---|---|
| O0102 | h | Oficial 1ª | 0.35 | 24.9 | 8.72 |
| O0110 | h | Peó | 0.35 | 20.75 | 7.26 |
| P14977 | m2 | Placa o rètol en lames d'alumini > a 1,50 m2, refl. classe RA2 (material) | 1 | 225.73 | 225.73 |
| P14975A | u | Pp Abraçadores o brides d'alumini i elements de fixació al suport de senyals de trànsit | 10 | 2.5 | 25.00 |
| M0214C | h | Camió grua de 5t | 0.35 | 54.62 | 19.12 |
|  |  | Total |  |  | 285.83 |

| Amidament | Uts. | Llarg | Parcial |
|---|---|---|---|
|  | 2 | 4.5 | 9.00 |
| Total |  |  | 9 |

**E07381** m Pal d'alumini anoditzat color plata, Ø76 mm. MB (12/01/2009)
10.5 m × 26.81 (28.42 amb costos indirectes) = 298.41
Pal d'alumini anoditzat color plata, estriat, de 76 mm. de diàmetre MB, col·locat.

| Codi | Ut | Descripció | Rendiment | Preu | Import |
|---|---|---|---|---|---|
| O0102 | h | Oficial 1ª | 0.05 | 24.9 | 1.25 |
| O0110 | h | Peó | 0.09 | 20.75 | 1.87 |
| P1481 | m | Pal alumini diàmetre 76 mm. MB (material; 12/01/2009) | 1 | 23.69 | 23.69 |
|  |  | Total |  |  | 26.81 |

| Amidament | Uts. | Llarg | Parcial |
|---|---|---|---|
|  | 3 | 3.5 | 10.50 |
| Total |  |  | 10.5 |

**E0745** m Pal d'alumini anoditzat color plata, Ø90 mm. MC (23/07/1998)
16.73 m × 33.48 (35.49 amb costos indirectes) = 593.75
Pal d'alumini anoditzat color plata, estriat, de 90 mm. de diàmetre MC, col·locat.

| Codi | Ut | Descripció | Rendiment | Preu | Import |
|---|---|---|---|---|---|
| O0102 | h | Oficial 1ª | 0.05 | 24.9 | 1.25 |
| O0110 | h | Peó | 0.09 | 20.75 | 1.87 |
| P1472 | m | Pal alumini diàmetre 90 mm. MC (material; 23/07/1998) | 1 | 30.36 | 30.36 |
|  |  | Total |  |  | 33.48 |

| Amidament | Uts. | Llarg | Parcial |
|---|---|---|---|
| Senyal 4 | 1 | 3.02 | 3.02 |
| Senyal 5 | 1 | 3.02 | 3.02 |
| Senyal 6 | 1 | 3.02 | 3.02 |
| Senyal 3 | 1 | 2.2 | 2.20 |
| Senyal 2 | 1 | 2.2 | 2.20 |
| Senyal 7 | 1 | 1.62 | 1.62 |
| Senyal 8 | 1 | 1.65 | 1.65 |
| Subtotal |  |  | 16.73 |
| Total |  |  | 16.73 |

**E0746** m Pal d'alumini anoditzat color plata, Ø114 mm. MD (23/07/1998)
9.4 m × 38.32 (40.62 amb costos indirectes) = 381.83
Pal d'alumini anoditzat color plata, estriat, de 114 mm. de diàmetre MD, col·locat.

| Codi | Ut | Descripció | Rendiment | Preu | Import |
|---|---|---|---|---|---|
| O0102 | h | Oficial 1ª | 0.05 | 24.9 | 1.25 |
| O0110 | h | Peó | 0.09 | 20.75 | 1.87 |
| P14730 | m | Pal alumini diàmetre 114 mm. MD (material; 23/07/1998) | 1 | 35.2 | 35.20 |
|  |  | Total |  |  | 38.32 |

| Amidament | Uts. | Llarg | Parcial |
|---|---|---|---|
| Senyal 3 | 1 | 2.35 | 2.35 |
| Senyal 2 | 1 | 2.35 | 2.35 |
| Senyal 7 | 1 | 2.35 | 2.35 |
| Senyal 8 | 1 | 2.35 | 2.35 |
| Subtotal |  |  | 9.40 |
| Total |  |  | 9.4 |

**E07461** m Pal d'alumini anoditzat color plata, Ø114/Ø140 mm. ME (12/01/2009)
2.15 m × 57.21 (60.64 amb costos indirectes) = 130.38
Pal d'alumini anoditzat color plata, estriat, de 114 mm. de diàmetre MF, col·locat.

| Codi | Ut | Descripció | Rendiment | Preu | Import |
|---|---|---|---|---|---|
| O0102 | h | Oficial 1ª | 0.05 | 24.9 | 1.25 |
| O0110 | h | Peó | 0.09 | 20.75 | 1.87 |
| P14731 | m | Pal alumini diàmetre 114 o 140 mm. ME (material; 12/01/2009) | 1 | 54.09 | 54.09 |
|  |  | Total |  |  | 57.21 |

| Amidament | Uts. | Llarg | Parcial |
|---|---|---|---|
| Senyal 1 | 1 | 2.15 | 2.15 |
| Total |  |  | 2.15 |

**E07462** m Pal d'alumini anoditzat color plata, Ø140 mm. MF (23/07/1998)
2.35 m × 92.99 (98.57 amb costos indirectes) = 231.64
Pal d'alumini anoditzat color plata, estriat, de 140 mm. de diàmetre MF, col·locat.

| Codi | Ut | Descripció | Rendiment | Preu | Import |
|---|---|---|---|---|---|
| O0102 | h | Oficial 1ª | 0.05 | 24.9 | 1.25 |
| O0110 | h | Peó | 0.09 | 20.75 | 1.87 |
| P14732 | m | Pal alumini diàmetre 140 mm. MF (material; 23/07/1998) | 1 | 89.87 | 89.87 |
|  |  | Total |  |  | 92.99 |

| Amidament | Uts. | Llarg | Parcial |
|---|---|---|---|
| Senyal 1 | 1 | 2.35 | 2.35 |
| Total |  |  | 2.35 |

**E07441** u Base d'acer galvanitzat per a suport de 90 mm.
3 u × 133.63 (141.65 amb costos indirectes) = 424.95
Base d'acer galvanitzat per a subjecció al fonament del suport de 90 mm de diàmetre de senyals de trànsit, col·locat, inclòs el subministre dels perns roscats d'ancoratge del fonament

| Codi | Ut | Descripció | Rendiment | Preu | Import |
|---|---|---|---|---|---|
| O0102 | h | Oficial 1ª | 0.2 | 24.9 | 4.98 |
| O0110 | h | Peó | 0.2 | 20.75 | 4.15 |
| P14711 | u | Base d'acer galvanit. suport 90 mm., inclòs perns (material) | 1 | 113.58 | 113.58 |
| M0214C | h | Camió grua de 5t | 0.2 | 54.62 | 10.92 |
|  |  | Total |  |  | 133.63 |

**E07442** u Base d'acer galvanitzat per a suport de 114 mm.
4 u × 142.7 (151.26 amb costos indirectes) = 605.04
Base d'acer galvanitzat per a subjecció al fonament del suport de 114 mm de diàmetre de senyals de trànsit, col·locat, inclòs el subministre dels perns roscats d'ancoratge del fonament

| Codi | Ut | Descripció | Rendiment | Preu | Import |
|---|---|---|---|---|---|
| O0102 | h | Oficial 1ª | 0.2 | 24.9 | 4.98 |
| O0110 | h | Peó | 0.2 | 20.75 | 4.15 |
| P14712 | u | Base d'acer galvanit. suport 114 mm. inclòs perns (material) | 1 | 122.65 | 122.65 |
| M0214C | h | Camió grua de 5t | 0.2 | 54.62 | 10.92 |
|  |  | Total |  |  | 142.7 |

**E07443** u Base d'acer galvanitzat per a suport de 140 mm.
1 u × 159.22 (168.77 amb costos indirectes) = 168.77
Base d'acer galvanitzat per a subjecció al fonament del suport de 140 mm de diàmetre de senyals de trànsit, col·locat, inclòs el subministre dels perns roscats d'ancoratge del fonament

| Codi | Ut | Descripció | Rendiment | Preu | Import |
|---|---|---|---|---|---|
| O0102 | h | Oficial 1ª | 0.2 | 24.9 | 4.98 |
| O0110 | h | Peó | 0.2 | 20.75 | 4.15 |
| P14713 | u | Base d'acer galvanit. suport 140 mm. inclòs perns (material) | 1 | 139.17 | 139.17 |
| M0214C | h | Camió grua de 5t | 0.2 | 54.62 | 10.92 |
|  |  | Total |  |  | 159.22 |

**E0730** m3 Fonamentació per a plaques i panells de senyal. vertical d'alumini amb perns (15/01/2025)
3.52 m3 × 255.61 (270.95 amb costos indirectes) = 953.74
Fonamentació per a senyals, plaques i panells de senyalització vertical d'alumini, amb formigó HM-20, inclosa excavació, càrrega i transport a l'abocador del material sobrant i col·locació dels perns d'ancoratge roscats (sense el subministre), segons plànols, totalment acabada

| Codi | Ut | Descripció | Rendiment | Preu | Import |
|---|---|---|---|---|---|
| O0101 | h | Cap de colla | 0.2 | 26.37 | 5.27 |
| O0102 | h | Oficial 1ª | 2 | 24.9 | 49.80 |
| O0110 | h | Peó | 2 | 20.75 | 41.50 |
| P0503 | m3 | Formigó HM-20, =5% d'àrids reciclats, inclòs transport a l'obra | 1.1 | 96.5 | 106.15 |
| M0207 | h | Retroexcavadora 100 hp | 0.5 | 59.41 | 29.71 |
| M0225 | h | Vibrador | 1 | 2.09 | 2.09 |
| M0201 | h | Compressor aire gasoil 13,3 m³/h | 1 | 21.09 | 21.09 |
|  |  | Total |  |  | 255.61 |

| Amidament | Uts. | Llarg | Ample | Alt | Parcial |
|---|---|---|---|---|---|
| Senyal 1 | 1 | 0.8 | 1.2 | 0.8 | 0.77 |
| Senyal 3 | 1 | 0.7 | 1 | 0.7 | 0.49 |
| Senyal 2 | 1 | 0.7 | 1 | 0.7 | 0.49 |
| Senyal 4 | 1 | 0.6 | 0.9 | 0.6 | 0.32 |
| Senyal 5 | 1 | 0.6 | 0.9 | 0.6 | 0.32 |
| Senyal 6 | 1 | 0.6 | 0.9 | 0.6 | 0.32 |
| Senyal 7 | 1 | 0.7 | 1 | 0.7 | 0.49 |
| Senyal 8 | 1 | 0.6 | 0.9 | 0.6 | 0.32 |
| Subtotal |  |  |  |  | 3.52 |
| Total |  |  |  |  | 3.52 |

**E0723** u Fita quilomètrica amb placa reflectora de 40x60 cm, nivell 2 HIP (15/01/2025)
2 u × 202.78 (214.95 amb costos indirectes) = 429.90
Fita quilomètrica, amb placa reflectora de 600x400 mm, nivell 2 HIP, inclòs les 2 plaques, suports, ancoratges i cargoleria, excavació i fonamentació amb formigó HM-20, totalment col·locada
.

| Codi | Ut | Descripció | Rendiment | Preu | Import |
|---|---|---|---|---|---|
| O0102 | h | Oficial 1ª | 0.18 | 24.9 | 4.48 |
| O0110 | h | Peó | 0.2 | 20.75 | 4.15 |
| P1431 | u | Placa qm. refl. 40x60 cm (material) | 2 | 45.09 | 90.18 |
| P1439 | m | Suport acer galv. 100x50x3 mm | 2.5 | 17.55 | 43.88 |
| P0503 | m3 | Formigó HM-20, =5% d'àrids reciclats, inclòs transport a l'obra | 0.15 | 96.5 | 14.48 |
| M0207 | h | Retroexcavadora 100 hp | 0.4 | 59.41 | 23.76 |
| M0214C | h | Camió grua de 5t | 0.4 | 54.62 | 21.85 |
|  |  | Total |  |  | 202.78 |

**E0731** u Retirada de senyal o cartell
19 u × 15.48 (16.41 amb costos indirectes) = 311.79
Desmuntatge i retirada de senyal o cartell, demolició d'ancoratges i fonamentació de formigó, inclòs part proporcional de suports i transport a abocador o magatzem i cànon.

| Codi | Ut | Descripció | Rendiment | Preu | Import |
|---|---|---|---|---|---|
| O0101 | h | Cap de colla | 0.1 | 26.37 | 2.64 |
| O0110 | h | Peó | 0.4 | 20.75 | 8.30 |
| M0212B | h | Camió de trabuc 16 m³ | 0.1 | 45.4 | 4.54 |
|  |  | Total |  |  | 15.48 |

**E07312** u Trasllat de senyal d'indicació o orientació existent (15/01/2025)
1 u × 252.01 (267.13 amb costos indirectes) = 267.13
Trasllat de senyal d'indicació o orientació existent de qualsevol tipus a nova ubicació, inclòs la demolició de la base de formigó, l'excavació i fonamanetació de la nova base de formigó, tots els treballs i materials necessaris per deixar la partida acabada.

| Codi | Ut | Descripció | Rendiment | Preu | Import |
|---|---|---|---|---|---|
| O0101 | h | Cap de colla | 3 | 26.37 | 79.11 |
| O0110 | h | Peó | 3 | 20.75 | 62.25 |
| M0212B | h | Camió de trabuc 16 m³ | 0.5 | 45.4 | 22.70 |
| P1609 | m3 | Excavació de terres | 0.72 | 11.12 | 8.01 |
| E0502 | m3 | Formigó HM-20 per a fonaments i soleres (= 5% d'àrids reciclats) | 0.72 | 111.03 | 79.94 |
|  |  | Total |  |  | 252.01 |

### 0903 ABALISAMENT I SISTEMES DE CONTENCIÓ (23/07/1998)
Import: 111265.3

**E07006** m Barrera de seguretat BMSRA4/C h=1,5m, N2/A/W5, sense separador cada 4m, termolacat (15/01/2025)
512 m × 41.63 (44.13 amb costos indirectes) = 22594.56
Barrera de seguretat metàl·lica simple, amb nivell de contenció N2, índex de severitat A, amplada de treball W5, i deflexió dinàmica 1,6 segons UNE-EN 1317-2, sense separador, galvanitzada en calent i termolacat C4, incloent tanca de secció doble ona, pal de perfil C-120 de 1,5m de longitud cada 4m (BMSRA4/C), elements de fixació, topall final si s'escau, material auxiliar i captafars, a una alçaria de 750 mm, inclòs enclavament i soldadures, totalment col·locada en recta o corbada de qualsevol radi

| Codi | Ut | Descripció | Rendiment | Preu | Import |
|---|---|---|---|---|---|
| O0101 | h | Cap de colla | 0.0356 | 26.37 | 0.94 |
| O0102 | h | Oficial 1ª | 0.0711 | 24.9 | 1.77 |
| O0110 | h | Peó | 0.0711 | 20.75 | 1.48 |
| M0214 | h | Camió grua 12 tn | 0.0178 | 62.74 | 1.12 |
| M0364 | h | Furgoneta de 3500 kg | 0.0356 | 8.12 | 0.29 |
| M0253 | h | Màquina per a clavar muntants metàl·lics (maquinària) | 0.0356 | 43.97 | 1.57 |
| M0235 | h | Equip de soldadura elèctrica (maquinària) | 0.0356 | 14.55 | 0.52 |
| M0227 | h | Grup electrògen de 45/60 kVA (maquinària) | 0.0356 | 5.26 | 0.19 |
| P07006 | m | Barrera de seguretat BMSRA4/C h=1,5m, N2/A/W5, sense separador cada 4m, termolacat (material) | 1 | 33.75 | 33.75 |
|  |  | Total |  |  | 41.63 |

| Amidament | Uts. | Parcial |
|---|---|---|
|  | 98 | 98.00 |
|  | 12 | 12.00 |
|  | 28 | 28.00 |
|  | 12 | 12.00 |
|  | 60 | 60.00 |
|  | 68 | 68.00 |
|  | 48 | 48.00 |
|  | 158 | 158.00 |
|  | 28 | 28.00 |
| Subtotal |  | 512.00 |
| Total |  | 512 |

**E07009** m Barrera de seguretat BMSRA2/C h=1,5m, H1/A/W4, sense separador cada 2m, termolacat (15/01/2025)
84 m × 56.14 (59.51 amb costos indirectes) = 4998.84
Barrera de seguretat metàl·lica simple, amb nivell de contenció H1, índex de severitat A, amplada de treball W4, i deflexió dinàmica 1,1 segons UNE-EN 1317-2, sense separador, galvanitzada en calent i termolacat C4, incloent tanca de secció doble ona, pal de perfil C-120 de 1,5m de longitud cada 2m (BMSRA2/C), elements de fixació, topall final si s'escau, material auxiliar i captafars, a una alçaria de 750 mm, inclòs enclavament i soldadures, totalment col·locada en recta o corbada de qualsevol radi

| Codi | Ut | Descripció | Rendiment | Preu | Import |
|---|---|---|---|---|---|
| O0101 | h | Cap de colla | 0.0471 | 26.37 | 1.24 |
| O0102 | h | Oficial 1ª | 0.0941 | 24.9 | 2.34 |
| O0110 | h | Peó | 0.0941 | 20.75 | 1.95 |
| M0214 | h | Camió grua 12 tn | 0.0235 | 62.74 | 1.47 |
| M0364 | h | Furgoneta de 3500 kg | 0.0471 | 8.12 | 0.38 |
| M0253 | h | Màquina per a clavar muntants metàl·lics | 0.0471 | 43.97 | 2.07 |
| M0235 | h | Equip de soldadura elèctrica | 0.0471 | 14.55 | 0.69 |
| M0227 | h | Grup electrògen de 45/60 kVA | 0.0471 | 5.26 | 0.25 |
| P07009 | m | Barrera de seguretat BMSRA2/C h=1,5m, H1/A/W4, sense separador cada 2m, termolacat (material) | 1 | 45.75 | 45.75 |
|  |  | Total |  |  | 56.14 |

| Amidament | Uts. | Llarg | Parcial |
|---|---|---|---|
|  | 3 | 28 | 84.00 |
| Total |  |  | 84 |

**E07008** m Barrera de seguretat BMSRA2/C h=0,75m, N2/A/W4, sense separador cada 2m, termolacat, placa d'ancoratge (15/01/2025)
112 m × 73.2 (77.59 amb costos indirectes) = 8690.08
Barrera de seguretat metàl·lica simple, amb nivell de contenció N2, índex de severitat A, amplada de treball W4, i deflexió dinàmica 1,1 segons UNE-EN 1317-2, sense separador, galvanitzada en calent i termolacat C4, incloent tanca de secció doble ona, pal de perfil C-120 de 0,75m amb placa d'ancoratge cada 2m (BMSRA2/C), elements de fixació, topall final si s'escau, material auxiliar i captafars, a una alçaria de 750 mm, inclòs la instal·lació mecànica i soldadures, totalment col·locada en recta o corbada de qualsevol radi

| Codi | Ut | Descripció | Rendiment | Preu | Import |
|---|---|---|---|---|---|
| O0101 | h | Cap de colla | 0.0533 | 26.37 | 1.41 |
| O0102 | h | Oficial 1ª | 0.1067 | 24.9 | 2.66 |
| O0110 | h | Peó | 0.1067 | 20.75 | 2.21 |
| M0214 | h | Camió grua 12 tn | 0.0267 | 62.74 | 1.68 |
| M0364 | h | Furgoneta de 3500 kg | 0.0533 | 8.12 | 0.43 |
| M0235 | h | Equip de soldadura elèctrica | 0.0533 | 14.55 | 0.78 |
| M0227 | h | Grup electrògen de 45/60 kVA | 0.0533 | 5.26 | 0.28 |
| P07008 | m | Barrera de seguretat BMSRA2/C h=0,75m, N2/A/W4, sense separador cada 2m, termolacat, placa d'ancoratge (material) | 1 | 63.75 | 63.75 |
|  |  | Total |  |  | 73.2 |

| Amidament | Uts. | Parcial |
|---|---|---|
|  | 30 | 30.00 |
|  | 40 | 40.00 |
|  | 42 | 42.00 |
| Subtotal |  | 112.00 |
| Total |  | 112 |

**E07368** u Extrem 4,32m per barrera seguretat metàl·lica (15/01/2025)
9 u × 408.2 (432.69 amb costos indirectes) = 3894.21
Extrem de 4,32 m mínim de barrera de seguretat metàl·lica galvanitzada en calent i termolacat C4, amb abatiment o encastament en el talús del desmunt, incloent tanca de secció doble ona, pals de perfil C-120 cada 2 m, peça en angle, topall final, elements de fixació, material auxiliar i captafars, inclòs enclavament, totalment col·locat

| Codi | Ut | Descripció | Rendiment | Preu | Import |
|---|---|---|---|---|---|
| O0101 | h | Cap de colla | 0.5714 | 26.37 | 15.07 |
| O0102 | h | Oficial 1ª | 1.1429 | 24.9 | 28.46 |
| O0110 | h | Peó | 1.1429 | 20.75 | 23.72 |
| M0207 | h | Retroexcavadora 100 hp | 0.5714 | 59.41 | 33.95 |
| M0214 | h | Camió grua 12 tn | 0.2857 | 62.74 | 17.92 |
| M0364 | h | Furgoneta de 3500 kg | 0.5714 | 8.12 | 4.64 |
| M0253 | h | Màquina per a clavar muntants metàl·lics | 0.5714 | 43.97 | 25.12 |
| M0235 | h | Equip de soldadura elèctrica | 0.5714 | 14.55 | 8.31 |
| M0227 | h | Grup electrògen de 45/60 kVA | 0.5714 | 5.26 | 3.01 |
| P14452 | u | Extrem 4,32m per barrera seguretat metàl·lica (material) | 1 | 248 | 248.00 |
|  |  | Total |  |  | 408.2 |

**E07364** u Extrem 8m per barrera seguretat metàl·lica (15/01/2025)
10 u × 589.3 (624.66 amb costos indirectes) = 6246.60
Extrem de 8 m mínim de barrera de seguretat metàl·lica galvanitzada en calent i termolacat C4, amb abatiment o encastament en el talús del desmunt, incloent tanca de secció doble ona, pals de perfil C-120 cada 2 m, peça en angle, topall final, elements de fixació, material auxiliar i captafars, inclòs enclavament, totalment col·locat

| Codi | Ut | Descripció | Rendiment | Preu | Import |
|---|---|---|---|---|---|
| O0101 | h | Cap de colla | 0.8 | 26.37 | 21.10 |
| O0102 | h | Oficial 1ª | 1.6 | 24.9 | 39.84 |
| O0110 | h | Peó | 1.6 | 20.75 | 33.20 |
| M0207 | h | Retroexcavadora 100 hp | 0.8 | 59.41 | 47.53 |
| M0214 | h | Camió grua 12 tn | 0.4 | 62.74 | 25.10 |
| M0364 | h | Furgoneta de 3500 kg | 0.8 | 8.12 | 6.50 |
| M0253 | h | Màquina per a clavar muntants metàl·lics | 0.8 | 43.97 | 35.18 |
| M0235 | h | Equip de soldadura elèctrica | 0.8 | 14.55 | 11.64 |
| M0227 | h | Grup electrògen de 45/60 kVA | 0.8 | 5.26 | 4.21 |
| P14450 | u | Extrem 8m per barrera seguretat metàl·lica (material) | 1 | 365 | 365.00 |
|  |  | Total |  |  | 589.3 |

**E07367** u Terminal cua de peix per barrera de seguretat metàl·lica (15/01/2025)
1 u × 39.2 (41.55 amb costos indirectes) = 41.55
Terminal en forma de cua de peix amb extrem pla per a fixar a mur, per a barrera de seguretat metàl·lica de qualsevol tipus, inclòs elements de fixació i captafars, totalment col·locat

| Codi | Ut | Descripció | Rendiment | Preu | Import |
|---|---|---|---|---|---|
| O0101 | h | Cap de colla | 0.0417 | 26.37 | 1.10 |
| O0102 | h | Oficial 1ª | 0.0833 | 24.9 | 2.07 |
| O0110 | h | Peó | 0.0833 | 20.75 | 1.73 |
| M0214 | h | Camió grua 12 tn | 0.0208 | 62.74 | 1.30 |
| M0364 | h | Furgoneta de 3500 kg | 0.0417 | 8.12 | 0.34 |
| M0253 | h | Màquina per a clavar muntants metàl·lics | 0.0417 | 43.97 | 1.83 |
| M0235 | h | Equip de soldadura elèctrica | 0.0417 | 14.55 | 0.61 |
| M0227 | h | Grup electrògen de 45/60 kVA | 0.0417 | 5.26 | 0.22 |
| P1447 | u | Terminal cua de peix per barrera de seguretat metàl·lica (material) | 1 | 30 | 30.00 |
|  |  | Total |  |  | 39.2 |

| Amidament | Uts. | Parcial |
|---|---|---|
| Marge aigües amunt OD 0.2 | 1 | 1.00 |
| Total |  | 1 |

**E07366** u Extrem en accesos i altres, qualsevol radi, per barrera de seguretat metàl·lica (15/01/2025)
2 u × 209.99 (222.59 amb costos indirectes) = 445.18
Extrem de barrera de seguretat metàl·lica de qualsevol tipus en accessos i altres, incloent 4 m de tanca de secció doble ona, pals, topall final, elements de fixació, material auxiliar i captafars, inclòs enclavament i soldadures, totalment col·locat en recta o corba de qualsevol radi

| Codi | Ut | Descripció | Rendiment | Preu | Import |
|---|---|---|---|---|---|
| O0101 | h | Cap de colla | 0.2857 | 26.37 | 7.53 |
| O0102 | h | Oficial 1ª | 0.5714 | 24.9 | 14.23 |
| O0110 | h | Peó | 0.5714 | 20.75 | 11.86 |
| M0214 | h | Camió grua 12 tn | 0.1429 | 62.74 | 8.97 |
| M0364 | h | Furgoneta de 3500 kg | 0.2857 | 8.12 | 2.32 |
| M0253 | h | Màquina per a clavar muntants metàl·lics | 0.2857 | 43.97 | 12.56 |
| M0235 | h | Equip de soldadura elèctrica | 0.2857 | 14.55 | 4.16 |
| M0227 | h | Grup electrògen de 45/60 kVA | 0.2587 | 5.26 | 1.36 |
| P1446 | u | Extrem en accesos i altres, qualsevol radi, per barrera de seguretat metàl·lica (material) | 1 | 147 | 147.00 |
|  |  | Total |  |  | 209.99 |

**E0701** m Barana d'acer tipus EG,amb passamà 120x60 mm. (15/01/2025)
12 m × 187.16 (198.39 amb costos indirectes) = 2380.68
Barana d'acer tipus EG, amb passamà 120x60 mm., travessers inferior i superior de 60x30 mm.,muntants cada 100 cm. i brendoles de 40x20 mm. cada 10 cm., de 100 cm. d'alçària, emprimació i 2 capes de pintura color RAL 5009 incloses, amb ancoratges i soldadures, col·locada i totalment acabada.

| Codi | Ut | Descripció | Rendiment | Preu | Import |
|---|---|---|---|---|---|
| O0101 | h | Cap de colla | 0.05 | 26.37 | 1.32 |
| O0102 | h | Oficial 1ª | 0.3 | 24.9 | 7.47 |
| O0110 | h | Peó | 0.6 | 20.75 | 12.45 |
| M0235 | h | Equip de soldadura elèctrica | 0.1 | 14.55 | 1.46 |
| M0226 | h | Grup electrògen de 20/30 kVA | 0.1 | 4.74 | 0.47 |
| P14230 | m | Barana acer tipus EG (material; 15/01/2025) | 1 | 158 | 158.00 |
| P1903 | kg | Pintura d'emprimació (material; 13/01/2026) | 0.17 | 6.4 | 1.09 |
| P1904 | kg | Pintura (material; 13/01/2026) | 0.68 | 7.2 | 4.90 |
|  |  | Total |  |  | 187.16 |

**E07017** m Barana d'acer galvanitzat amb perfils superior i inferior 50x20x1.5 mm. (15/01/2025)
312 m × 113.56 (120.37 amb costos indirectes) = 37555.44
Barana d'acer de 100 cm d'alçària amb perfils superior i inferior de 50x20x1,5 mm, barres verticals de 20 mm de diàmetre disposades cada 10 cm., muntants cada 150 cm de 50x50x2 mm soldades i llimades, emprimació i 2 dues capes de pintura de color negre o termolacada en color RAL a determinar per la D.O., inclòs ancoratges a mur amb pletina d'1 cm., 4 espàrrecs d'acer inoxidable amb tacs químic, totalment col·locada.

| Codi | Ut | Descripció | Rendiment | Preu | Import |
|---|---|---|---|---|---|
| O0101 | h | Cap de colla | 0.05 | 26.37 | 1.32 |
| O0102 | h | Oficial 1ª | 0.25 | 24.9 | 6.23 |
| O0110 | h | Peó | 0.5 | 20.75 | 10.38 |
| P14231 | m | Barana acer passa. trave. 50x20x1,5 mm (material; 15/01/2025) | 1 | 90.16 | 90.16 |
| P1903 | kg | Pintura d'emprimació | 0.17 | 6.4 | 1.09 |
| P1904 | kg | Pintura | 2 × 0.17 | 7.2 | 2.45 |
| M0235 | h | Equip de soldadura elèctrica | 0.1 | 14.55 | 1.46 |
| M0226 | h | Grup electrògen de 20/30 kVA | 0.1 | 4.74 | 0.47 |
|  |  | Total |  |  | 113.56 |

| Amidament | Uts. | Llarg | Parcial |
|---|---|---|---|
|  | 1 | 288 | 288.00 |
|  | 1 | 24 | 24.00 |
| Subtotal |  |  | 312.00 |
| Total |  |  | 312 |

**E1196** m Tanca de fusta ´´texana´´ o similar h=1m (15/01/2025)
68 m × 40.84 (43.29 amb costos indirectes) = 2943.72
Tanca de fusta tipus ´´texana´´ o similar d'1 m. d'alçada, amb pals d'1,5 metres i 10 cm de diàmetre i dos pals horitzontals de 2,5 m de llargada i 8 cm de diàmetre separats entre ells 45 cm, incloses les unions mètal·liques, materials auxiliars, enclavament, col·locat.

| Codi | Ut | Descripció | Rendiment | Preu | Import |
|---|---|---|---|---|---|
| O0101 | h | Cap de colla | 0.05 | 26.37 | 1.32 |
| O0102 | h | Oficial 1ª | 0.25 | 24.9 | 6.23 |
| O0110 | h | Peó | 0.25 | 20.75 | 5.19 |
| P0503 | m3 | Formigó HM-20, =5% d'àrids reciclats, inclòs transport a l'obra | 0.1 | 96.5 | 9.65 |
| P1196 | m | tanca de fusta tipus texana (material; 13/01/2026) | 1 | 17 | 17.00 |
| P1609 | m3 | Excavació de terres | 0.13 | 11.12 | 1.45 |
|  |  | Total |  |  | 40.84 |

| Amidament | Uts. | Parcial |
|---|---|---|
| cami horts | 68 | 68.00 |
| Total |  | 68 |

**E07812** u Pilona flexible d'alta resisitència de Ø100 element delimitador (23/07/1998)
22 u × 51.31 (54.39 amb costos indirectes) = 1196.58
Subministrament i instal·lació de pilona flexible d'alta resistència de 100 mm de diàmetre tipus KRL (R10) o equivalent, de color negre o a determinar per la Direcció d'Obra amb argollat reflectant, de cautxú 100% reciclat, inclòs tots els elements de fixació, ancoratges, medis i materials auxiliars, totalment col·locat.

| Codi | Ut | Descripció | Rendiment | Preu | Import |
|---|---|---|---|---|---|
| M0214 | h | Camió grua 12 tn | 0.04 | 62.74 | 2.51 |
| O0110 | h | Peó | 0.3 | 20.75 | 6.23 |
| O0102 | h | Oficial 1ª | 0.15 | 24.9 | 3.74 |
| P14773 | u | Pilona tubular flexible Ø100 mm., h=1000 mm amb banda reflectant, color negre (material; 23/07/1998) | 1 | 34 | 34.00 |
| P0503 | m3 | Formigó HM-20, =5% d'àrids reciclats, inclòs transport a l'obra | 0.05 | 96.5 | 4.83 |
|  |  | Total |  |  | 51.31 |

**E0505** m3 Formigó HA-25 per a fonaments i soleres (= 5% d'àrids reciclats)
48.6 m3 × 117.85 (124.92 amb costos indirectes) = 6071.11

| Amidament | Uts. | Llarg | Ample | Alt | Parcial |
|---|---|---|---|---|---|
| riostra | 1 | 12 | 0.5 | 0.3 | 1.80 |
|  | 1 | 312 | 0.5 | 0.3 | 46.80 |
| Subtotal |  |  |  |  | 48.60 |
| Total |  |  |  |  | 48.6 |

**E0515** m2 Encofrat de fusta per a fonaments i/o formigó ocult
194.4 m2 × 32.62 (34.58 amb costos indirectes) = 6722.35

| Amidament | Uts. | Llarg | Alt | Parcial |
|---|---|---|---|---|
| riostra | 2 | 12 | 0.3 | 7.20 |
|  | 2 | 312 | 0.3 | 187.20 |
| Subtotal |  |  |  | 194.40 |
| Total |  |  |  | 194.4 |

**E0517** kg Acer especial B500S de límit elàstic 500 N/mm2 en barres corrugades
4860 kg × 1.45 (1.54 amb costos indirectes) = 7484.40

| Amidament | Uts. | Llarg | Ample | Parcial |
|---|---|---|---|---|
| riostra | 1 | 324 | 15 | 4860.00 |
| Total |  |  |  | 4860 |

## 10 MESURES CORRECTORES D'IMPACTE AMBIENTAL (12/01/2009)
Import: 103996.66

**E1105** m2 Estesa terra vegetal en talussos (material pròpia obra) (13/01/2026)
7309.98 m2 × 1.21 (1.28 amb costos indirectes) = 9356.77
Estesa de terra vegetal en talús amb material de la pròpia obra, inclòs càrrega i transport.

| Codi | Ut | Descripció | Rendiment | Preu | Import |
|---|---|---|---|---|---|
| O0101 | h | Cap de colla | 0.003 | 26.37 | 0.08 |
| O0110 | h | Peó | 0.012 | 20.75 | 0.25 |
| M0204 | h | Pala carregadora pneumàtics | 0.003 | 58.27 | 0.17 |
| M0212B | h | Camió de trabuc 16 m³ | 0.006 | 45.4 | 0.27 |
| M0205 | h | Pala carregadora sobre orugues (maquinària; 13/01/2026) | 0.003 | 73.35 | 0.22 |
| M0208 | h | Motoanivelladora | 0.003 | 73.35 | 0.22 |
|  |  | Total |  |  | 1.21 |

| Amidament | Uts. | Llarg | Parcial |
|---|---|---|---|
| TV revestiment desmunt | 1 | 1761.052 | 1761.05 |
| TV revestiment terraplè | 1 | 3537.93 | 3537.93 |
| Platafroma en desús | 1 | 58 | 58.00 |
|  | 1 | 824 | 824.00 |
|  | 1 | 469 | 469.00 |
|  | 1 | 220 | 220.00 |
|  | 1 | 230 | 230.00 |
|  | 1 | 100 | 100.00 |
|  | 1 | 110 | 110.00 |
| Subtotal |  |  | 7309.98 |
| Total |  |  | 7309.98 |

**E1143** m2 Hidrosembra projectada en 2 fases (13/01/2026)
5523.74 m2 × 1.31 (1.39 amb costos indirectes) = 7678.00
Hidrosembra projectada en dues fases amb espècies adaptades agroclimàticament a la zona, inclòs el subministrament de tots els components necessaris (aigua, llavors, estabilitzant, adobs, mulch) i regs d'arrelament; totalment acabada segons les característiques especificades al plec de condicions.

| Codi | Ut | Descripció | Rendiment | Preu | Import |
|---|---|---|---|---|---|
| O0110 | h | Peó | 0.02 | 20.75 | 0.42 |
| M0213 | h | Camió cisterna de 8 m³ | 0.003 | 48 | 0.14 |
| P1101 | u | Adob mineral d'anivellament lent (material; 13/01/2026) | 1 | 0.03 | 0.03 |
| P1601 | m3 | Aigua | 0.04 | 1.93 | 0.08 |
| P1505 | u | Barreja llavors herbàcies hidros (material; 13/01/2026) | 1 | 0.12 | 0.12 |
| P1122 | u | Fixador sintètic base acrílica (material; 13/01/2026) | 1.2 | 0.07 | 0.08 |
| P1120 | u | Bioactivador microbià (material; 13/01/2026) | 1 | 0.12 | 0.12 |
| P1123 | u | Mulch prot hidros fibra semi-cur (material; 13/01/2026) | 3 | 0.01 | 0.03 |
| P1126 | u | Altres conceptes (13/01/2026) | 1 | 0.29 | 0.29 |
|  |  | Total |  |  | 1.31 |

| Amidament | Uts. | Llarg | Parcial |
|---|---|---|---|
| TV revestiment desmunt | 43 | 3.333 | 143.32 |
| TV revestiment terraplè | 1230.4 | 3.333 | 4100.92 |
| Eix 1 Tronc: Platafroma en desús corba PK 0+900 | 583 |  | 583.00 |
| Eix 1 Tronc: Platafroma en desús corba PK 1+020 | 230 |  | 230.00 |
| Eix 1 Tronc: Platafroma en desús corba PK 1+200 | 466.5 |  | 466.50 |
| Subtotal |  |  | 5523.74 |
| Total |  |  | 5523.74 |

**E0302** m3 Excavació en desmunt en qualsevol tipus de terreny, càrrega i transport
137.2 m3 × 8.05 (8.53 amb costos indirectes) = 1170.32

| Amidament | Uts. | Llarg | Ample | Alt | Parcial |
|---|---|---|---|---|---|
|  | 1 | 44 | 1 | 0.4 | 17.60 |
|  | 1 | 4 | 1 | 0.4 | 1.60 |
|  | 1 | 31 | 1 | 0.4 | 12.40 |
|  | 1 | 67 | 1 | 0.4 | 26.80 |
|  | 1 | 25 | 1 | 0.4 | 10.00 |
|  | 1 | 6 | 1 | 0.4 | 2.40 |
|  | 1 | 17 | 1 | 0.4 | 6.80 |
|  | 1 | 12 | 1 | 0.4 | 4.80 |
|  | 1 | 75 | 1 | 0.4 | 30.00 |
|  | 1 | 48 | 1 | 0.4 | 19.20 |
|  | 1 | 7 | 1 | 0.4 | 2.80 |
|  | 1 | 7 | 1 | 0.4 | 2.80 |
| Subtotal |  |  |  |  | 137.20 |
| Total |  |  |  |  | 137.2 |

**E0502** m3 Formigó HM-20 per a fonaments i soleres (= 5% d'àrids reciclats) (15/01/2025)
137.2 m3 × 111.03 (117.69 amb costos indirectes) = 16147.07
Formigó HM-20 per a fonaments i soleres, amb un mínim de 5% d'àrids reciclats, inclòs col·locació, vibrat i curat

| Codi | Ut | Descripció | Rendiment | Preu | Import |
|---|---|---|---|---|---|
| O0101 | h | Cap de colla | 0.04 | 26.37 | 1.05 |
| O0102 | h | Oficial 1ª | 0.08 | 24.9 | 1.99 |
| O0110 | h | Peó | 0.16 | 20.75 | 3.32 |
| M0225 | h | Vibrador | 0.096 | 2.09 | 0.20 |
| M0234 | h | Camió amb bomba de formigonar | 0.024 | 88.92 | 2.13 |
| M0201 | h | Compressor aire gasoil 13,3 m³/h | 0.048 | 21.09 | 1.01 |
| P0503 | m3 | Formigó HM-20, =5% d'àrids reciclats, inclòs transport a l'obra | 1.05 | 96.5 | 101.33 |
|  |  | Total |  |  | 111.03 |

| Amidament | Uts. | Llarg | Ample | Alt | Parcial |
|---|---|---|---|---|---|
|  | 1 | 44 | 1 | 0.4 | 17.60 |
|  | 1 | 4 | 1 | 0.4 | 1.60 |
|  | 1 | 31 | 1 | 0.4 | 12.40 |
|  | 1 | 67 | 1 | 0.4 | 26.80 |
|  | 1 | 25 | 1 | 0.4 | 10.00 |
|  | 1 | 6 | 1 | 0.4 | 2.40 |
|  | 1 | 17 | 1 | 0.4 | 6.80 |
|  | 1 | 12 | 1 | 0.4 | 4.80 |
|  | 1 | 75 | 1 | 0.4 | 30.00 |
|  | 1 | 48 | 1 | 0.4 | 19.20 |
|  | 1 | 7 | 1 | 0.4 | 2.80 |
|  | 1 | 7 | 1 | 0.4 | 2.80 |
| Subtotal |  |  |  |  | 137.20 |
| Total |  |  |  |  | 137.2 |

**E1159V** m2 Mur de pedra seca, h<200cm amb pedra aprofitada (01/10/2024)
301.3 m2 × 173.55 (183.96 amb costos indirectes) = 55427.15
Construcció i reconstrucció de murs de pedra seca de 50cm de gruix mig, amb pedra aprofitada de la pròpia obra o de aportació, fins una alçada màxima de 200 cm. Inclou subministre de pedra, transport interior de la pedra i neteja final de les restes, totalment acabat.

| Codi | Ut | Descripció | Rendiment | Preu | Import |
|---|---|---|---|---|---|
| O0101 | h | Cap de colla | 0.5 | 26.37 | 13.19 |
| O0102 | h | Oficial 1ª | 3 | 24.9 | 74.70 |
| O0110 | h | Peó | 3 | 20.75 | 62.25 |
| PUC01 | m3 | Pedra calcària posada a l'obra (material; 01/10/2024) | 0.3 | 43.1 | 12.93 |
| M0207 | h | Retroexcavadora 100 hp | 0.1 | 59.41 | 5.94 |
| M0212B | h | Camió de trabuc 16 m³ | 0.1 | 45.4 | 4.54 |
|  |  | Total |  |  | 173.55 |

| Amidament | Uts. | Llarg | Alt | Parcial |
|---|---|---|---|---|
|  | 1 | 44 | 1.2 | 52.80 |
|  | 1 | 4 | 1.5 | 6.00 |
|  | 1 | 31 | 0.8 | 24.80 |
|  | 1 | 67 | 0.7 | 46.90 |
|  | 1 | 25 | 0.6 | 15.00 |
|  | 1 | 6 | 0.6 | 3.60 |
|  | 1 | 17 | 0.6 | 10.20 |
|  | 1 | 12 | 0.6 | 7.20 |
|  | 1 | 75 | 1.2 | 90.00 |
|  | 1 | 48 | 0.7 | 33.60 |
|  | 1 | 7 | 0.5 | 3.50 |
|  | 1 | 7 | 1.1 | 7.70 |
| Subtotal |  |  |  | 301.30 |
| Total |  |  |  | 301.3 |

**E0648** m2 Feltre geotextil de polipropilè 250 g/m2
644.3 m2 × 5.25 (5.57 amb costos indirectes) = 3588.75

| Amidament | Uts. | Llarg | Alt | Parcial |
|---|---|---|---|---|
|  | 1 | 44 | 2.2 | 96.80 |
|  | 1 | 4 | 2.5 | 10.00 |
|  | 1 | 31 | 1.8 | 55.80 |
|  | 1 | 67 | 1.7 | 113.90 |
|  | 1 | 25 | 1.6 | 40.00 |
|  | 1 | 6 | 1.6 | 9.60 |
|  | 1 | 17 | 1.6 | 27.20 |
|  | 1 | 12 | 1.6 | 19.20 |
|  | 1 | 75 | 2.2 | 165.00 |
|  | 1 | 48 | 1.7 | 81.60 |
|  | 1 | 7 | 1.5 | 10.50 |
|  | 1 | 7 | 2.1 | 14.70 |
| Subtotal |  |  |  | 644.30 |
| Total |  |  |  | 644.3 |

**E0319** m3 Rebliment material filtrant d'elements localitzats, grava 20-40mm, inclòs transport
150.65 m3 × 24.89 (26.38 amb costos indirectes) = 3974.15

| Amidament | Uts. | Llarg | Ample | Alt | Parcial |
|---|---|---|---|---|---|
|  | 1 | 44 | 0.5 | 1.2 | 26.40 |
|  | 1 | 4 | 0.5 | 1.5 | 3.00 |
|  | 1 | 31 | 0.5 | 0.8 | 12.40 |
|  | 1 | 67 | 0.5 | 0.7 | 23.45 |
|  | 1 | 25 | 0.5 | 0.6 | 7.50 |
|  | 1 | 6 | 0.5 | 0.6 | 1.80 |
|  | 1 | 17 | 0.5 | 0.6 | 5.10 |
|  | 1 | 12 | 0.5 | 0.6 | 3.60 |
|  | 1 | 75 | 0.5 | 1.2 | 45.00 |
|  | 1 | 48 | 0.5 | 0.7 | 16.80 |
|  | 1 | 7 | 0.5 | 0.5 | 1.75 |
|  | 1 | 7 | 0.5 | 1.1 | 3.85 |
| Subtotal |  |  |  |  | 150.65 |
| Total |  |  |  |  | 150.65 |

**E1181** u Transplantament d'arbre dins de l'obra (12/01/2009)
15 u × 293.52 (311.13 amb costos indirectes) = 4666.95
Transplantat d'arbre dins de l'àmbit de l'obra, inclou l'extracció amb mitjans mecànics i manuals, plantació en el lloc provisional a l'obra, trasllat al lloc final determinat, inclòs l'excavacións del clot, transports, reblert dels clots amb aportació de terra vegetal i adobs, reg d'arrelament, manteniment de l'arbre en el clot provisional, i en el definitiu de plantació mitjançant reg fins al seu complet arrelament i la poda si s'escau.

| Codi | Ut | Descripció | Rendiment | Preu | Import |
|---|---|---|---|---|---|
| O0101 | h | Cap de colla | 0.25 | 26.37 | 6.59 |
| O0102 | h | Oficial 1ª | 2 | 24.9 | 49.80 |
| O0110 | h | Peó | 4 | 20.75 | 83.00 |
| P1503 | m3 | Terra veg. adobada i garbell. (material; 12/01/2009) | 0.5 | 11.19 | 5.60 |
| B05144 | kg | Adob mineral simple, sulfat amoni (material; 12/01/2009) | 1.1 | 0.12 | 0.13 |
| P1601 | m3 | Aigua | 1 | 1.93 | 1.93 |
| M0207 | h | Retroexcavadora 100 hp | 1.5 | 59.41 | 89.12 |
| M0215 | h | Grua autopropulsada de 25 tn | 0.6 | 50.18 | 30.11 |
| M0212B | h | Camió de trabuc 16 m³ | 0.6 | 45.4 | 27.24 |
|  |  | Total |  |  | 293.52 |

| Amidament | Uts. | Parcial |
|---|---|---|
| oliveres | 15 | 15.00 |
| Total |  | 15 |

**E1164** u Subministrament de plantes aromàtiques C-3L (15/01/2025)
150 u × 4.37 (4.63 amb costos indirectes) = 694.50
Subministrament de plantes aromàtiques i mates similars (tipus romaní, espígol, etc,.), de 20-50 cm d'alçària, nº ram. 1r terç inferior 3/4, en C-3 L

**E1140** u Plantació de planta de petit port (12/01/2009)
150 u × 8.13 (8.62 amb costos indirectes) = 1293.00
Plantació manual d'arbres o arbusts amb clot de plantació 0,3x0,3x0,3 m, incloses l'excavació del sot, formació i revisió escocell, instal·lació de protector de base i forestal, tutor, incorporació d'esmenes i adobs, regs d'arrelament i totes les tasques de manteniment i mitjans auxiliars necessaris per a la seva correcta execució fins la recepció de l'obra.

| Codi | Ut | Descripció | Rendiment | Preu | Import |
|---|---|---|---|---|---|
| O0102 | h | Oficial 1ª | 0.1 | 24.9 | 2.49 |
| O0110 | h | Peó | 0.2 | 20.75 | 4.15 |
| B05145 | m3 | Terra vegetal adobada, granel (material; 12/01/2009) | 0.03 | 26.59 | 0.80 |
| P1601 | m3 | Aigua | 0.024 | 1.93 | 0.05 |
| M0366 |  | Camió cisterna de 10000 l (maquinària) | 0.005 | 62.74 | 0.31 |
| M0367 |  | Camió de 150 hp, de 12 t (5,8 m3) (maquinària) | 0.008 | 41 | 0.33 |
|  |  | Total |  |  | 8.13 |

## 11 GESTIÓ DE RESIDUS (23/07/1998)
Import: 2520.71

**E1551** u Acondicionament de la zona de residus (23/07/1998)
1 u × 190 (201.4 amb costos indirectes) = 201.40
Acondicionament del terreny per la implementació dels residus, inclou l'excavació i reperfilat de la superfície del terreny per col·locar posteriorment els diferents contenidors, zones d'apilament i aïllament, i la seva posterior retirada per deixar la zona en un correcte estat.

**E1552** m3 Classificació a peu d'obra de residus (23/07/1998)
31.2 m3 × 19.88 (21.07 amb costos indirectes) = 657.38
Classificació a preu d'obra de residus de la construcció o demolició en residus inerts, no especials i especials, amb mitjans manuals o mecànics.

**E1561** m3 Càrrega i transport residus inerts o no especials barrejats, contenidor 5 m3 (23/07/1998)
31.2 m3 × 27.48 (29.13 amb costos indirectes) = 908.86
Càrrega amb mitjans manuals o mecànics i transport de residus inerts o no especials a instal·lació autoritzada de gestió de residus, amb contenidor de 5 m3 de capacitat, inclòs el seu subministrament.

**E1563** m3 Càrrega i transport residus (ferralla i plàstic), contenidor 1 m3 (23/07/1998)
10.93 m3 × 32.99 (34.97 amb costos indirectes) = 382.22
Càrrega amb mitjans manuals o mecànics i transport de residus de plàstic i/o ferralla a instal·lació autoritzada de gestió de residus, amb contenidor d'1 m3 de capacitat, inclòs el seu subministrament.

| Amidament | Uts. | Parcial |
|---|---|---|
|  | 0.15 | 0.15 |
|  | 10.78 | 10.78 |
| Subtotal |  | 10.93 |
| Total |  | 10.93 |

**E1564** m3 Càrrega i transport residus especials, bidó 200 l (23/07/1998)
0.57 m3 × 143 (151.58 amb costos indirectes) = 86.40
Càrrega amb mitjans manuals o mecànics i transport de residus especials a instal·lació autoritzada de gestió de residus, amb bidó de plàstic de 200 l de capacitat, inclòs el seu subministrament.

**E1571** m3 Disposició controlada residus inerts o no especials barrejats (23/07/1998)
9.03 m3 × 5.9 (6.25 amb costos indirectes) = 56.44
Disposició controlada a centre de reciclatge de residus inerts o no especials barrejats, procedents de construcció o demolició.

| Amidament | Uts. | Parcial |
|---|---|---|
|  | 8.38 | 8.38 |
|  | 0.64 | 0.64 |
|  | 0.01 | 0.01 |
| Subtotal |  | 9.03 |
| Total |  | 9.03 |

**E1572** m3 Disposició controlada residus de metalls no especials barrejats (23/07/1998)
0.15 m3 × 13.25 (14.05 amb costos indirectes) = 2.11
Disposició controlada a centre de reciclatge de residus de metalls no especials barrejats, procedents de construcció o demolició.

**E1573** m3 Disposició controlada residus de plàstics no especials (23/07/1998)
10.78 m3 × 8.2 (8.69 amb costos indirectes) = 93.68
Disposició controlada a centre de reciclatge de residus de plàstics no especials, procedents de construcció o demolició.

**E1574** m3 Disposició controlada residus de fusta no especials (23/07/1998)
10.67 m3 × 7.35 (7.79 amb costos indirectes) = 83.12
Disposició controlada a centre de reciclatge de residus de fusta no especials, procedents de construcció o demolició.

**E1575** m3 Disposició controlada residus especials barrejats (23/07/1998)
0.57 m3 × 81.26 (86.14 amb costos indirectes) = 49.10
Disposició controlada a centre de selecció i transferència de residus especials barrejats, procedents de construcció o demolició.

| Amidament | Uts. | Parcial |
|---|---|---|
|  | 0.568 | 0.57 |
| Total |  | 0.57 |

## 12 SEGURETAT I SALUT (15/01/2025)
Import: 21717.88

**E1SS1** pa Partida de seguretat i salut (15/01/2025)
1 pa × 20488.57 (21717.88 amb costos indirectes) = 21717.88
Partida alçada de cobrament íntegre per a la seguretat i salut segons estudi de SS

## Preus auxiliars

**E0307** m3 Excavació rases, pous o fonaments, mitjans mecànics, càrrega i transport (90% roca)
Preu: 25.68
Excavació en rases, pous o fonaments en qualsevol tipus de terreny, amb mitjans mecànics, incloses part proporcional en roca i tall prèvi en talussos, càrrega i transport a l'interior de l'obra o abocador controlat, inclòs cànon d'abocament i manteniment de l'abocador

| Codi | Ut | Descripció | Rendiment | Preu | Import |
|---|---|---|---|---|---|
| O0101 | h | Cap de colla | 0.0568 | 26.37 | 1.50 |
| O0110 | h | Peó | 0.2271 | 20.75 | 4.71 |
| M0207B | h | Retroexcavadora 100 hp equipada amb martell trencadora | 0.18 | 68.89 | 12.40 |
| M0207 | h | Retroexcavadora 100 hp | 0.0471 | 59.41 | 2.80 |
| M0212B | h | Camió de trabuc 16 m³ | 0.0941 | 45.4 | 4.27 |
|  |  | Total |  |  | 25.68 |

**E0108** m3 Morter de ciment elaborat a l'obra (13/01/2026)
Preu: 55.22

| Codi | Ut | Descripció | Rendiment | Preu | Import |
|---|---|---|---|---|---|
| O0110 | h | Peó | 1 | 20.75 | 20.75 |
| M0218 | h | Formigonera 250 litres i 5 HP | 0.7 | 7.48 | 5.24 |
| P0401 | kg | Ciment pòrtland P-350 (material; 13/01/2026) | 200 | 0.07 | 14.00 |
| P0301 | m3 | Sorra per a formigons i morters (material; 13/01/2026) | 0.67 | 22.15 | 14.84 |
| P1601 | m3 | Aigua | 0.2 | 1.93 | 0.39 |
|  |  | Total |  |  | 55.22 |

## Recursos

**M0207B** h Retroexcavadora 100 hp equipada amb martell trencadora
Retroexcavadora 100 hp equipada amb martell picador

**M0212B** h Camió de trabuc 16 m³
Camió de trabuc de 20 t

**P1613** u Cànon d'abocador
Canon d'abocador

**M0229** h Compressor d'aire de gasoil 3m³
Electrobomba sumergible 20 kW

**M0201** h Compressor aire gasoil 13,3 m³/h
Compressor amb dos martells

**M0204** h Pala carregadora pneumàtics
Pala carregadora neumàtics

**M0214** h Camió grua 12 tn
Camió grua

**P0502** m3 Formigó 15 N/mm2, =5% d'àrids reciclats, inclòs transport a l'obra
Formigó HL-150 (amb un 5% d'àrids reciclats) posat a l'obra

**M203A** h Excavadora giratòria sobre pneumàtics o cadenes fins a 20 t
Retro excavadora giratòria sobre pneumàtics o cadenes de pes superior a 20 t.

**M0358** h Motoserra per a la tala d'arbres
Motoserra

**M203B** h Excavadora giratòria sobre pneumàtics o cadenes fins a 20 t. equipada amb martell trencador
Retro excavadora giratòria sobre pneumàtics o cadenes de pes fins a 20 t. equipada amb martell trencador

**M0208** h Motoanivelladora
Motonivelladora

**M0213** h Camió cisterna de 8 m³
Camió cisterna de 8 m3

**M0203A** h Excavadora giratòria sobre pneumàtics o cadenes fins a 20 t
Retro excavadora giratòria sobre pneumàtics o cadenes de pes superior a 20 t.

**M0237** h Piconadora de pneumàtics 15 tn
Piconadora de pneumàtics 15 t

**M0211** h Corró de llança 650 kg
Picó vibrant amb placa 60 cm.

**P0503** m3 Formigó HM-20, =5% d'àrids reciclats, inclòs transport a l'obra
Formigó HM-20 (amb un 5% d'àrids reciclats) posat a l'obra

**P1007** m Vorada de vianants A4 20x8 prefabricada de formigó
Vorada pref. form. 8x20 cm. jardí

**P0604** kg Claus d'acer zincats
Claus d'acer

**P0701** m Tauló de fusta de pi p/10 usos
Tauló de fusta de pi per a 10 usos

**P0508** m3 Formigó HM-20-P-12-I-AI, posat a l'obra en revest. cunetes
Formigó HM-20 posat a l'obra en revest. cunetes

**P0505** m3 Formigó HA-25, =5% d'àrids reciclats, inclòs transport a l'obra
Formigó HA-25 (amb un 5% d'àrid reciclat) posat a l'obra

**P1241** m Tub de pp DN315 mm., SN 8 kN/m2
Tub de pp d 315 mm., SN 8 kN/m2

**P1242** m Tub de pp DN400 mm., SN 8 kN/m2
Tub de pp d 400 mm., SN 8 kN/m2

**P1243** m Tub de pp DN500 mm., SN 8 kN/m2
Tub de pp d 500 mm., SN 8 kN/m2

**P12440** m Tub de pp DN630 mm., SN 8 kN/m2
Tub de pp d 630 mm., SN 8 kN/m2

**P06202** u Reixa i marc C-250
Reixa i bastiment 650x330x40 mm.

**P0617** u Reixa i bastiment 985x495x70 mm D-400
Reixa i bastiment 985x495x70 mm.

**P0652** u Con prefabricat de reducció asimètric 1000x690 mm
Con prefabricat de pou de registre amb reducció de 100 a 60 cm de diàmetre i 80 cm d'alçària

**P0653** u Anell prefabricat 1000x1000 mm
Anell prefabricat de pou de registre de D= 100 cm i 100 cm d'alçària

**P0618** u Tapa fosa Ø650 mm. exterior, marc Ø800 mm., classe D-400
Tapa Ø650 mm. exterior i bastiment, pou Ø800 mm., estanca i insonora D400

**P0651** u Graó d'acer revestit de polipropilè, 40 cm d'amplada
Graó per a pou de registre 300x300x300 mm

**E02082** u Embocadura armada tub Ø 400 mm
Embocadura de formigó armat, per a tub de diametre 400 mm, compost per frontal, aletes 3/2 i solera

**E02083** u Embocadura armada tub Ø 600 mm
Embocadura de formigó armat per a tub de diametre 600mm, compost per frontal, aletes 3/2 i solera

**P06424** m2 Geotèxtil 250 g/m2 resist>= 2900 N
Geotextil 250 g/m2 resist>= 2900 N

**P10190** m Baixant prefabricat en forma d'U 60x31,5 cm
Baixant prefabricat secció en forma d'U, 60x35 cm.

**M0215** h Grua autopropulsada de 25 tn
Grua autopropulsada de 12 t

**P0708** m3 Cindri metàl·lica
Amortització de cindri metàl·lica

**P0607** kg Acer corrugat B500S en barres
Acer corrugat B-500s en barres

**P2009** m2 Làmina PEAD nòduls 8 mm, feltre PP, làmina PE i resist. 150 kN/m2
Làmina drenant de polietilè d'alta densitat amb nòduls de 8 mm d'alçada i feltre de polipropilè, amb resistència a la compressió de 150 kN/m2, i part proporcinal d'accesoris

**P1151** m Tub ranurat PE, doble paret, p/drenatge D= 200 mm
Tub corrugat de PE de doble paret, de D= 200 mm, ranurat en un arc de 120º a 240º, per a drenatge

**P0327** m3 Matacà de pedra gran. fonaments
Matacà de pedra

**P0507** m3 Formigó HA-30, =5% d'àrids reciclats, inclòs transport a l'obra
Formigó HA-30 (amb un 5% d'àrids reclicats) posat a l'obra

**M0218** h Formigonera 250 litres i 5 HP
Formigonera de 250 l

**M0301** h Equip complert específic de minirasadora amb aspiració
Equip complert per a excavació amb microrasadora amb aspiració del material excavat, per a rases de fins a 30 cm d'amplària i fins a 90 cm de fondària

**M0333** m Parell de semàfors portàtils d'obra
Sistema d'explotació que permet regular el pas alternatiu de vehicles per una carretera, amb 2 semàfors portàtils, cadascun d'ells col·locat en un extrem de la zona en obres.

**P0201** kg Pigment inorgànic de color per a morters i ciments
Pigment inorgànic de color d'òxid de ferro per a morters i ciments

**P101232** u Pericó 80x80x60 mm pref. tipus B2 amb marc i tapa D-400
Pericó de formigó de 600x600 mm interiors, amb tapa de fosa dúctil D400 serigrafiada amb logo de la Diputació de Tarragona.

**P101233** u Pericó 140x80x80 mm pref. tipus C2 amb marc i tapa D-400
Pericó de formigó de 1.200x600 mm interiors, amb tapa de fosa dúctil D400 serigrafiada amb logo de la Diputació de Tarragona.

**P0825** m2 Paviment pedra natural irregular espesor 5cm
Paviment pedra irregular 5cm espesor

**P091270** m Tub PEAD corrugat ext. llis int. DN110 mm
Tub corrugat Ø110 mm.

**P091272** m Tub PEAD corrugat ext. llis int. DN90 mm
Tub corrugat Ø110 mm.

**P0101** m Cinta senyalitzadora PVC 150 mm color groc
Cinta senyalitzadora PVC

**P101102** m Conductor Cu nu unipolar d'1x35 mm2
Conductor Coure nu de 1x35 mm2

**P10104** m Conductor Cu tetrapolar 4x6 rv 0,6/1 kV
Conductor Cu tetrapolar de 4x6 mm2

**P1680** u Placa d'ancoratge per a columna
Placa, perns i cargoleria per ancoratge

**P10109** m Conductor Cu tripolar 3x2,5 rv 0,6/1 kV
Conductor Cu 3x2,5 rv 0,6/1 kV

**P101101** m Conductor Cu bipolar 2x2,5 rv 0,6/1 kV
Conductor Cu 2x2,5 rv 0,6/1 kV

**P990171** u Llumenera model CLAMOD Led 37W (Carandini)
Llumenera model CLAMOD Led, RAL a definir per la DF, 37W (Carandini)

**P1403** u Placa circular reflect. 60 cm. RA2
Placa circular reflect. 60 cm.

**P1420** u Placa octog. reflect. 60 cm. RA2
Placa octog. reflect. 60 cm.

**P1408** u Placa infor. refl. 60x60 cm. RA2
Placa infor. refl. 60x60 cm.

**P1409** u Placa infor. refl. 60x90 cm. RA2
Placa reflectora rectangular de 90x60 cm.,per a senyals de

**P14820** u Placa rodona alumini reflect. 60 cm. RA2
Placa rodona alumini reflect. 60 cm.

**P1484** u Placa octogonal alumini reflect. 60 cm. RA2
Placa octogonal alumini reflect.60 cm.

**P1485** u Placa quadrada alumini reflect. 60 cm
Placa quadrada alumini reflect.60 cm.

**P14832** u Placa triangular alumini reflect. 90 cm. RA2
Placa triangular alumini reflect.90 cm.

**P1417** m Suport tub acer galv. 80x40x2mm
Suport de tub d'acer galvanitzat de 80x40x2 mm, per a senyals de trànsit

**P0504** m3 Formigó HM-20 posat a l'obra
Formigó HM-20 (amb un 5% d'àrids reciclats) posat a l'obra

**P1439** m Suport acer galv. 100x50x3 mm
Suport acer galv. 100x50x3mm

**P1428** u Placa comp. refl. 60x20 cm. RA2
Placa comp. refl. 60x20 cm.

**P14971** m2 Placa d'alumini de 0,50 m2 a 1,00 m2, DG,RA3
Placa d'alumini superior a 0,50 m2 i fins a 1,00 m2, amb revestiment reflectant DG classe RA3

**P14975A** u Pp Abraçadores o brides d'alumini i elements de fixació al suport de senyals de trànsit
Part proporcional de brides d'alumini i elements de fixació al suport de senyals de trànsit

**P14951** m2 Placa complementària d'alumini, fins a 0,10 m2, classe RA2
Placa complementària d'alumini fins a 0,10 m2, amb revestiment reflectant HI classe RA2

**P1495** m2 Placa d'alumini d'ident. carret. > 0,10 m2 i < 0,25 m2, classe RA2
Placa d'alumini superior a 0,10 m2 i fins a 0,25 m2, d'identificació de carreteres, amb revestiment reflectant HI classe RA2

**P1496** m2 Placa d'alumini de 0,25 a 0,50 m2 RA2
Placa d'alumini de 0,25 a 0,50 m2

**P14970** m2 Placa d'alumini de 0,50 m2 a 1,00 m2 RA2
Placa d'alumini de 0,50 m2 a 1.00 m2

**P14972** m2 Placa d'alumini >1,00 m² i <1,50 m² RA2
Placa d'alumini >1,00 m² i <1,50 m², classe RA2

**P14976** m2 Placa o rètol en lames d'alumini superior a 1,00 m2 i fins a 1,50 m2, RA2
Placa o rètol en lames d'alumini superior a 1,00 m2 i fins a 1,50 m2, d'orientació: presenyalització, direcció, localització, confirmació i ús específic en poblat, amb revestiment reflectant HI classe RA2

**P14977** m2 Placa o rètol en lames d'alumini > a 1,50 m2, refl. classe RA2
Placa o rètol en lames d'alumini superior a 1,50 m2, amb revestiment reflectant HI classe RA2

**P1481** m Pal alumini diàmetre 76 mm. MB
Pal alumini 76 mm. diàmetre

**P1472** m Pal alumini diàmetre 90 mm. MC
Pal alumini 90 mm. diàmetre

**P14730** m Pal alumini diàmetre 114 mm. MD
Pal alumini diàmetre 114 o 140 mm. ME

**P14731** m Pal alumini diàmetre 114 o 140 mm. ME
Pal alumini 114 mm. diàmetre

**P14732** m Pal alumini diàmetre 140 mm. MF
Pal alumini 140 mm. diàmetre

**P14711** u Base d'acer galvanit. suport 90 mm., inclòs perns
Base d'acer galvanitzat per a subjecció al fonament del suport de 90 mm de diàmetre de senyals de trànsit, col·locat, inclòs el subministre dels perns roscats d'ancoratge del fonament., inclòs 4 perns roscats d'ancoratge 16mm, galvanitzat en calent, per a fonamentació de suport d'alumini

**P14712** u Base d'acer galvanit. suport 114 mm. inclòs perns
Base d'acer galvanitzat per a subjecció de pal de suport de 114 mm de diàmetre al fonament de senyals de trànsit, inclòs 4 perns roscats d'ancoratge, galvanitzat en calent, per a fonamentació de suport d'alumini

**P14713** u Base d'acer galvanit. suport 140 mm. inclòs perns
Base d'acer galvanitzat per a subjecció de pal de suport de 140 mm de diàmetre al fonament de senyals de trànsit, inclòs 4 perns roscats d'ancoratge, galvanitzat en calent, per a fonamentació de suport d'alumini

**P1431** u Placa qm. refl. 40x60 cm
Fita qm. refl. 60x40 cm

**M0227** h Grup electrògen de 45/60 kVA
Grup electrògen 45/60 kVA , consums inclosos

**P14230** m Barana acer tipus EG
Barana acer galv.passa.trave.

**P14231** m Barana acer passa. trave. 50x20x1,5 mm
Barana acer galv.passa.trave.

**B05144** kg Adob mineral simple, sulfat amoni
Adob mineral solid de fons simple, sulfat amonic 21% gr

**B05145** m3 Terra vegetal adobada, granel
Terra vegetal adobada, a granel

**P0301** m3 Sorra per a formigons i morters
Sorra per a formigons i mort.
